# HüHo DO - Frischküche
Angebotsaufforderung (GAEB DA XML 3.3, DA83)
Projekt: 20-294N
Währung: EUR
Vergabeart: Beschränkte Ausschreibung
Erstellt mit: GXML Toolbox V3.3 R20220330, ORCA AVA 27 27.00.00, 02.10.2026

## Projektbeschreibung
Projektbeschreibung

Allgemein
Der Bauherr, das Hüttenhospital Dortmund, plant die Erstellung eines Anbaus auf dem Krankenhausgelände.
Der Anbau entsteht zwischen dem Krankenhausgebäude und der Tagesklinik.
Ein derzeit vorhandener Verbindungsgang zwischen Krankenhaus und Tagesklinik wird im Rahmen einer Vorabmaßnahme abgebrochen.
Der Erweiterungsanbau schließt an der süd-westlichen Ecke des Krankenhauses an. Die neue Verbindung zur Tagesklinik wird über einen Flur im Anbau und einen daran anschließenden Gang hergestellt.
Das Gebäude umfasst vier Geschosse und eine Technikzentrale auf dem über den 3. OG.
Beim Erdgeschoss handelt es sich um ein Teilgeschoss. Dieses umfasst lediglich ca. 1/3 der Fläche der übrigen Geschosse.
Aufgrund der Geländetopografie bindet das Erdgeschoss in das Gelände ein.

In den einzelnen Geschossen werden folgende Funktionen angeordnet:
EG Technikzentrale, Speiserestbehälter/Fettabscheider, GHVs AV/SV, Sozialräume Küchenpersonal
1.OG Frischküche inkl. Kühl-, Lager- und Büroräumen
2.OG Komfortstation mit 3 Einbett- und 5 Zweitbettzimmern einschl. Nebenräume
3.OG Komfortstation mit 3 Einbett- und 5 Zweitbettzimmern einschl. Nebenräume
4.OG Technikzentrale

Alle Dachflächen werden begrünt. Im Rahmen der Neugestaltung der Außenanlagen wird eine Anlieferzufahrt zum Anbau erstellt und die angrenzenden Parkplätze neu gegliedert.

Baukonstruktion
Das Gebäude wird als Stahlbetonkonstruktion erstellt. Aufgrund der Lage im Gelände wird das Erdgeschoss als WU-Konstruktion ausgeführt.
Der nicht über dem ausgebauten Erdgeschoss liegende Teil des Gebäudes wird auf Bohrpfählen und Pfahlkopfbalken gegründet.
Die Fassade wird mit Klinkermauerwerk ausgeführt. Als Fenster kommen Alu-Systeme (EG + 1.OG, Treppenhäuser) bzw. Holz-Alu-Systeme (2. + 3.OG) zur Ausführung. Außentüren und die Pfosten-Riegel-Fassade des Verbindungsgangs werden ebenfalls als Aluminiumsysteme ausgeführt. Der Sonnenschutz wird mit Raffstoreanlagen realisiert.
Die Dachabdichtung erfolgt mit Abdichtungssystemen auf Bitumenbasis.
Bei der Technikzentrale handelt es sich um eine Stahlkonstruktion mit Trapezblechdach. Die Wandkonstruktion besteht aus gedämmten Stahlblech-Kassetten und einer Vorhangfassade aus Aluminium-Verbundplatten.
Nichttragende Innenwände werden überwiegend als Trockenbaukonstruktionen ausgeführt. Im Küchenbereich kommen dabei Systeme mit Zementboard-Platten zur Anwendung.
Abhangdecken werden, abhängig von der Anforderung durch die Raumfunktion, als GK- oder MF-Decken-Systeme ausgeführt. Die Patientenzimmer und Nebenräume für die Patienten erhalten eine Kühldecke, entsprechend werden dort thermisch leitfähige GK-Decken vorgesehen. In den Fluren sind freigespannte MF-Langfelddecken mit Friesen geplant.
Der Estrich ist als schwimmender (Heiz-) Estrich vorgesehen. Als Bodenbeläge sind, abhängig von den Nutzungen, elastische Beläge und Fliesen, sowie im Verbindungsgang und den Treppenhäusern Werksteinbeläge, geplant.
Als Wandbeläge kommen glatte Vliesbeläge mit Anstrich und Wandfliesen zur Anwendung.
Als Innentüren sind Holztürelemente mit 2-schaligen Stahlzargen, als Flurabschlusstüren Stahl-Glas-Rohrrahmenelemente vorgesehen.
Der Sozialraum der Küche und die Stationen im 2. und 3. OG werden im Rahmen der Tischlerarbeiten mit Einbaumöbeln versehen.

TGA HLS, med. Gase
Abwasser-, Wasser- und Gasanlagen
Die Versorgung der Erweiterung wird die vorh. Trinkwasseranlage im Bestand genutzt. Diese ist in ausreichender Dimension vorhanden bzw. es wird noch ein weiteres Frischwassermodul im Bestand installiert. Im Anbau wird eine neue Trinkwasserverteilung aufgebaut, von wo aus jede Ebene separat versorgt wird. Die Regenentwässerung der Erweiterung erfolgt weitestgehend über Regenwasserfallleitungen an der Fassade. Die Schmutz- und Regenwasserleitungen der Erweiterung werden an neu verlegte Grundleitungen angeschlossen. Die Grundleitungen werden über einen neuen Abwasserhausanschluss an das öffentliche Entwässerungssystem angeschlossen. Die Bäder werden mit WCs, Duschen und Waschtischen im gehobenen Standard ausgestattet. In der Frischküche und Spülküche sind Trink- und Abwasseranschlüsse für die Kochgeräte / Spülmaschine vorgesehen. Für die Rückhaltung der Fette im Abwasser der Frischküche / Spülküche ist ein Fettabscheider zur Innenaufstellung im EG vorgesehen. Für die Spülmaschine und Kombidämpfer ist eine Weichwasseranlage vorgesehen.

Wärmeversorgungsanlagen
Die Wärmeversorgung für den Anbau erfolgt maßgeblich über eine neue Wärmepumpe, die neben dem Anbau aufgestellt wird. Über die Wärmepumpe wird der Anbau maßgeblich im Winter geheizt bzw. im Sommer gekühlt. Dafür wird die Wärmepumpe als Kältemaschine durch Prozessumkehr genutzt.  Die Wärmepumpe wird mit einem Wasser-Glykol-Gemisch (34%) betrieben. Zur Abdeckung der Spitzenlast im Heizfall wird eine neue Gas-Brennwert-Kaskade in der Heizzentrale im Verwaltungsgebäude im Bestand vorgesehen. Die Versorgung des Anbaus erfolgt über eine erdverlegte Nahwärmeleitung. Der Anbau wird über alle Ebenen mit Fußbodenheizung ausgestattet. Die Treppenhäuser werden mit Heizkörpern jeweils in den unteren Ebenen ausgestattet. Die Fußbodenheizung wird auch zur Raumkühlung verwendet. Ergänzend erhalten die Bettenzimmer sowie die Patientenlounge und die Snoezelräume zusätzlich eine Kühldecke. In den Bädern kommen zusätzlich noch Infrarot-Strahlungsheizungen zur kurzfristigen, reaktionsschnellen Wärmeversorgung der Patienten zum Einsatz.

Lufttechnische Anlagen
Im Wesentlichen werden im Anbau die innen liegenden Räume, die Nebenräume sowie die Patientenbereiche mechanisch be- und entlüftet. Zum größten Teil sind die Lüftungsanlagen aus hygienischen und /oder klimaphysiologischen Gesichtspunkten zwingend erforderlich.
Die Lüftungsanlage für die Pflegestationen hat die Aufgabe, die Stationen mit dem Mindestaußenluftbedarf zu versorgen und zum Teil auch Luftströmungsrichtungen zu realisieren (Pflegearbeitsräume unrein, Entsorgungsräume). Es handelt sich um eine zentrale Lüftungsanlage mit einer Luftleistung von ca. 9.000 m³/h. Das Lüftungsgerät wird in der Technikzentrale aufgestellt. Es handelt sich hierbei um kombiniertes Zu-/Abluftgerät, Ausführung entsprechend DIN 1946 Teil 4 (Raumklasse II) und VDI 6022. Die Zuluft wird zweistufig gefiltert und bis auf die Soll-Raumlufttemperatur erhitzt (Winterfall) bzw. über einen Kühler vorgekühlt (Sommerfall) in das Gebäude eingeblasen. Die Anlage verfügt über eine Wärmerückgewinnung gem. den Mindestanforderungen des GEG 2024 und der ErP-Richtlinie EU in der aktuellen Fassung.
Die Produktionsküche des Krankenhauses wird komplett neu strukturiert und im 1.OG eingebaut. Für die Produktion, Speisenverteilung sowie zum Wärmen und Kühlen von Speisen und Getränken sind die abzuführenden sensiblen und latenten Lasten über die Lüftungsanlage abzuführen. In der Hauptküche, Spülküche und im Bereich der Speisenverteilung kommt eine Küchenlüftungsdecke als Metalldecke mit integrierten Quellluftauslässen für die Zuluft und Abluftgittern mit Aerosolabscheider sowie integrierter Beleuchtung zum Einsatz.
Die neue Lüftungsanlage für die neue Küche wird nach VDI 2052 Blatt 1:2017-04 und / oder DIN EN 16282-1:2017-12 bemessen und ausgeführt. Die Lüftungsanlage ist für ca. 26.000 m³/h Luftleistung ausgelegt und wird im Technikraum auf dem Dach des Neubaus aufgestellt.
Die Umluftkühlgeräte für die EDV-Räume werden als Split-Klimaanlagen aufgeführt. Die Außeneinheit der Split-Klimaanlage wird auf dem Dach des Anbaus, neben der Technikzentrale aufgestellt.

Medizinische Gasanlagen
Die neuen Bettenzimmer erhalten Medienschienen, in denen die Entnahmestellen der Med.-Gase untergebracht werden. In den Nebenräumen der Bettenstationen kommen UP-Entnahmestellen in den Wänden zum Einsatz.
Für den Anbau wird die vorh. Infrastruktur der Med.-Gasversorgung für die Druckluft- und Sauerstoffversorgung aus dem Bestand genutzt. In den Bettenstationen wird jedes Bett mit 1 x O2 und 1 x DL (5) versorgt. In der Patientenlounge sind je drei Entnahmestellen für O2 und im Snoezelraum sind je drei Entnahmestellen für O2 und DL (5) vorgesehen.
Das Versorgungssystem der Bettenstationen wird als 1-Kreis-System vorgesehen.

Feuerlöschanlagen
Feuerlöschanlagen "trockene Steigleitungen" gem. 14461 Im Anbau werden die Feuerlöschleitungen als "trockene Steigleitung" mit Entnahmestellen in den Treppenhäusern über die Ebenen eingebaut. An den Treppenhäusern werden im Außenbereich Einspeiseschränke vorgesehen.

Gebäudeautomation
Alle zum Steuern und Regeln der Heizungs-, Lüftungs- und Kälteanlagen notwendigen Daten werden in Informationsschwerpunkten (ISP) zusammengeführt.
Die Gebäudeautomation wird in zentrale Informationsschwerpunkte (ISP) strukturiert. Informationsschwerpunkte bestehen aus Schaltschrank, DDC-System und allen erforderlichen steuerungstechnischen Komponenten. Innerhalb der ISPs erfolgt die Steuerung und Regelung der Anlagen über Automationsstationen in DDC-Technik (DDC = Direct Digital Control) mit grafischen Bediendisplays. Die Automationsstationen werden im Gebäudeleittechniksystem über ein Netzwerk integriert. Die Aufschaltung der Automationsstationen auf die lokale Gebäudeleittechnikzentrale erfolgt über ein Ethernet 10/100 Base T BACnet Protokollstandard nach ISO 16484-5.

Elektro
Um die Versorgung des Anbaus sicherzustellen, wird die MS-Anlage ausgetauscht und um einen zusätzlichen Trafo erweitert. Auf dem Dach des Bestandsgebäude wird eine neue PV-Anlage aufgebaut. Der Anbau erhält eine neue Erdungs- und Blitzschutzanlage, welche am Bestand angebunden wird. Im Anbau wird eine neue Verteilstruktur etagenweise im Lastschwerpunkt errichtet.  Die Bereiche werden mittels AV und SV neu versorgt.  Im gesamten Neubau wird die Installation neu errichtet wie z.B.  neue Schalter, Steckdosen. Das Gebäude erhält eine Sonnenschutzanlage. Der gesamte Anbau erhält eine neue Beleuchtungsanlage. Die im Bestand vorhandene Brandmeldeanlage wird erweitert und überwacht nun zusätzlich den Anbau. Die im Bestand vorhandenen Lichtrufanlage wird ebenfalls um den Anbau erweitert. Es wird sternförmig ein neues Datennetz im gesamten Gebäude erstellt, dieses wird mittels LWL an das im Bestand vorhandene Datennetz angeschlossen. Im Außenbereich werden neue Lichtmasten und Ladesäulen errichtet.

Küchentechnik
Frischküche inkl. Kühl-, Lager- und Büroräumen
Der Neubau der Frischküche hat zum Ziel, das Ernährungsangebot und-management im Hüttenhospital zu erweitern und noch stärker an die Bedürfnisse, insbesondere alter und hochbetagter Patienten anzupassen.
Im neuen Küchenkonzept sind alle Arbeitsräume und Arbeitsmittel so geplant, dass die sicherheitstechnischen, ergonomischen und hygienischen Grundprinzipien nach der BGR 111 - Arbeiten in Küchenbetrieben - berücksichtigt sind. Die effiziente Anordnung der einzelnen Abteilungen / Posten ist ebenfalls berücksichtigt.

Die Küche besteht nach Fertigstellung ausfolgenden Abteilungen / Posten:
1. Spülküche mit Topfspüle
2.  Produktionsküche mit horizontaler und vertikaler Kochtechnik
3. Kalte Küche
4. Speisenverteilbereich
5. Kühl-, Tiefkühl- und Lagerbereich mit Büroräumen und Anlieferung

Die neue Küche bietet einen fast kreuzungsfreien Warenfluss, insbesondere durch den Einsatz eines geschlossenen Systems im Bereich der Spülküche / Entsorgung Speisereste.
Sämtliche Festeinbauten im Küchenbereich sind in Sockelaufstellung vorgesehen. Die Küchengeräte und Möbel werden generell in Chromnickelstahl 1.4301 ausgeführt.
Die Deckplatten der einzelnen Geräte und Tischanlagen erhalten an der jeweiligen Rückseite eine Auf- oder eine Abkantung.
Einschübe, Schubladen, etc. werden in GN- Gastronorm ausgeführt.
Die Anbindung an die bauseitigen Wandflächen erfolgt mit einer Aufschraubzarge mit Lippendichtung oder einer versiegelten Aufkantung.
Die Anlagen werden seitlich beim Zusammenbau miteinander verbunden.
Die lichte Höhe der Kühl- und Tiefkühlzellen beträgt mindestens 2.140 mm, die Wandstärke 120 mm, die Temperaturdifferenzen ΔT=45K, der K- Wert mindestens 0.20 W/m²K. Wärmedämmung aus Polyurethan-Hartschaum, FCKW - frei geschäumt, geschlossenzellig. Die Zellenoberflächen - Stahlblech verzinkt mit Pulverbeschichtung in Weiß (ähnlich RAL 9010) mit Epoxid / Polyester oder Edelstahl.
Die Kühlräume sollen stufenlose, einfahrgerechte Türöffnungen 1.000 mm im Lichten, mindestens jedoch 800 mm im Lichten, mit gedämmten Böden erhalten. Das Bodenniveau in den Kühlzellen / -räumen soll ca. 10 mm über dem der vorgelagerten Flure liegen, um das Zurücklaufen von Reinigungswasser zu verhindern.

## Beigefügte Unterlagen
Beigefügte Unterlagen

Dem Leistungsverzeichnis sind Zeichnungen, Gutachten und Unterlagen als PDF-Dateien beigefügt, deren Darstellung und Inhalt unbedingt vom Bieter bei der Kalkulation der Positionspreise zu berücksichtigen ist:

Lage- / BE-Pläne
01 Lageplan
02 Baustelleneinrichtungsplan

Grundrisse
03 Grundriss Innenarchitektur EG
04 Grundriss Innenarchitektur 1.OG
05 Grundriss Innenarchitektur 2.OG
06 Grundriss Innenarchitektur 3.OG

Schnitte
07 Schnitt A-A
08 Schnitt B-B
09 Schnitt I-I

Wandansichten
10 WA 21 Besprechung Personal R503
11 WA 16 OG1Flur R624
12 WA 06 Pflege-Stützpunkt R702-R802
13 WA 07 Pers-Aufenthalt R701-R801
14 WA 08 Flur 1 R725-R825
15 WA 09 1-Bett 1-3
16 WA 10 2-Bett 5-2
17 WA 11 Pfl AR unrein R718-R818
18 WA 12 Stationsküche R717-R817
19 WA 13 Lager R716-R816
20 WA 14 Patientenlounge R711-R811
21 WA 15 Snoezelen R703-R803
22 WA 17 2-Bett 1 R710-R810
23 WA 18 Flur 3 R728-R828
24 WA 19 Flur 2 R726-R826
25 WA 20 Stat-Leitung R707-R807

Fliesenpläne
26 FP 03 Nasszelle 1-Bett Zimmer
27 FP 04 Nasszelle 2-Bett Zimmer

Baustellenordnung
21 Baustellenordnung

## ZTV allgemein
Zusätzliche Technische Vertragsbedingungen

Vorgaben zur Kalkulation und Abrechnung

In die Einheitspreise sind die Kosten für Lieferung, Transport, Sicherung und Herstellung des Werks einzukalkulieren.

Des Weiteren sind in die Einheitspreise die Kosten einzukalkulieren, die sich aus Vorgaben ggf. beigefügter Gutachten, Voruntersuchungen, etc. ergeben.

Eine Baustelleneinrichtung für die Arbeiten des Auftragnehmers ist nicht gesondert ausgeschrieben. Der Aufwand der Einrichtung, die Vorhaltung und Beseitigung der Baustelleneinrichtung ist in die Einheitspreise der anzubietenden Leistungen einzukalkulieren. Dieses gilt auch für die, gemäß der Baustellenverordnung geforderten Sicherheitseinrichtungen.

Vom AG wird eine Baustelleneinrichtungsfläche bereitgestellt (siehe Baustelleneinrichtungsplan). Die Nutzung der Baustelleneinrichtungsfläche ist mit der Objektüberwachung des AG spätestens zwei Wochen vor dem individuellen Arbeitsbeginn abzustimmen. Die endgültige Zuweisung von Flächen erfolgt durch die Objektüberwachung.
Der Aufbau und Betrieb von Unterkunftscontainern als Übernachtungsmöglichkeit für Baustellenpersonal, insbesondere für Nachunternehmer, ist nicht zulässig. Davon ausgenommen ist, nach Absprache mit der Objektüberwachung, eine Übernachtungsmöglichkeit für den betriebseigenen Polier.

Baustrom- und Bauwasseranschlüsse werden auf jeder Etage bauseits zur Verfügung gestellt. Die Nutzung erfolgt für den AN kostenfrei.

Unabhängig von der bauseitigen Erstellung und Unterhaltung des Baustromanschlusses sind die jeweiligen Anschlüsse selbst genutzten Container (z.B. Polier- und Aufenthaltscontainer) an die Baustellen- stromversogung auf eigene Kosten zu erstellen.

Für die Fensterbauarbeiten wird bauseits ein Fassadengerüst aufgebaut. Der Zugang erfolgt über regelmäßig angeordnete Treppenaufgänge oder - für den Wechsel zwischen einzelnen Gerüstlagen - über im Gerüst angeordnete Leitergänge. Das Gerüst steht dem Auftragnehmer kostenfrei zur Verfügung.
Zur Erschließung der einzelnen Geschosse sind außenliegende Bauaufzüge vorgesehen.

Es finden wöchentlich Baubesprechungen statt. Die Teilnahme des Auftragnehmers im Vorfeld und während der Ausführung seiner Leistungen ist Vertragsbestandteil. Als Teilnehmer kommen nur der verantwortliche Bauleiter oder, in Ausnahmefällen, der Polier / Obermonteur in Frage.

Sofern in der Leistungsbeschreibung die Ausführung "nach besonderer Anordnung des AG bzw. der Objektüberwachung" vorgeschrieben ist, bedeutet dies, dass auch mit der Vorbereitung zur Ausführung erst nach besonderer Aufforderung durch den AG zu beginnen ist.

Vorgaben zu Transport, Andienung und Bauausführung

Die Zufahrt auf das Baufeld erfolgt über die Straße "Am Marksbach".
Über die Feuerwehrzufahrt entlag der Verwaltung wird das Baufeld erreicht.
Zur Sicherstellung der Einfahrt von LKWs und Sattelzügen wird die Zufahrt im Rahmen der bauseitigen Rückbauarbeiten (Abbruch Verbindungsgang) "aufgeweitet".

Die Feuerwehrzufahrt und die Feuerwehraufstellfläche sind grundsätzlich freizuhalten. Die Baustellenlogistik ist entsprechend vorzusehen.

Bereits bei der Anfahrt an das Krankenhaus ist der Fußgängerverkehr (Patienten, Besucher, Personal) im Krankenhausumfeld zu berücksichtigen. Die Anfahrt hat entsprechend umsichtig zu erfolgen.

Der Bauzaun ist grundsätzlich verschlossen zu halten bzw. nach erfolger Zu- / Abfahrt auf das Gelände wieder zu verschließen.

Ergeben sich Umstände aus dem Baubetrieb, die die Ein- oder Ausfahrt in Rückwärtsfahrt auf die / von der Baustelleneirichtungsfläche erforderlich machen, so sind Einweiser / Sicherungsposten vorzusehen.

Schweiß-, Löt-, Trennarbeiten und dergl. im Bereich von Bestandsgebäuden dürfen grundsätzlich nur mit einer entsprechenden Erlaubnis ("Schweißschein") ausgeführt werden. Die Erlaubnis erfolgt schriftlich. Ohne Vorliegen der Erlaubnis darf mit den Arbeiten nicht begonnen werden. Feuerlöscher sind grundsätzlich vorzuhalten. Die Erlaubnis ist mindestens 48 Stunden vor der geplanten Ausführung einzuholen. Bei nicht rechtzeitig eingeholter Erlaubnis besteht kein Anspruch auf Ausführung der Arbeiten zum vorgesehenen Termin bzw. auf den Ersatz von Kosten für Wartezeiten.

## ZTV Tischlerarbeiten
Zusätzliche Technische Vertragsbedingungen
Tischlerarbeiten

Für die Leistungen dieses Gewerks gelten die VOB Teil C, insbesondere ATV DIN 18355 Tischlerarbeiten, und die Allgemein Anerkannten Regeln der Technik.

Ergänzend hierzu gelten die Regelwerke der nachstehend genannten Herausgeber in der zum Zeitpunkt der Ausführung gültigen Fassung als Grundlage von Kalkulation und Arbeitsausführung:
- BAKT: Bundesarbeitskreis Trockenbau
- BFS: Bundesausschuss Farbe und Sachwertschutz e. V.,
- BIV: Bundesinnungsverband des Glaserhandwerks,
- bvj: Bundesverband der Jungglaser und Fensterbauer e. V.,
- DGUV: Deutsche Gesetzliche Unfallversicherung e. V.,
- GDA: Gesamtverband der Aluminiumindustrie e. V.,
- GEV: Gemeinschaft Emissionskontrollierte Verlegewerkstoffe, Klebstoffe und Bauprodukte e. V.,
- ift Rosenheim GmbH,
- Informationsverein Holz e. V.,
- IVD: Industrieverband Dichtstoffe e. V.,
- RAL: Deutsches Institut für Gütesicherung und Kennzeichnung e. V.,
- RAL: Gütegemeinschaft Fenster, Fassaden und Haustüren e. V.,
- ttz: Industrieverband Tore Türen Zargen e. V.,
- VdS Schadenverhütung GmbH,
- VFF: Verband Fenster + Fassade,
- WTA: Wissenschaftlich-Technische Arbeitsgemeinschaft für Bauwerkserhaltung und Denkmalpflege e. V.

## 3340 Tischlerarbeiten - Festeinbauten, Innenfensterbänke und Wand

### Titel 01 Festeinbauten

*Hinweis: Ausführungsbeschreibung Festeinbauten*
Ausführungsbeschreibungen:

Trägermaterial:
Als Trägermaterial kommen grundsätzlich Feinspanplatten, E1, formaldehydfrei verleimt, HPL-beschichtet zur Ausführung.

In einigen Räumen (feuchtigkeitsbelastete Bereiche, Nasszellen) kommt eine nach EN 438 HPL beschichtete Kompaktplatte / Vollkunststoffplatte zur Ausführung (z. B. Spritzschutz, Paneele und Regale Nasszellen). In der Regel haben die Kompaktplatten einen dunklen Kern, wenn nicht anders in der jeweiligen Position beschrieben.

In den Fluren (Wartebereiche) kommen 19 mm starke, nichtbrennbare (A2 bzw. A2-s1, d0) Platten (DIN EN 13501-1), HPL Beschichtet, zur Ausführung:
Gipsfaserplatten nicht brennbar A2-s1, d0 gem. DIN 13501-1 mit Laminatoberfläche im Verbund zertifiziert, durchgefärbter Kern schwarz, Ausführung Holzdekor gem. Farb- und Materialkonzept bzw. Angabe Bauherr.

Beschichtung:
Die HPL-Kunststoffbeschichtung (nach EN 438, ISO 4586) hat grundsätzlich 0,8 bis 1,0 mm Stärke und die im Material- und Farbkonzept genannten Farben.
Qualität der Oberfläche: matt, desinfektionsmittelbeständig. Alle Flächen erhalten den entsprechenden Gegenzug nach Werksvorschrift. Sämtliche Bauteile sind beidseitig mit dem gleichen Dekor zu belegen.
Die in den Zeichnungen dargestellten Ausschnitte für Steckdosen, Beleuchtung usw. sind einzukalkulieren. Darüber hinausgehende auf der Baustelle nachträglich herzustellende Aussschnitte werden nach Aufmaß abgerechnet. Bei Ausschnitten jeglicher Art (!) ist darauf zu achten, dass keine offenen Spanplattenkanten zurückbleiben. Z. B. sind die Schnittflächen der Bohrungen für Kabeldurchlässe, Verbinder, etc. entsprechend flächendeckend zu verschließen.

Alle Oberflächen und Materialien sind resistent gegen Reinigungsmittel und Wischdesinfektion auszuführen.

Bauteilstärken:

Korpusse/Türen:
Korpusse/Türen (Spanplatte):
Alle Korpusse und Türen sind 19 mm stark. Beidseitig 0,8 mm HPL beschichtet. Es dürfen keine offenen Spanplattenkanten verbleiben oder sichtbar sein. Dies ist besonders im Sockelbereich und bei Blenden zu beachten.

Korpusse/Türen (Vollkunststoff):
Alle Korpusse und Türen sind 13 mm stark.

Schrankböden:
Schrankböden (Spanplatte):
Mind. 19 mm Spanplatte, E1, dreischicht, formaldehydfrei, beidseitig 0,8 mm HPL beschichtet, Dekor wie Korpus, mit allseitigem ABS-Anleimer. Verstärkte Bodenträger, Ganzmetall, silberfarben. Böden über 700 mm Länge mit besonderer Belastung sind aus mind. 22 mm Spanplatte wie vor beschrieben zu erstellen.
Bei Böden über 100 cm Länge ist an der Schrankrückseite eine Konsole als Auflager vorzusehen. Für den Einbau schwerer Geräte, Installationen o.ä. ist unter dem Fachboden ggf. eine umlaufende Konsole zum Ausgleichen der Tragfähigkeit zur Verstärkung vorzusehen.
In Bereichen mit TGA-Installationen (gem. Angabe Faching.) sind Böden, Schrankdeckel, etc. generell reversibel zu gestalten und mit entsprechenden Beschlägen verdeckt zu planen und zu montieren.

Schrankböden (Vollkunststoff):
Böden aus 13 mm Vollkunststoff, Dekor wie Korpus; verstärkte Bodenträger, Ganzmetall silberfarben;
Böden über 700 mm Länge sind aus mind. 16 mm VKS wie vor beschrieben zu erstellen.

Rückwände:
Rückwände (Spanplatte):
8 mm Spanplatte, wie vor beschrieben beidseitig 0,8 mm HPL beschichtet, Dekor wie Korpus,. Die Rückwände werden mit einem rückwärtigen Abstand von 5 mm in die Schrankwände eingenutet.
In Bereichen mit TGA-Installationen (gem. Angabe Faching.) sind die Rückwände generell reversibel zu gestalten und mit entsprechenden Beschlägen verdeckt zu planen und zu montieren.

Rückwände (Vollkunststoff):
Rückwände aus 6 mm VKS, Dekor wie Korpus. Die Rückwände werden mit einem rückwärtigen Abstand in die Schrankwände eingenutet.

Handtuchpaneele, Regale, Schränke in Nasszellen:
Kompaktplatte / Vollkunststoff (VKS) mit schwarzem oder weißem Kern (gem. Pos), HPL beschichtet; Dekor / Farbe nach Farbkonzept bzw. Wahl des AG (Qualität: s. Beschichtung).
Der Korpus und die Fachböden sind mind. 13 mm stark auszuführen, die Rückwände aus mind. 8 mm VKS;
Dekor wie Korpus. Je nach Ausführung der Wände ist zwischen Wandschutz und Wand eine Dampfsperre vorzusehen

Kanten:
Kanten (Spanplatte):
Bei HPL-belegten Spanplatten ist eine schlagfeste ABS-Kante, 2 mm stark (PUR verklebt), im zur Front gleichen Farbton - sofern nicht im Farb-/Materialkonzept anders beschrieben - zu verwenden.
Alle sichtbaren Möbelteile - auch Sockel, Korpusrückseiten, Schrankseiten, Mittelseiten erhalten umlaufend eine Kante aus 2 mm ABS Kunststoff. Eingenutete oder eingefälzte Rückwände sowie Schubkastenböden sind hiervon ausgenommen.
Alle Kanten werden - sofern nicht konstruktiv anders erforderlich - 2 mm gefast oder mit r = 2 mm gerundet.

Kanten (Vollkunststoff):
Bei Vollkunststoff-/ Kompaktwerkstoff-Bauteilen sind alle Sichtkanten gefast, feingeschliffen und poliert.

Neben farbgleichen ABS-Kanten kommen ggf. Kanten in Holzdekor-Optik zur Ausführung gem. angefügtem Farb- und Materialkonzept (z. B. offene Schrankbereiche, Regale, Arbeitsplatten).

Einige Paneele, z. B. Anschlussblenden der bauseits zu liefernden Bettenpaneele, werden aus zwei Platten zusammengefügt. Es ist eine Haarfuge auszubilden, indem an den Stoßkanten eine nur 1 mm starke ABS-Kante angefahren wird - möglichst unauffällig; in der Frontfarbe bzw. nach Angabe Architekt. Dekore und / oder Motive sind durchlaufend anzuordnen unter Berücksichtigung des Rapports.

Sichtbare Eckverbindungen:
Sichtbare Eckverbindungen (z.B. Theken, Tische, Bänke, offene Regale, umlaufenden Wangen etc.) sind auf Gehrung zu arbeiten und ggf. (d. h. nach Beanspruchung, in exponierter Lage) mit einem Edelstahl- oder ABS-Keder zu versehen. Sichtbare Eckverbindungen bei Möbeln in Funktionsräumen werden stumpf gestoßen.

Seitliche Passblenden (Wandanschlussblenden) und obere Passblenden (Deckenanschluss- blenden):
Blenden aus HPL-beschichteten Spanplatten sind umlaufend mit ABS-Anleimer zu versehen und bündig zu den Schrankfronten bzw. den umlaufenden Wangen (bis 2 mm ABS Kantenstärke) zu montieren.
I. d. R. sind Wand- und Deckenanschlüsse dichtschließend zur Wand bzw. Decke auszubilden und zu versiegeln, sofern im LV-Text nicht anders beschrieben.
Wand und Deckenanschlüsse in Bereichen mit TGA-Installationen (gem. Angabe Faching.) sind generell reversibel zu gestalten und mit entsprechenden Beschlägen zu planen und zu montieren. Eine detailierte Absprache mit Architekt und Fachplaner ist einzuplanen und einzukalkulieren! Alle Blenden sind verdeckt zu befestigen. Weiteres siehe Punkt: Versiegelung.

Seitenwände/Stellseiten oder umlaufende Wangen an Schrankanlagen:
Seitenwände bzw. Wangen umlaufend um die Schrankanlage werden bis auf den Oberboden geführt und versiegelt;
Gesamtstärke 20 mm: 19 mm Feinspanplatte, E1, formaldehydfrei, beidseitig 0,8 mm HPL beschichtet, Dekor oder Farbe gem. Farbkonzept bzw. nach Wahl des AG., rückseitige Fläche dekor-/farbgleich belegt.
Sichtbare Kanten ABS farbgleich zur Fläche - sofern nicht im Farb-/Materialkonzept anders beschrieben.
Die Oberfläche muss ebenfalls absolut desinfektionsmittelbeständig sein.
Alle Schnittstellen zu anderen Bauteilen (insbes. zum Boden) müssen mit einer ABS Kante belegt und desinfektionsmittelbeständig verfugt und versiegelt werden.

Lochreihen:
Es sollen alle Schränke mit Lochreihen ausgestattet werden. Hierzu sind auch Angaben in den einzelnen Positionen zu beachten.
In Schränken der Untersuchungs- / Behandlungs- bzw. Lagerräumen kommen die Lochreihen als 3er oder 5er Blöcke zur Ausführung. Die nicht für Bodenträger verwendeten Löcher sind mit Abdeckkappen zu verschließen.

In den übrigen Räumen (z. B. Büros) können Lochreihen über die gesamte Schrankhöhe eingebracht werden. Nicht verwendete Löcher sind hier nicht mit Abdeckkappen zu verschließen - falls nicht anders in der betreffenden Position beschrieben.

Lichtleisten:
Ober-/Hängeschränke und Regalböden, sowie Wandverkleidungen und offene oder verschließbare Fächer erhalten eine LED-Lichtleiste, inkl. Leuchtmittel - sofern in der jew. Pos. beschrieben. Die Lichtleiste ist mit einer wasserdichten Abdeckung (Plexiglas) zu versehen und flächenbündig in den Boden der Hängeschränke / die Verkleidung einzusetzen. Für eine gleichmäßige Ausleuchtung über die gesamte Länge der Bauteile ist zu sorgen. Es ist darauf zu achten, dass die gesamte Lichtleiste bzw. die Leuchtmittel ausgewechselt werden können. Die Leistung umfasst die Lieferung und anschlussfertige Montage der LED-Elemente. Die Lichtfarbe ist gem. Angabe auszuführen. Sofern die Kabelführung es verlangt ist der Unterboden oder die Verkleidung aufzudoppeln.

In Abstimmung mit der Ausführung der Elektroinsatllationen sind Leuchten sind steckerfertig oder mit Festanschluss zu liefern und zu montieren. Zur Prüfung der bauseitigen Steckdosen sind Revisionen im Oberboden des Schrankes oder in der Blende vorzusehen. Die Blenden / Revisionen sind leicht zugänglich anzuordnen und sollen einfach zu öffnen sein.

Sofern die Revisionsklappen geschraubt werden, sind Eindrehmuffen zu verwenden. Die Produkte sind nach Auftragserteilung zu bemustern.

Sockel:
Alle Schränke, Arbeitstischanlagen, etc. erhalten einen Sockel von 10 cm Höhe. Der Sockel ist form- und feuchtebeständig auszuführen, HPL beschichtet (s. a. u. "Beschichtung"), das/die Oberflächendekor/- farbe entsprechend dem Schrankkorpus bzw. nach Wahl d. AG. Die Sockel werden nach der Durchführung der Bodenbelagsarbeiten montiert und zum Boden versiegelt, Farbe nach Angabe Architekt.
Alle Sockel sind entsprechend der Vorgabe "Bodenanschlüsse" zu fertigen.
Im Bereich der Seitenwände der Schränke ist eine Quertraverse zur Lastaufnahme anzuordnen, wandseitig miteinander verbunden.
Die Sockelausführung ist generell unter den Schränken durchgängig, fugenlos und wandbündig auszuführen.
Der frontseitige Rücksprung der Sockel, insbesondere an Arbeitszeilen ist mit ca. 5 cm gewünscht bzw. nach Rücksprache mit dem Bauherrn zu dimensionieren, sodass der Sockel beim Arbeiten / Stehen an den Schränken / Arbeitszeilen nicht stört!

Bodenanschlüsse:
Alle Anschlüsse zum Boden sind mit einem verdeckt verleimten Anleimer zu versehen und dauerhaft zu versiegeln. Eine Versiegelungsfuge ist vorzusehen. Farbe und Material n. Absprache, angepasst an die Bodenbelagsfarbe. Weiteres s. u. Punkt "Versiegelung"

Arbeitsplatten, Schreibtischplatten:
Spanplatte HPL:
38 mm Feinspanplatte, E1, formaldehydfrei, beidseitig 0,8 mm HPL beschichtet, Dekor oder Farbe gem. Farb- und Materialkonzept bzw. nach Wahl des AG.
Die Kanten erhalten umlaufend eine ABS-Kante, farbgleich zur Fläche, sofern nicht im Farb-/Materialkonzept anders beschrieben. Es dürfen keine offenen Spanplattenkanten zurückbleiben.
Alle Schnittstellen zu anderen Bauteilen müssen desinfektionsmittelbeständig verfugt und versiegelt werden.

Verstärkungsstäbe:
Sofern konstruktiv erforderlich ist ein Quadrat-Stahlrohr 40/40/2 mm unter freitragenden Arbeitsplatten vorzusehen, Edelstahl, bzw. Edelstahloptik, matt lackiert, zusätzlich mit Einsteck-/Anschraubplatten als Befestigungselement, oder seitlich auf die angrenzenden Unterschränke aufgelegt. Die Unterschränke sind ggf. entsprechend zu verstärken.

Spülbecken, Handwaschbecken:
In Personalaufenthaltsräumen und Stationsküchen sind folgende Waschbecken in die Platte integriert:

Einbau-Spüle ohne Abtropffläche, rechteckig mit gerundeten Ecken, (Einbaubecken flächenbündig / Flacheinbau),
ohne Hahnloch, ohne Überlauf, Material: V2A Edelstahl (1.4301), Maße B/T/H: 54 x 44 x 20 cm

Die Spülen sind so einzubauen, dass keine unkontrollierbaren Keimecken entstehen können. Von oben nicht einsichtige Überstände sind nicht zulässig. Eine dauehafte und dichte Versiegelung zwischen den Bauteilen ist zu gewährleisten. Weiteres siehe Punkt "Versiegelung". Die Becken sind inkl. Befestigungsset und Ablaufgarnitur und Geruchsverschluss zu liefern und einzubauen.

Rammschutz / Bettenpaneele und deckenhohe Verkleidungen in Patientenzimmern:
Wandverkleidungen / Paneele zweiteilig gefertigt in:
- 19 mm Feinspanplatte, E1, formaldehydfrei, beidseitig 0,8 mm HPL beschichtet, Dekor oder Farbe gem. Farbkonzept bzw. nach Wahl des AG., rückseitige Fläche dekor-/farbgleich belegt.
Bettenpaneele in den Patientenzimmern sind vor der Montage der Versorgungsschienen in Abstimmung mit dem Elektriker einzubauen. Eine ggf. separate Anfahrt für die Vorabmaßnahme ist zu berücksichtigen.
Die Oberfläche muss ebenfalls absolut desinfektionsmittelbeständig sein. Alle Kanten sind umlaufend als eine schlagfeste ABS-Kante, 2 mm stark (PUR verklebt) auszuführen. Fugen zwischen Wand und Wandpaneel bzw. angrenzenden Bauteilen (Korpus oder Arbeitsplatte) sind zu
versiegeln. Weiteres siehe u. Punkt "Versiegelung".
Zwischen Mauerwerkswand und Verkleidung ist generell eine Dampfsperre vorzusehen. Fugen zwischen Wand und Wandpaneel bzw. angrenzenden Bauteilen (Korpus oder Arbeitsplatte) sind zu versiegeln. Weiteres siehe u. Punkt "Versiegelung".

Wandschutz (Spritzschutz):
Wandverkleidungen hinter Arbeitsflächen als HPL-beschichtete Kompaktplatte / Vollkunststoffplatte gem. EN 438. Zwischen Mauerwerkswand und Spritzschutz ist generell eine Dampfsperre vorzusehen. Fugen zwischen Wand und Wandpaneel bzw. angrenzenden Bauteilen (Korpus oder Arbeitsplatte) sind zu versiegeln. Weiteres siehe u. Punkt "Versiegelung".

Hygiene-Trennwände (Spritzschutz):
Spritzschutz seitlich neben den (Hand-) Waschbecken aus ESG-H-Weissglas, ca. 6 mm stark, Kanten gefast. Die freistehende Vorderkante ist gerundet - R=15 cm, oder gem. Zeichnung zu planen. Die Glasscheiben sind fest mit der Arbeitsfläche und am rückseitigen Spritzschutz zu befestigen und zu versiegeln. Weiteres siehe u. Punkt "Versiegelung".

Wand-/Garderobenpaneele:
Grundplatte in Teilen mit aufgesetzten Lamellen HPL-beschichtet, die Fronten und Kanten der Lamellen belegt mit ABS-Kanten.
Kunstglaslaminat matt als verpresste Großformatplatte mit HDF- Kern, Stärke 19mm  Farbe gem. Farb- und Materialkonzept bzw. n. Wahl d. AG, Sichtkanten frontfarben, mit bündig eingelassenem Spiegel. Zur verdeckten Montage an der Wand.
Zwischen Mauerwerkswand und Spritzschutz ist generell eine Dampfsperre vorzusehen. Fugen zwischen Wand und Wandpaneel bzw. angrenzenden Bauteilen (Korpus oder Arbeitsplatte) sind zu versiegeln. Weiteres siehe u. Punkt "Versiegelung".

Wandverkleidung Kunstglaslaminat:
In den Nasszellen werden anstelle von Fliesen Wandbekleidungen aus Kunstglaslaminat ausgeführt.
Kunstglaslaminat in 4 mm Stärke, vertikal einsetzbar für den Innenausbau im Bad- und Duschbereich als großflächige Wandverkleidung. Ausführung normal entflammbar B2, Oberflächen- beschaffenheit: UV-beständig, porenlose, desinfektionsmittelbeständige Oberfläche.
Aubau als mehrschichtige Platte bestehend aus kratzbeständiger Hardcoat-Beschichtung auf transparenter PMMA Schicht und farbgebender Polymerschicht, PUR-verklebt auf 2mm starkem Gegenzug (farbgleich).
Materialhöhe H gesamt: ca. 2500 mm (s. jeweilige Position), durch Kleben auf geputzten Mauerwerks-, Stahlbeton- und Gipskartonwänden montiert.
Die Untergrundbehandlung für die Montage der Platten, wie z.B. eine Untergrund-Grundierung, ist gem. Herstellervorgaben herzustellen und mit in die Positonen einzurechnen. Vor der Montage muss eine Wandabdichtung W1-I gem. DIN 18534 hergestellt werden.
Montage: vollflächig verklebt mittels einem für den jeweiligen Untergrund geeigneten Klebstoff (Polymer-Hybridkleber für Oberflächenanwendungen von -40° bis +80° C geeignet) gem. Herstellervorgaben. 1-Komponentiger, lösemittelfreier, elastischer Klebstoff auf PU-Hybrid-Basis, haftend auf porösen und nicht porösen Oberflächen.
Klebereste sind umgehend nach dem Hervortreten zu entfernen. Der Kleber ist mit dem Hersteller der Wandschutzplatten abzustimmen. Fugen zwischen Wand und Wandpaneel bzw. angrenzenden Bauteilen (Duschtrennwand, Fliesen) sind zu versiegeln. Weiteres siehe u. Punkt "Versiegelung".

Sitzbänke:

Sitzbank in der Patientenlounge:
38 mm Feinspanplatte, E1, formaldehydfrei verleimt, beidseitig HPL-beschichtet, Dekor gem. Farb- und Materialkonzept,  bzw. nach Wahl des AG. Alle sichtbaren Kanten sind auf Gehrung zu arbeiten und mit einem Keder zu versehen. Die Kanten erhalten umlaufend eine ABS-Kante, dekorgleich zur Fläche.
Je nach Länge der Sitzbank ist diese mit Verstärkungen zu versehen, wie z.B. durch zurückgesetzte Konsolen unterhalb der Sitzfläche und / Oder Verstärkungsprofile (Stahl).
Die Sitzpolster bestehen aus einer Trägerplatte, Hartschaum mit Nässeschutz, ummantelt mit Kunstleder schwer entflammbar, besonders strapazierfähig, abwaschbar und desinfektionsmittelbeständig, lichtecht / lichtbeständig, fest auf der Sitzfläche befestigt. Es dürfen keine offenen Spanplattenkanten zurückbleiuben. Oberflächen müssen absolut desinfektions- mittelbeständig sein. Alle Schnittstellen zu anderen Bauteilen müssen desinfektionsmittelbeständig versiegelt werden.

Sitzbänke im Flur nicht brennbar:
Unterkonstruktion als Stahlrohrgestell, Querschnitt gemäß Erfordernis.
Verkleidungen, Sitzfläche und Lehne bestehend aus Gipsfaserplatten nicht brennbar A2-s1, d0 gem. DIN 13501-1 mit Laminatoberfläche im Verbund zertifiziert, durchgefärbter Kern schwarz, Ausführung Holzdekor gem. Farb- und Materialkonzept bzw. Angabe Bauherr.

Befestigungen:
Sichtbare Verschraubungen mit Abdeckkappen o. ä. sind in keinem Bereich zulässig. Alle zu liefernden Teile sind in vollständiger Arbeit zu montieren, mit sorgfältig gearbeiteten Anschlusspunkten zu den Bauteilen.

Versiegelung:
Sämtliche Versiegelungen der Wand-, Boden- und Deckenanschlüsse sind in die Einheitspreise mit einzurechnen.
Farbe der Versiegelung nach Absprache mit dem Architekten oder dessen Vertretung. Übergangspunkte im Wandanschlussbereich und Sockel sind ohne Öffnungen auszubilden und ggf. zu versiegeln. Alle Fugen im angrenzenden Möbelbereich zu Boden, Wand und Decke sind zu versiegeln.
Versiegelte Anschlussfugen sind entsprechend den Verarbeitungsvorschriften und den einschlägigen Normen herzustellen. Die Fugenbreite darf die mind. Breite nicht überschreiten. Insbesondere sind die einschlägigen Verordnungen zu berücksichtigen (Krankenhaus / Pflegeheim).
Das Versiegelungsmaterial muss desinfektionsmittelbeständig und inert sein. Im Bereich von Reinräumen ist ein für den Reinraum geeignetes Silikon zu verwenden.

Schranktürbeschläge:
Schranktürbeschläge Typ 1 für Korpus- und Endlosbauweise mit von außen unsichtbarem Türanschlag; für Türen von 18 - 26 mm; Silberfarbene Ganzmetall - Topfbänder aus vernickeltem Stahl, mit 3-dimensionaler stufenloser Einstellmöglichkeit mit der entsprechenden Montageplatte, Montage der Tür am Korpus werkzeuglos (Schnellmontage-Technik) Topfscharniere mit integrierter Dämpfung im Scharniertopf,
Höhenverstellung der Tür ±2 mm, seitliche Verstellung von -1,5 - 4,5mm mittels Exzenter, weitere Schrauben müssen nicht gelöst werden; Öffnungswinkel 107° - 170° je nach Anwendung
Türen im Hängeschrankbereich mit begrenzendem nebenstehenden Hochschrank, Schränke mit direktem Anschluss an eine Seitenwand oder andere begrenzende Bauteile erhalten Türbänder mit einem Öffnungswinkel von 90°.
Türen ab einer Höhe von1000mm bis 1500mm erhalten 3 Scharniere, ab 1600 mm mindestens 4 Bänder, abhängig vom Türgewicht und Türbreite.

Schranktürbeschläge Typ 2 für Korpus- und Endlosbauweise sowie Isonorm-Schränke, mit sichtbarer Rolle, für Türen von 18 - 26 mm und einer Korpusseite von 19 mm Stärke. Silberfarbene Ganzmetall-Objektbänder mit 3-dimensionaler stufenloser Einstellmöglichkeit, geprüft nach ANSI Grade 1, Türeinsprung 0 mm ab 140° Öffnungswinkel, Montage der Tür am Korpus werkzeuglos (Schnellmontage-Technik) Fugenbreite max. 4 mm bei Seitenanschlag, 6 mm bei Mittelseiten- oder Zwillingsanschlag, Öffnungswinkel bis 270°. Kein Luftspalt nach seitlicher Fugenanpassung zwischen Rolle und Türkante, einschl. integrierter Zuhaltung. Höhenverstellung im Türteil +/- 2 mm, Tiefenverstellung über Langloch +/- 1 mm, bei gleichbleibender Position der Rolle.
Öffnungsbegrenzer sind nach Angabe des AG mit vernickeltem Anschraubteil einzubauen.
Türen ab einer Höhe von1000mm bis 1500mm erhalten 3 Scharniere, ab 1600 mm mindestens 4 Bänder, abhängig vom Türgewicht und Türbreite.

Beschläge für Mechanische Öffnungsunterstützung:
Für grifflose Türen; Einsatzbereich: z. B. grifflose Vollauszüge, Tablarauszüge. Druckschnäpper mit magnetischer Zuhaltung, mit einem Scharnier ohne Feder und werkzeugloser Tiefeneinstellung. Öffnen durch einfaches Antippen, Schließen der Türen durch leichtes Andrücken bzw. kombiniert mit einem Dämpfungssystem zum sanften Schließen.

Schubladen, Auszüge, Getränkeauszüge:
Leichtlaufende Vollauszüge mit mind. 50kg Tragkraft, mit integrierter Dämpfung und Selbsteinzug, mit leisem Lauf durch Differenzialrolle, Zargen pulverbeschichtet und in der Höhe angepasst, mit Rückwandhalter aus Metall; Höhen- und Seitenverstellung im eingebauten Zustand von oben oder seitlich, werkzeuglose Blenden Demontage / Montage oder mit Kreuzschlitz  von der Seite; Senkrechte Innenwände, optional verschließbare einzelne Schubkästen mit Zentral Drehverschluss; Schubkastenboden 16mm farblich angepasst Alle Schubkästen mit einer Zargenhöhe größer 80mm mind. 50kg Tragkraft, alle Schubkästen mit einer Zargenhöhe größer 115mm mind. 60kg Tragkraft.

Schließungen:
Türen und Auszüge sind in den Zeichnungen entsprechend gekennzeichnet. Jede dieser Türen und Schubauszüge muss abschließbar sein.
Türen sind mit einem Drehstangenschloss mit Objektqualität auszuführen. Für den Einsatz von Wechselkernen mit Drehknauf sind die Schlösser entsprechend vorzubereiten.
Schließbereiche sind nach Angaben des Architekten oder Bauherren auszuführen. Wenn mehr als 15 - 20 Schließungen pro Tag und wechselnde Nutzer zu erwarten sind, ist unbedingt ein feststehender Zylinder einzubauen. Die Schränke der Funktionsräume sind raumweise gleichschließend auszuführen.
Alle Anlagen sind mit 3 Generalhauptschlüsseln an den AG zu übergeben.

Schließungen für Wertfachschränke:
Türen der Wertfachschränke in Personal- und Diensträumen sind abschließbar auszuführen.
Es soll ein Pfandschloss für 1€-Münzen zum Einsatz kommen.

Auszug für Abfallsammler:
Für Korpusbreite 300 - 600 mm, Auszugsart gedämpft. Die im Korpus verbleibende Abdeckung und alle Halterungen sind in Edelstahl auszuführen; handlose Bedienung über ein Fußpedal in Edelstahl. s. a. u. "Fußpedal". Anzahl und Volumen der Kunststoff-Abfallbehälter sind gem. Angabe Bauherr auszführen.
Aus hygienischen Gründen sind die Auszüge der Abfallsammler auf Wunsch d. AG in allen Fugen zu versiegeln (s. a. "Versiegelung").

Tablarträger Regalboards / Tisch:
Stahl-Tablarträger (verzinkt) mit Anschraubplatte sowie Neigungs- und Höhenverstellung; Tablarträger eingebohrt in den Regalboden zum verdeckten Einbau. Dadurch unsichtbare Befestigung der Regalböden und der Tischplatte in den Patientenzimmern an der Wand.

Kabeldurchlässe:
Ausgeführt werden Kabeldurchlässe in Edelstahl, fein geschliffen, rund, Ø 71 mm, evtl. mit Abdeckkappe, ebenfalls aus Edelstahl, fein geschliffen, zum Eindrücken Bohr-Durchmesser 60 mm bzw. gem. Ang. AG.
Ein entsprechendes Muster ist vor Einbau dem AG vorzulegen.

Kabelkanal/Kabelwanne:
Kabelkanal Stahl, kunststoffbeschichtet, schwarz, RAL 9011, abklappbar in zwei Stufen, mit Zugentlastung und Aufnahme von Mehrfachsteckdosen.

Belüftungsschlitze/-gitter:
Schränke zur Aufnahme von technischen Geräten, PCs, Kühlschranke; etc. sind ausreichend zu belüften und dafür u. a. mit entsprechenden Lüftungsgittern /-blechen z. B. im Sockel, in der Blende, in der Front o. ä. zu versehen.
Die ausreichende Luftmenge ist zu berechnen (Querschnittsberechnung). Material: Edelstahl, matt gebürstet, oder Metall lackiert, weiss oder silberfarben bzw. n. Wahl d. AG. Ein entsprechendes Muster ist vor Einbau dem AG vorzulegen.

Griffe:
alle nachfolgend aufgeführten Griffe sind dem AG zur Bemusterung vorzulegen.

Türen / Schübe in den Arbeits- und Nebenräumen:
Bügelgriff, rund, Sockel quadratisch, Durchmesser 10 mm, Länge: 170 mm
Werkstoff: Edelstahl, Güte 1.4301/AISI 304, Farbe/Oberfläche: matt gebürstet

Türen / Schübe in den Patientenzimmern und in der Patientenlounge:
Muschelgriff eckig, Zinkdruckguss, Gehäusetiefe 15 mm, Lochabstand 128 mm,
Maß A: 154 mm, Maß B: 45 mm, Oberfläche / Farbe: schwarz matt für Patientenzimmer, weiß matt für Patientenlounges, zur Montage an der Aussenkante der Fronten

Fußpedal:
Bogenförmiges Edelstahl-Fußpedal, zum automatischen Öffnen, inkl. Befestigungsmaterial. Fußpedal ist zur Bemusterung vorzulegen.

Garderobenhaken:
Mantelhaken Zinkdruckguss schwart matt, die Haken werden auf ein Garderobenpaneel montiert, Tiefe ca. 56 mm, Breite ca. 20 mm.
Ein entsprechendes Muster ist vor Einbau dem AG vorzulegen.

Gehhilfenhalter:
Gehhilfenhalter zur Wandmontage, verdeckte Befestigung, Ausführung pulverbeschichtet schwarz tiefmatt, Abmessungen: Breite ca. 12 cm, Tiefe ca. 13,5 cm, Höhe 3,5 cm.
Ein entsprechendes Muster ist vor Einbau dem AG vorzulegen.

Garderobenstangen:
Schrankrohr Flachoval ca. 30x15 mm, Ausführung Stahl geschweißt; verchromt, Materialdicke ca. 1,5 mm. Auf Schrankrohrlager für Schrankrohr OVAL 30x15 mm, Ausführung Zinkdruckguss zur Verschraubung an der Seitenwand.

Wandtürpuffer:
Aluminium silberfarben, mit schwarzem, elastischem Puffer, verdeckt verschraubt
Durchmesser ca. 45 mm, Tiefe  ca.15 mm, inkl. Befestigungsmaterial.

Innenfensterbänke:
Innenfensterbänke sind 32 mm stark auszubilden, Feinspanplatte E1, formaldehydfrei beidseitig mit 0,8 mm HPL beschichtet, weiß ähnlich RAL 9016 verkehrsweiß, bzw, nach Wahl des AG
Die Kanten erhalten umlaufend eine ABS-Kante, 2 mm stark, Farbe / Dekor nach Wahl des AG. Es dürfen keine offenen Spanplattenkanten zurückbleiben, Kanten werden minimal gerundet oder gefast nach Vorgabe.

Alle Hochschränke müssen, sofern nicht im LV ausdrücklich anders beschrieben, aus losen Elementen gefertigt werden. Sie werden als festverleimte Korpusse zu den jeweiligen Schrankeinbauten zusammengebaut. Die Ausführung muss so stabil sein, dass sie größeren Belastungen standhält.
Bei Bedarf wird jeder Hochschrank mit einem Zwischenboden als Konstruktionsboden ausgestattet, der in der Mitte des Schrankelementes fest mit den Seitenwänden verbunden ist. Die im LV genannten Sichtseiten sollen nur auf die Qualität der Außenseite hinweisen, es sind keine doppelten Seiten geplant - sofern es  nicht ausdrücklich in der jew. Position anders beschrieben ist.
Für Versiegelungen sind elastisch bleibende Dichstoffe auf Silikon- oder Polysulfidbasis zu verwenden. Weiteres siehe Punkt: "Versiegelung".

Die Aufsatzschränke, Hängeschränke und Unterschränke werden aus fest verdübelten Einzelelementen gefertigt.

Die Aufhänge-Vorrichtung der Hängeschränke besteht aus Schrankaufhängern mit Aushängesicherung zum Verschrauben am Korpus, Ausf. Stahl verzinkt, einstellbar in Höhe bis 16mm und Tiefen bis 14mm, Tragkraft gem. zu erwartender Lasten nach DIN EN 15939. Die Befestigung  erfolgt an einer zugehörigen Trägerplatte / Aufhängeschiene, Ausf. Stahl, montiert an der Wand

Schießen zur Befestigung von Bauteilen ist untersagt. Alle Teile müssen durch Bohren und unter Verwendung von alterungs- und korrosionsbeständigen Dübeln befestigt werden. Vor der Montage der beauftragten Leistungen sind vorhandene Bauteile anderer Firmen vor Verschmutzungen und Beschädigungen zu schützen. Bei Beschädigungen haftet der Auftragnehmer. Vor der Aufstellung der Bauteile sind vom Auftragnehmer die verdeckten Fußboden-, Wand- und Deckenflächen zu säubern.

Die eventuelle Beseitigung von Transport- und Montageschäden hat in Abstimmung mit der Objektüberwachung zu erfolgen.

Es muss davon ausgegangen werden, dass alle Räume gemessen werden müssen! Der Auftragnehmer hat dem Architekten vor Beginn der Arbeiten Detail- und Übersichtszeichnungen im geeigneten Maßstab zur Genehmigung vorzulegen.

Bei Auftragserteilung sind dem Architekten gewünschte Verbindungen, Beschläge o. ä. im Original als Muster vorzulegen.

*Hinweis: Farb- und Materialkonzept*
Farb- und / Materialkonzept:

Soweit nicht näher im LV beschrieben, alle Einbauten HPL beschichtet, Farbe/Dekor nach Wahl des AG bzw. des Architekten.

Oberflächenqualität/Farbtöne/Dessins
Alle Farbtöne und Dekore sind in der Oberflächenqualität matt - und desinfektionsmittelbeständig anzubieten.

Festeinbauten Neben- und Arbeitsräumeräume EG - 3. OG

Fronten / Türen, Korpusse, Rückwände, Passblenden, Verkleidungen
Deckenanschlussblenden und Sockel;
Weiß ähnlich NCS S 0500 N / RAL 9016, Oberfläche feinmatt
Holzdekor Eiche-Optik natur, fein honigbraun gemasert
Kanten jeweils farbgleich oder Holzdekor

Arbeitsflächen:
Holzdekor Eiche-Optik natur, fein honigbraun gemasert
Kanten jeweils farbgleich oder Holzdekor

Folgende Akzentfarben kommen zum Einsatz (z.B. Garderobenpaneele, Rückwände):

Salbeigrün ähnlich NCS S 3010-G10Y / RAL 6021;
Holzdekor Eiche-Optik natur, fein honigbraun gemasert
Kanten jeweils farbgleich oder Holzdekor

Kunstglaslaminat grau-grün, polymeres Verbundmaterial in Glasoptik matt

Spritzschutzelemente Küchen / U+B- Räume / Eingriffräume:
Holzdekor Eiche-Optik natur, fein honigbraun gemasert
Kanten jeweils farbgleich oder Holzdekor

Wandschutzelemente Acryl-Vinyl:
Weiß aähnlich RAL 9016 (EG / 1.OG)
Creme ähnlich NCS S1005-Y10R (2. / 3.OG)
Graugrün ähnlich NCS S4010-G30Y (2. / 3.OG)

Möbelstoff geschäumtes Vinyl unifarben mit Ledermaserung, graugrün

#### Bereich 01.01 Festeinbauten Erdgeschoss

*Hinweis: Besprechung Personal R503*

**01.01.10 Küchenzeile**
gem. Plan-Nr. WA-21
Grundriss, Ansicht Schemaschnitt
Abmessungen B x H x T = 3,50 x 150 x 60 cm
Raum Nr. 503

Die Schrankanlagen müssen einzeln gemessen und maßlich an die baulichen Gegebenheiten angepasst werden.

Schrankanlage bestehend aus (Beschr. v. li. n. re.):

1 St. Sockel, als Stellsockel ausgeführt, form- und feuchtebeständig (Spanplatte V100), Oberfläche HPL belegt mit umlaufender ABS Kante, Farbe gem. Material- und Farbkonzept

1 St. Passblende frontbündig 5 cm breit

1 St. Umbauschrank für einen Kühlschrank mit Gefrierfach, eintürig, Aufschlagrichtung gemäß Zeichnung, einschl. der Fronttür mit Schleppmechanismus; der Kühlschrank ist mitzuliefern inkl. allem Zubehör gem. Vorbemerkungen und Folgeposition (01.20). Für die Belüftung ist ausreichend Platz einzuplanen, sowie notwendige Lüftungsgitter;

1 Arbeitsfläche 4 cm stark, BxT ca. 180 x 60 cm, Ausführung gem. Vorbemerkungen "Arbeitsplatten", Arbeitshöhe 90 cm (inkl. Sockel) mit Einbaubecken ohne Hahnloch für den Einbau von oben B/T/H 54 x 44 x 20 cm
Ausführung gem. Vorbemerkungen.

Unterhalb der Arbeitsfläche:

1 Unterschrank B/T/H 60 x 60 x 86 cm (inkl. Sockel)
mit 1 Vollauszug für Abfallsammler, dahinter Abfallbehälter 3-fach aus Kunststoff, Front grifflos, Betätigung mit Fußpedal gem. Vorbemerkungen

1 Unterschrank B/T/H 60 x 60 x 86 cm (inkl. Sockel)
mit v.u.n.o.
2 Vollauszüge H=30 cm
1 Vollauszug H=16 cm einschl. Besteckeinsatz

1 Unterschrank B/T/H 60 x 60 x 86 cm (inkl. Sockel)
mit v.u.n.o.
2 Vollauszüge H=30 cm
1 Vollauszug H=16 cm

Oberhalb der Arbeitsfläche:

1 St. Wandschutz  VKS beschichtet, Farbe gem. Materialkonzept und Zeichnung, bis zur Arbeitsfläche geführt und versiegelt, unsichtbar befestigt, BxH ca 120 x 60 cm; Stoßfugen sind als Haarfugen auszubilden nach Abstimmung mit dem Architekten.

Ausführung Material + Farben gem. Vorbemerkungen, Legenden und Eintragungen auf den Zeichnungen.

Alle notwendigen Bohrungen, Versiegelungen etc. sind mit zu kalkulieren und einzuplanen. Befestigungen sind unsichtbar auszuführen.

Gesamtes Möbel einschl. Sockel, Wandanschlüssen, Griffen, Verleistungen usw. gem. Zeichnungen und Farb- und Materialkonzept herstellen, liefern und montieren.
Menge: 1,000 St

**01.01.20 Kühlschrank mit Gefrierfach für zuvor beschriebene Schrankanlage**
Kühlschrank mit Gefrierfach
einbaufähig, vollintegrierbar, Schleppmechanismus,
Flachscharnier, Profitürdämpfung, mit Frische-Fach
und Gefrierfach mit Klappe;
mit Abtauautomatik und digitaler Temperaturregelung
Gerätemaße BxTxH = ca. 56 x 56 x 122 cm
Fassungsvermögen ca. 150l
Energieeffizienzklasse C, oder besser gem. EU-Energielabel 2021.

Zulage für Kühlschrank mit Gefrierfach in zuvor beschriebener Schrankanlage, inkl. Montage.

Fabrikatsangaben:

Hersteller:

'....................................................................'
(vom Bieter einzutragen)

Typ:

'....................................................................'
(vom Bieter einzutragen)
Menge: 1,000 St

#### Bereich 01.02 Festeinbauten 1. Obergeschoss

*Hinweis: Flur R624*

**01.02.10 Bank mit Ablagen Typ 1**
Bank 2-Sitzer + 1-Sitzer mit 2 Ablagen
gem. Plan-Nr. WA-16
Grundriss, Ansicht 1, Schemaschnitt
Abmessungen B x H x T = 285 x 46 / 99 x 61 cm
Raum Nr. 624

Die Bauteile müssen einzeln gemessen und maßlich an die baulichen Gegebenheiten angepasst werden.

Bank bestehend aus (Beschr. v. li. n. re.):

Ansicht 3:
Metallunterkonstruktion 47,5 cm tief als zurückspringender Sockel ausgebildet, Verkleidungen der Ablagen, Sitzflächen und Rückenlehnen in Gipsfaserplatten nicht brennbar A2-s1, d0 gem. DIN 13501-1 mit Laminatoberfläche im Verbund zertifiziert, durchgefärbter Kern schwarz, Ausführung Holzdekor gem. Farb- und Materialkonzept bzw. Angabe Bauherr.

Breite der Sitzflächen von links nach rechts 75 / 140 cm, Ablagen je 35 cm breit, die Rückenlehne ist um 10° schräggestellt.

Ausführung Material + Farben gem. Vorbemerkungen,
Legenden und Eintragungen auf den Zeichnungen.

Alle notwendigen Bohrungen, Versiegelungen etc. sind mit zu kalkulieren und einzuplanen. Befestigungen sind unsichtbar auszuführen.

Gesamtes Bauteil einschl. Sockel, Wandanschlüssen, Griffen, Verleistungen usw. gem. Zeichnungen und Farb- und Materialkonzept herstellen, liefern und montieren.
Menge: 1,000 St

**01.02.20 Bank mit Ablagen Typ 2**
Bank 2-Sitzer + 1-Sitzer mit 2 Ablagen
gem. Plan-Nr. WA-16
Grundriss, Ansicht 2, Schemaschnitt
Abmessungen B x H x T = 250 x 46 / 99 x 61 cm
Raum Nr. 624

Die Bauteile müssen einzeln gemessen und maßlich an die baulichen Gegebenheiten angepasst werden.

Bank bestehend aus (Beschr. v. li. n. re.):

Ansicht 3:
Metallunterkonstruktion 47,5 cm tief als zurückspringender Sockel ausgebildet, Verkleidungen der Ablagen, Sitzflächen und Rückenlehnen in Gipsfaserplatten nicht brennbar A2-s1, d0 gem. DIN 13501-1 mit Laminatoberfläche im Verbund zertifiziert, durchgefärbter Kern schwarz, Ausführung Holzdekor gem. Farb- und Materialkonzept bzw. Angabe Bauherr.

Breite der Sitzflächen von links nach rechts 75 / 140 cm, Ablage 35 cm breit, die Rückenlehne ist um 10° schräggestellt.

Ausführung Material + Farben gem. Vorbemerkungen,
Legenden und Eintragungen auf den Zeichnungen.

Alle notwendigen Bohrungen, Versiegelungen etc. sind mit zu kalkulieren und einzuplanen. Befestigungen sind unsichtbar auszuführen.

Gesamtes Bauteil einschl. Sockel, Wandanschlüssen, Griffen, Verleistungen usw. gem. Zeichnungen und Farb- und Materialkonzept herstellen, liefern und montieren.
Menge: 1,000 St

#### Bereich 01.03 Festeinbauten 2. / 3. Obergeschoss

*Hinweis: Personal-Aufenthalt R701 / R801*

**01.03.10 Küchenzeile**
gem. Plan-Nr. WA-07
Grundriss, Ansicht 2, 3, 4
Abmessungen B x H x T = 3,11 x 270 x 60 cm
Raum Nr. 701 / 801

Die Schrankanlagen müssen einzeln gemessen und maßlich an die baulichen Gegebenheiten angepasst werden.

Schrankanlage bestehend aus (Beschr. v. li. n. re.):

Ansicht 3:

1 St. Sockel, als Stellsockel ausgeführt, form- und feuchtebeständig (Spanplatte V100), Oberfläche HPL belegt mit umlaufender ABS Kante, Farbe gem. Material- und Farbkonzept

1 Arbeitsfläche 4 cm stark, BxT ca. 213,5 / 241 x 60 cm, Ausführung gem. Vorbemerkungen "Arbeitsplatten", Arbeitshöhe 90,5 cm (inkl. Sockel) mit Einbaubecken ohne Hahnloch für den Einbau von oben B/T/H 54 x 44 x 20 cm
Ausführung gem. Vorbemerkungen.

Unterhalb der Arbeitsfläche:

1 Passblende frontbündig, ca. 31 cm breit

1 Unterschrank  B/T/H 30 x 60 x 86 cm (inkl. Sockel)
mit 1 Drehtür, H 76 cm einschließlich 2 Einlegeböden

1 Unterschrank B/T/H 60 x 60 x 86 cm (inkl. Sockel)
mit v.u.n.o.
1 Vollauszug H=25 cm
1 Vollauszug H=17 cm
2 Vollauszüge H=17 cm einschl. Besteckeinsatz

1 Unterschrank B/T/H 60 x 60 x 86 cm (inkl. Sockel)
mit 1 Vollauszug für Abfallsammler, dahinter Abfallbehälter 3-fach aus Kunststoff, Front grifflos, Betätigung mit Fußpedal gem. Vorbemerkungen

1 Unterschrank B/T/H 60 x 60 x 86 cm (inkl. Sockel) für Geschirrspüler mit reversiblem Sockel; der Geschirrspüler ist mitzuliefern inkl. Front und allem Zubehör gem. Vorbemerkungen und Folgeposition

Oberhalb der Arbeitsfläche:

1 St. Wandschutz aus VKS HPL beschichtet, Farbe gem. Materialkonzept und Zeichnung, bis zur Arbeitsfläche geführt und versiegelt, unsichtbar befestigt, über Eck geführt, BxH ca 210 / 60 x 60 cm; Stoßfugen sind als Haarfugen auszubilden nach Abstimmung mit dem Architekten.

1 St. Passblende frontbündig mit Oberschränken, ca. 18,5cm breit

1 St. offenes Regal B/T/H 30 x 35 x 64,5 cm mit einem Boden auf Reihenlochbohrung, die Rückwand in Holzdekor

2 St. Oberschrank B/T/H 60 x 35 x 64,5 cm, eintürig, Aufschlagrichtung gem. Zeichnung, nicht abschließbar,
mit einem Boden.

1 St. Oberschrank für Mikrowelle B/T/H 60 x 35 x 64,5 cm, das, die Mikrowelle ist mitzuliefern inkl. Front und allem Zubehör gem. Vorbemerkungen und Folgeposition. Die Blende oberhalb ist reversibel auszuführen zur Prüfung der bauseits vorhandenen Elektroinstallationen.

Der Unterboden der Oberschränke und des Regals  ist aufgedoppelt und mit einer LED-Lichtleiste inkl. Leuchtmittel, mit reversibler Acrylabdeckung ausgestattet, es ist für einen gleichmäßige Ausleuchtung zu sorgen.
Die Leistung umfasst die Lieferung aller erforderlichen Einfräsungen und notwendigen Abdeckungen sowie die anschlussfertige Montage der LED-Elemente. Eine Revision
zur Prüfung der Anschüsse / Steckdosen im Bereich der oberen Blende oder des Schrankoberbodens ist einzuplanen.

Rechts anschließend:
1 St. Hochschrank, BxTxH 60 x 60 x 215 cm (inkl. Sockel), mit v.u.n.o.

1 St. Blende frontbündig

1 St. Umbauschrank für einen Kühlschrank mit Gefrierfach, eintürig, Aufschlagrichtung gemäß Zeichnung, einschl. der Fronttür mit Schleppmechanismus; der Kühlschrank ist mitzuliefern inkl. allem Zubehör gem. Vorbemerkungen und Folgeposition. Für die Belüftung ist ausreichend Platz einzuplanen, sowie notwendige Lüftungsgitter;

1 St. Schrank B/T/H 60 x 60 x 64,5 cm eintürig, Aufschlagrichtung gem. Zeichnung, nicht abschließbar,
mit einem Boden.

1 St. Passleiste, ca. 10 cm breit, frontbündig,

1 St. Deckenanschlussblende über die Breite und Tiefe des Hochschrankes und der Oberschränke, H ca. 55 cm

Ausführung Material + Farben gem. Vorbemerkungen, Legenden und Eintragungen auf den Zeichnungen.

Alle notwendigen Bohrungen, Versiegelungen etc. sind mit zu kalkulieren und einzuplanen. Befestigungen sind unsichtbar auszuführen.

Gesamtes Möbel einschl. Sockel, Wandanschlüssen, Griffen, Verleistungen usw. gem. Zeichnungen und Farb- und Materialkonzept herstellen, liefern und montieren.
Menge: 2,000 St

**01.03.20 Kühlschrank mit Gefrierfach für zuvor beschriebene Küchenzeile**
Kühlschrank mit Gefrierfach
einbaufähig, vollintegrierbar, Schleppmechanismus,
Flachscharnier, Profitürdämpfung, mit Frische-Fach
und Gefrierfach mit Klappe;
mit Abtauautomatik und digitaler Temperaturregelung
Gerätemaße BxTxH = ca. 56 x 56 x 122 cm
Fassungsvermögen ca. 150l
Energieeffizienzklasse C, oder besser gem. EU-Energielabel 2021.

Zulage für Kühlschrank mit Gefrierfach in zuvor beschriebener Schrankanlage, inkl. Montage.

Fabrikatsangaben:

Hersteller:

'....................................................................'
(vom Bieter einzutragen)

Typ:

'....................................................................'
(vom Bieter einzutragen)
Menge: 2,000 St

**01.03.30 Geschirrspüler für zuvor beschriebene Küchenzeile**
Geschirrspüler
geeignet für 60 cm breite Unterschränke,
vollintegrierbares Design, sichtbare Elemente in Edelstahl,  Möbelblende gem. Schrankanlage.
Energieeffizienzklasse C oder besser, gem. Energieeffizienzklasse 2021; Oberkorb
höhenverstellbar

Zulage für Geschirrspüler in zuvor beschriebener Schrankanlage, inkl. Montage.

Fabrikatsangaben:

Hersteller:

'....................................................................'
(vom Bieter einzutragen)

Typ:

'....................................................................'
(vom Bieter einzutragen)
Menge: 2,000 St

**01.03.40 Schrankanlage mit Wertfächern**
gem. Plan-Nr. WA-07
Grundriss, Ansicht 1, 2
Abmessungen B x H x T = 119,5 x 215 / 270 x 45 cm
Raum Nr. 701 / 801

Die Schrankanlagen müssen einzeln gemessen und maßlich an die baulichen Gegebenheiten angepasst werden.

Schrankanlage bestehend aus (Beschr. v. li. n. re.):

Ansicht 2:

1 St Sockel, als Stellsockel ausgeführt, form- und feuchtebeständig (Spanplatte V100), Oberfläche HPL belegt mit umlaufender ABS-Kante. Material gem. Farb- und Materialkonzept

1 Passblende frontbündig 5 cm breit

3 St. Hochschrank B/T/H 38 x 42 x 215 cm (inkl. Sockel), mit 4 Wertfächern 38cm hoch und einem Auszug für Getränkekisten 53 cm hoch, Aufschlagrichtung gem. Zeichnung, abschließbar mit Münzschlössern gem. Vorbemerkungen

1 St. Endseite 215 cm hoch

1 St. Deckenanschlussblende über die gesamte Breite und Tiefe des Schrankes.

Ausführung Material + Farben gem. Vorbemerkungen, Legenden und Eintragungen auf den Zeichnungen.

Alle notwendigen Bohrungen, Versiegelungen etc. sind mit zu kalkulieren und einzuplanen. Befestigungen sind unsichtbar auszuführen.

Gesamte Schrankanlage einschl. Sockel, Wandanschlüssen,Griffen, Verleistungen usw. gem. Zeichnungen und Farb- und Materialkonzept herstellen, liefern und komplett montieren.
Menge: 2,000 St

*Hinweis: Pflege-Stützpunkt R702 / R802*

**01.03.50 Stützpunkt R702 /R802**
gem. Plan-Nr. WA-06
Grundriss, Ansicht 3, 4,
Abmessungen B x H x T = 361 x 76 / 113 x 100 cm
Raum Nr. 702 / 802

Die Möbel müssen einzeln gemessen und maßlich an die baulichen Gegebenheiten angepasst werden.

HINWEIS: alle sichtbaren Eckverbindungen an der Theke sind auf Gehrung zu arbeiten. In der Gehrung kommt ein ABS-Keder zur Ausführung.

Stützpunkt bestehend aus (Beschr. v. li. n. re.)

Ansicht 3:

1 St. Endseite 4 cm stark, auf Gehrung verbunden mit Arbeitsplatte

1 St. Sockel als Stellsockel ausgeführt, form- und feuchtebeständig (Spanplatte V100); Oberfläche HPL belegt mit umlaufender ABS-Kante.
Material gem. Farb- und Materialkonzept, gesamte Abwicklung Abmessungen ca. B/H = 357 cm x 10 cm, Tiefe gem, Container und Kabelkanal

1 St. Schreibtisch- / Arbeitsplatte. HPL beschichtete Spanplatte 40 mm stark (gem. Vorbemerkungen) Holz-Dekor. Ober- und Unterseite im gleichen Dekor; ABS-Kanten leicht gefast, farbgleich zur Tischoberfläche; Arbeitsplatte verdeckt verbunden. Es sind pro Arbeitsplatz 3 Kabelauslässe gem. Vorbemerkungen einzuplanen, Position nach Angabe Bauherr

oberhalb der Arbeitsplatte (v.l.n.r.):

1 St. Fach B = 53,5 cm, T = 27 cm für Formularablagen, für liegende und stehende Formulare (DIN A4). Die Fachböden der horizontale Formularablagen sind ca. 10 mm stark und auf Lochreihe höhenverstellbar;
alle Kanten der Formularablagen sind mit ABS Kante farbgleich zum Aufbau und den Fachböden zu versehen;
Anzahl der Fächer gem. Zeichnung (5 liegend, 2 stehend);

1 St. Wandverkleidung in 19 mm Spanplatte,  HPL beschichtet,
B x H ca. 267 x 39 cm; Dekor oder Farbe gem. Farb- und
Materialkonzept bzw. n. Wahl d. AG; Befestigung unsichtbar. Zwischen Mauerwerkswand und Verkleidung ist generell eine Dampfsperre vorzusehen. Fugen zur Wand und zur Wandverkleidung sind zu versiegeln.
Im Bereich des Innenfensters mit Abkantung zur Abdeckung der Fensterbrüstung

1 St. Fach B = 40,5 cm, T = 27 cm  für Formularablagen, für liegende Formulare (DIN A4). Die Fachböden der horizontale Formularablagen sind ca. 10 mm stark  und auf Lochreihe höhenverstellbar; alle Kanten der Formularablagen sind mit ABS Kante farbgleich zum Aufbau und den Fachböden zu versehen: Anzahl der Fächer gem. Zeichnung (5 liegend);

unterhalb der Arbeitsplatte (v.l.n.r.):

1 St. Unterschrank BxTxH 50 cm x 81,5 cm x 72 cm
(inkl. Sockel) mit offenem Fach und Boden höhenverstellbar, zur Aufnahme von Rechner und USV

1 St. Kabelkanal, BxTxH 115 cm x 18 cm x 72 cm (inkl.
Sockel); im oberen Bereich mit Türen zur Revision, 30 cm,
hoch, darunter Fach für Kabelkanal  mit reversibler Abdeckung.

1 St. Unterschrank BxTxH 36,5 cm x 81,5 cm x 72 cm (inkl. Sockel) mit 4 Schubladen 15,5 cm hoch, 55 cm tief,

1 St. Kabelkanal, BxTxH 115 cm x 18 cm x 72 cm (inkl.
Sockel); im oberen Bereich mit Türen zur Revision, 30 cm,
hoch, darunter Fach für Kabelkanal  mit reversibler Abdeckung.

1 St. Unterschrank BxTxH 36,5 cm x 81,5 cm x 72 cm (inkl. Sockel) mit 4 Schubladen 15,5 cm hoch, 55 cm tief,

1 St. Passblende frontbündig

Ausführung Material + Farben gem. Vorbemerkungen, Legenden und Eintragungen auf den Zeichnungen.

Alle notwendigen Bohrungen, Versiegelungen etc. sind mit zu kalkulieren und einzuplanen. Befestigungen sind unsichtbar auszuführen.

Gesamtes Möbel einschl. Sockel, Wandanschlüssen, Griffen, Verleistungen usw. gem. Zeichnungen und Farb- und Materialkonzept herstellen, liefern und montieren.
Menge: 2,000 St

**01.03.60 Sideboard / Druckertisch**
gem. Plan-Nr. WA-06
Grundriss, Ansicht 1, 4, Schemaschnitt
Abmessungen B x H x T = 301 x 76 x 66 cm
Raum Nr. 702 / 802

Die Möbel müssen einzeln gemessen und maßlich an die baulichen Gegebenheiten angepasst werden.

HINWEIS: alle sichtbaren Eckverbindungen am Möbel sind auf Gehrung zu arbeiten. In der Gehrung kommt ein ABS-Keder zur Ausführung.

Sideboard bestehend aus (Beschr. v. li. n. re.):

Ansicht 1:

1 St. Sockel als Stellsockel ausgeführt, form- und feuchtebeständig (Spanplatte V100); Oberfläche HPL belegt mit umlaufender ABS-Kante.
Material gem. Farb- und Materialkonzept, gesamte Abwicklung Abmessungen ca. B/H = 297 cm x 10 cm, Tiefe gem, Container und Kabelkanal

1 St. Arbeitsplatte. HPL beschichtete Spanplatte 40 mm stark (gem. Vorbemerkungen) Holz-Dekor . Ober- und Unterseite im gleichen Dekor; ABS-Kanten leicht gefast, farbgleich zur Oberfläche: Arbeitsplatte verdeckt verbunden.
Es sind 3 Kabelauslässe gem. Vorbemerkungen einzuplanen, Position nach Angabe Bauherr.

unterhalb der Arbeitsplatte (v.l.n.r.):

1 St. Passblende

2 St. Unterschrank BxTxH 75 cm x 60 cm x 72 cm
(inkl. Sockel) mit 2 Drehtüren abschließbar, Aufschlagrichtung gem. Zeichnung, mit 1 Boden auf Lochreihe

1St. Sammelcontainer für Datenmüll rollbar (siehe Detailansicht)
BxTxH 60 cm x 40 cm x 65 cm (inkl. Rollen) mit 1 Drehtür abschließbar, Aufschlagrichtung gem. Zeichnung, die Tür mit Einwurf für Papier; einschl. Abfallbehälter Kunststoff.

1 St. Kabelkanal, BxTxH 137,5 cm x 18 cm x 72 cm (inkl.
Sockel); im oberen Bereich mit Türen zur Revision, 30 cm,
hoch, darunter Fach für Kabelkanal mit reversibler Abdeckung.

1 St. Endseite 4 cm stark, auf Gehrung mit Arbeitsplatte verbunden

Ausführung Material + Farben gem. Vorbemerkungen, Legenden und Eintragungen auf den Zeichnungen.

Alle notwendigen Bohrungen, Versiegelungen etc. sind mit zu kalkulieren und einzuplanen. Befestigungen sind unsichtbar auszuführen.

Gesamtes Möbel einschl. Sockel, Wandanschlüssen, Griffen, Verleistungen usw. gem. Zeichnungen und Farb- und Materialkonzept herstellen, liefern und montieren.
Menge: 2,000 St

**01.03.70 Sideboard**
gem. Plan-Nr. WA-06
Grundriss, Ansicht 1, 2,
Abmessungen B x H x T = 114 x 98 x 48 cm
Raum Nr. 702 / 802

Die Möbel müssen einzeln gemessen und maßlich an die baulichen Gegebenheiten angepasst werden.

Sideboard bestehend aus (Beschr. v. li. n. re.)

Ansicht 2:

1 St. Sockel, als Stellsockel ausgeführt, form- und feuchtebeständig (Spanplatte V100), Oberfläche HPL belegt mit umlaufender ABS Kante, Farbe gem. Material- und Farbkonzept.

1 St. Deckplatte B/T/H 114 x 28 x 2 cm, Ausführung Holzdekor, darunter

1 St. Passblende

1 St. Schrank B/T/H 55 x 48 x 96 cm (inkl. Sockel)
zweitürig, Aufschlagrichtung gem. Zeichnung, nicht abschließbar, einschl. 1 Einlegeboden.

Ausführung Material + Farben gem. Vorbemerkungen, Legenden und Eintragungen auf den Zeichnungen.

Alle notwendigen Bohrungen, Versiegelungen etc. sind mit zu kalkulieren und einzuplanen. Befestigungen sind unsichtbar auszuführen.

Gesamtes Möbel einschl. Sockel, Wandanschlüssen, Griffen, Verleistungen usw. gem. Zeichnungen und Farb- und Materialkonzept herstellen, liefern und montieren.
Menge: 2,000 St

*Hinweis: Stationsküche R717 / R817*

**01.03.80 Küchenzeile**
gem. Plan-Nr. WA-12
Grundriss, Ansicht 1, 2, 4
Abmessungen B x H x T = 476,5 x 60 x 250 cm
Raum Nr. 717 / 817

Die Schrankanlagen müssen einzeln gemessen und maßlich an die baulichen Gegebenheiten angepasst werden.

Schrankanlage bestehend aus (Beschr. v. li. n. re.):

Ansicht 1:

1 St. Sockel, als Stellsockel ausgeführt, form- und feuchtebeständig (Spanplatte V100), Oberfläche HPL belegt mit umlaufender ABS Kante, Farbe gem. Material- und Farbkonzept

1 Arbeitsfläche 4 cm stark, BxT ca. 356,5 x 60 cm, Ausführung gem. Vorbemerkungen "Arbeitsplatten", Arbeitshöhe 90 cm (inkl. Sockel) mit Einbaubecken ohne Hahnloch für den Einbau von oben B/T/H 54 x 44 x 20 cm
Ausführung gem. Vorbemerkungen.

Unterhalb der Arbeitsfläche:

1 St. Passleiste frontbündig

1 Unterschrank B/T/H 60 x 60 x 86 cm (inkl. Sockel)
mit 1 Vollauszug für Abfallsammler, dahinter Abfallbehälter 2-fach aus Kunststoff, Front grifflos, Betätigung mit Fußpedal gem. Vorbemerkungen

1 Unterschrank  B/T/H 45 x 60 x 86 cm (inkl. Sockel)
mit 1 Drehtür, H 76 cm einschließlich 2 Einlegeböden

1 Unterschrank B/T/H 60 x 60 x 86 cm (inkl. Sockel)
mit v.u.n.o.
1 Vollauszug H=25 cm
1 Vollauszug H=17 cm
2 Vollauszüge H=17 cm einschl. Besteckeinsatz

3 Unterschrank B/T/H 60 x 60 x 86 cm (inkl. Sockel)
mit 1 Drehtür, H 76 cm einschließlich 2 Einlegeböden

Oberhalb der Arbeitsfläche:

1 St. Wandschutz aus VKS HPL beschichtet, Farbe gem. Materialkonzept und Zeichnung, bis zur Arbeitsfläche geführt und versiegelt, unsichtbar befestigt, BxH ca 356,5 / 60 x 60 cm (Gesamtlänge 416,5 cm); Stoßfugen sind als Haarfugen auszubilden nach Abstimmung mit dem Architekten.

4 St. Oberschrank B/T/H 60 x 35 x 66 cm, eintürig, Aufschlagrichtung gem. Zeichnung, nicht abschließbar,
mit einem Boden.

Der Unterboden der Oberschränke ist aufgedoppelt und mit einer LED-Lichtleiste inkl. Leuchtmittel, mit reversibler Acrylabdeckung ausgestattet, es ist für einen gleichmäßige Ausleuchtung zu sorgen.
Die Leistung umfasst die Lieferung aller erforderlichen Einfräsungen und notwendigen Abdeckungen sowie die anschlussfertige Montage der LED-Elemente. Eine Revision
zur Prüfung der Anschüsse / Steckdosen im Bereich der oberen Blende oder des Schrankoberbodens ist einzuplanen.

Rechts anschließend:
1 St. Hochschrank, BxTxH 60 x 60 x 188,5 cm (inkl. Sockel), als Umbauschrank für einen Kühlschrank ohne Gefrierfach, eintürig, Aufschlagrichtung gemäß Zeichnung, einschl. der Fronttür mit Schleppmechanismus; der Kühlschrank ist mitzuliefern inkl. allem Zubehör gem. Vorbemerkungen und Folgeposition. Oberhalb Blende demontierbar ca. 29 cm hoch. Für die Belüftung ist ausreichend Platz einzuplanen, sowie notwendige Lüftungsgitter;

1 St. Schrank B/T/H 45 x 60 x 216 cm eintürig, Aufschlagrichtung gem. Zeichnung, nicht abschließbar,
mit 5 Böden auf Lochreihe.

1 St. Passleiste, frontbündig,

1 St. Deckenanschlussblende über die Breite und Tiefe des Hochschrankes und der Oberschränke, H ca. 35 cm

Ausführung Material + Farben gem. Vorbemerkungen, Legenden und Eintragungen auf den Zeichnungen.

Alle notwendigen Bohrungen, Versiegelungen etc. sind mit zu kalkulieren und einzuplanen. Befestigungen sind unsichtbar auszuführen.

Gesamtes Möbel einschl. Sockel, Wandanschlüssen, Griffen, Verleistungen usw. gem. Zeichnungen und Farb- und Materialkonzept herstellen, liefern und montieren.
Menge: 2,000 St

**01.03.90 Kühlschrank für zuvor beschriebene Küchenzeile**
Kühlschrank einbaufähig, vollintegrierbar, Schleppmechanismus,
Flachscharnier, Profitürdämpfung, mit Frische-Fächer
und Glasböden höhenverstellbar
mit Abtauautomatik und digitaler Temperaturregelung
Gerätemaße BxTxH = ca. 56 x 56 x 178 cm
Fassungsvermögen gesamt ca. 294l
Geräuschpegel 32dB oder besser
Energieeffizienzklasse C, oder besser gem. EU-Energielabel 2021.

Zulage für Kühlschrank in zuvor beschriebener Schrankanlage, inkl. Montage.

Fabrikatsangaben:

Hersteller:

'....................................................................'
(vom Bieter einzutragen)

Typ:

'....................................................................'
(vom Bieter einzutragen)
Menge: 2,000 St

*Hinweis: Lager R716 / R816*

**01.03.100 Schrankanlage Lager 3 Typ 1**
gem. Plan-Nr.: WA-13
Grundriss, Ansicht 1, 2
Abmessungen B x H x T = 476,5 x 215 / 250 x 60 cm (inkl. Sockel und Blenden)
Raum Nr. 716 / 816

Die Schrankanlagen müssen einzeln gemessen und maßlich an die baulichen Gegebenheiten angepasst werden.

Schrankanlage bestehend aus (Beschr. v. li. n. re.):

Ansicht 1 / 2

1 St Sockel, als Stellsockel ausgeführt, form- und feuchtebeständig (Spanplatte V100), Oberfläche HPL belegt mit umlaufender ABS-Kante. Material gem. Farb- und Materialkonzept

1 St. Passleiste frontbündig

7 St. Hochschrank B/T/H 60 x 60 x 215 cm (inkl. Sockel), eintürig, Aufschlagrichtung gem. Zeichnung, nicht abschließbar, einschl. 5 Böden auf Lochreihe gem Vorbemerkungen

1 St. Passleiste frontbündig

1 St. Deckenanschlussblende über die Breite der Schrankanlage.

Ausführung Material + Farben gem. Vorbemerkungen, Legenden und Eintragungen auf den Zeichnungen.

Alle notwendigen Bohrungen, Versiegelungen etc. sind mit zu kalkulieren und einzuplanen. Befestigungen sind unsichtbar auszuführen.

Gesamte Schrankanlage einschl. Sockel, Wandanschlüssen, Griffen, Verleistungen usw. gem. Zeichnungen und Farb- und Materialkonzept herstellen, liefern und komplett montieren.
Menge: 2,000 St

**01.03.110 Schrankanlage Lager 3 Typ 2**
gem. Plan-Nr.: WA-13
Grundriss, Ansicht 2, 3
Abmessungen B x H x T = 476,5 x 215 / 250 x 60 cm (inkl. Sockel und Blenden)
Raum Nr. 716 / 816

Die Schrankanlagen müssen einzeln gemessen und maßlich an die baulichen Gegebenheiten angepasst werden.

Schrankanlage bestehend aus (Beschr. v. li. n. re.):

Ansicht 3 / 2

1 St Sockel, als Stellsockel ausgeführt, form- und feuchtebeständig (Spanplatte V100), Oberfläche HPL belegt mit umlaufender ABS-Kante. Material gem. Farb- und Materialkonzept

1 St. Passleiste frontbündig

2 St. Hochschrank B/T/H 60 x 60 x 215 cm (inkl. Sockel), eintürig, Aufschlagrichtung gem. Zeichnung, nicht abschließbar, einschl. 5 Böden auf Lochreihe gem Vorbemerkungen

3 St. Hängeschrank B/T/H 60 x 60 x 55 cm, eintürig, Aufschlagrichtung gem. Zeichnung, nicht abschließbar.
Die Befestigung / Aufhängung der Schränke ist so zu konstruieren, dass die zulässige Konsollast entspr. DIN 18183 an der bauseits gestellten Trockenbaukonstruktion nicht überschritten wird. Bei Bedarf sind Konsolen an den seitlich angrenzenden Hohschränken anzubringen und geeignetes Befestigungsmaterial zu verwenden.

2 St. Hochschrank B/T/H 60 x 60 x 215 cm (inkl. Sockel), eintürig, Aufschlagrichtung gem. Zeichnung, nicht abschließbar, einschl. 5 Böden auf Lochreihe gem Vorbemerkungen

1 St. Passleiste frontbündig

1 St. Deckenanschlussblende über die Breite der Schrankanlage.

Ausführung Material + Farben gem. Vorbemerkungen, Legenden und Eintragungen auf den Zeichnungen.

Alle notwendigen Bohrungen, Versiegelungen etc. sind mit zu kalkulieren und einzuplanen. Befestigungen sind unsichtbar auszuführen.

Gesamte Schrankanlage einschl. Sockel, Wandanschlüssen, Griffen, Verleistungen usw. gem. Zeichnungen und Farb- und Materialkonzept herstellen, liefern und komplett montieren.
Menge: 2,000 St

*Hinweis: Snoezelenraum*

**01.03.120 Sideboard wandhängend**
gem. Plan-Nr.: WA-15
Grundriss, Ansicht 1 - 2
Abmessungen B x H x T = 148 x 40 x 40 cm
Raum Nr. 703 / 803

Die Möbel müssen einzeln gemessen und maßlich an die baulichen Gegebenheiten angepasst werden.

Sideboard bestehend aus (Beschr. v. li. n. re.)

Ansicht 2:

1 St. Korpus B/T/H 148 x 40 x 40 cm, als umlaufender Rahmen, Ecken auf Gehrung ausgebildet, ausgestattet mit
1 St. Schrank B/T/H 36 x 36 x 40 cm, eintürig, Aufschlagrichtung gem. Zeichnung, nicht abschließbar,
1 St. offenes Fach, B 72 cm,
1 St. Schrank mit 2 Schubkästen 18 cm hoch

Ausführung Material + Farben gem. Vorbemerkungen, Legenden und Eintragungen auf den Zeichnungen.

Alle notwendigen Bohrungen, Versiegelungen etc. sind mit zu kalkulieren und einzuplanen. Befestigungen sind unsichtbar auszuführen.

Gesamtes Möbel einschl. Sockel, Wandanschlüssen, Griffen, Verleistungen usw. gem. Zeichnungen und Farb- und Materialkonzept herstellen, liefern und montieren.
Menge: 2,000 St

*Hinweis: 1-Bettzimmer*

**01.03.130 Patientenschrank**
Patientenschrank
gem. Plan-Nr. WA-09
Grundriss, Ansicht 1, 2, Schnitte, Ansicht Einteilung
Abmessungen B x H x T = 154 x 285 x 60 cm
Raum Nr.
704 - 706 / 804 - 806

Die Schrankanlagen müssen einzeln gemessen und maßlich an die baulichen Gegebenheiten angepasst werden.

Schrankanlage bestehend aus (Beschr. v. li. n. re.):

Ansicht 1 / Schnitt 1,2, Einteilung Pat.-Schrank:

1 St Sockel, als Stellsockel ausgeführt, form- und feuchtebeständig (Spanplatte V100), Oberfläche HPL belegt mit umlaufender ABS-Kante. Material gem. Farb- und Materialkonzept

1 St. Passblende 34cm breit, frontbündig

1 St. Hochschrank B/T/H  60 x 60 x 215 cm (inkl. Sockel),
eintürig, Aufschlagrichtung gem. Zeichnung, abschließbar, ausgestattet von oben nach unten mit

1 Fach B/H 60 x 56 cm mit einem Boden höhenverstellbar,
der Unterboden ist aufgedoppelt und mit einer LED- Lichtleiste inkl. Leuchtmittel, mit reversibler Acrylabdeckung ausgestattet, es ist für einen gleich- mäßige Ausleuchtung zu sorgen.
Die Leistung umfasst die Lieferung aller erforderlichen Einfräsungen und notwendigen Abdeckungen sowie die anschlussfertige Montage der LED-Elemente. Eine Revision
zur Prüfung der Anschüsse / Steckdosen im Bereich des Oberboden oder der oberen Blende ist einzuplanen.
1 Fach B/H 60 x 141 cm, mit Kleiderstange, der Schrank- boden ist ausgestattet als Kofferrost, Material: auf ca. 3 cm Abstand eingenutetet Aluminiumprofile / Trittstopp- Profil gerundet.

1 St. Hochschrank B/T/H  60 x 60 x 215 cm (inkl. Sockel),
mehrteilig, Aufschlagrichtung gem. Zeichnung, in Teilen abschließbar, ausgestattet von oben nach unten mit

1 Fach B/H 60 x 47,5 cm
1 Fach für Tresor (gem. Folgeposition) B/H 60 x 21,5 cm mit eingerückter Rückwand, der Unterboden ist aufgedoppelt und mit einem LED-Einbauspot inkl. Leuchtmittel, mit reversibler Abdeckung ausgestattet. Die Leistung umfasst die Lieferung aller erforderlichen Einfräsungen und notwendigen Abdeckungen sowie die anschlussfertige Montage der LED-Elemente. Eine Revision
zur Prüfung der Anschlüsse / Steckdosen im Bereich der oberen Blende oder des Oberbodens ist einzuplanen.
1 offenes Dekofach, ca. 29 cm tief, Rück- und Seitenwand in Kunstglaslaminat gem. Vorbemerkungen, die rückseitig verbleibende Tiefe ist bettseitig mit einer Blende ausgestattet, in der bauseits Elt-Installationen gem. Zeichnung paltziert werden
1 Vollauszug 17,5 cm hoch
1 Vollauszug für Minibar (gem. Folgeposition) B/H 60 x 46 cm die Minibar ist mitzuliefern inkl. Front und allem Zubehör gem. Vorbemerkungen und Folgeposition;

Türen und Schubkasten mit Muschelgriff eckig, Ausführung Zinkdruckguss matt schwarz, B x H x T 15,4 x 4,5 x 1,5 cm zur Montage an der Kante der Fronten.

Passblende und Hochschränke mit Sockelbeleuchtung als eingenutetes LED-Profil, inkl. Leuchtmittel, mit reversibler Acrylabdeckung, es ist für einen gleichmäßige Ausleuchtung zu sorgen.
Die Leistung umfasst die Lieferung aller erforderlichen Einfräsungen und notwendigen Abdeckungen sowie die anschlussfertige Montage der LED-Elemente. Eine Revision
zur Prüfung der Anschlüsse / Steckdosen im Bereich der oberen Blende oder des Oberbodens ist einzuplanen.

1 St. Deckenanschlussblende zweiseitig über die Breite und Tiefe des Schrankes.

Fabrikatsangaben gültig auch für die nachfolgenden baugleichen Positionen (Pos. 190, 250, 360):

LED- Lichtleisten Hersteller:

'....................................................................'
(vom Bieter einzutragen)

Typ:

'....................................................................'
(vom Bieter einzutragen)

LED- Einbauleuchte Hersteller:

'....................................................................'
(vom Bieter einzutragen)

Typ:

'....................................................................'
(vom Bieter einzutragen)

Muschelgriff Hersteller:

'....................................................................'
(vom Bieter einzutragen)

Typ:

'....................................................................'
(vom Bieter einzutragen)

Kunstglaslaminat Hersteller:

'....................................................................'
(vom Bieter einzutragen)

Typ:

'....................................................................'
(vom Bieter einzutragen)

Ausführung Material + Farben gem. Vorbemerkungen,
Legenden und Eintragungen auf den Zeichnungen.

Alle notwendigen Bohrungen, Versiegelungen etc. sind mit zu kalkulieren und einzuplanen. Befestigungen sind unsichtbar auszuführen.

Gesamtes Möbel einschl. Sockel, Wandanschlüssen, Griffen, Verleistungen usw. gem. Zeichnungen und Farb- und Materialkonzept herstellen, liefern und montieren.
Menge: 6,000 St

**01.03.140 Rückwand Versorgungseinheit**
Rückwand Versorgungseinheit
gem. Plan-Nr. WA-09
Grundriss, Ansicht 1, 2,
Abmessungen B x H x T = 194,5 x 244 x 2 cm
Raum Nr.
704 - 706 / 804 - 806

Die Bauteile müssen einzeln gemessen und maßlich an die baulichen Gegebenheiten angepasst werden.

Bettenpanel bestehend aus (Beschr. v. u. n. o.):

Ansicht 1:

Rammschutz bestehend aus verdeckt montierter Grundplatte, verbleibende Sichtfläche B x H 180,4 x 240 cm, Plattenstoß nach Abstimmung mit dem Architekten, belegt HPL gem. Farb- und Materialkonzept.

Die Montage erfolgt vor dem Einbau der  Versorgungs- schienen (Schyns) in Abstimmung mit dem Elektriker.

Ausführung Material + Farben gem. Vorbemerkungen,
Legenden und Eintragungen auf den Zeichnungen.

Alle notwendigen Bohrungen, Versiegelungen etc. sind mit zu kalkulieren und einzuplanen. Befestigungen sind unsichtbar auszuführen.

Gesamtes Möbel einschl. Sockel, Wandanschlüssen, Griffen, Verleistungen usw. gem. Zeichnungen und Farb- und Materialkonzept herstellen, liefern und montieren.
Menge: 6,000 St

**01.03.150 Regalböden**
Regal
gem. Plan-Nr. WA-09
Grundriss, Ansicht 1,
Abmessungen B x H x T = 42 x 2,2 x 12 cm
Raum Nr.
704 - 706 / 804 - 806

Die Bauteile müssen einzeln gemessen und maßlich an die baulichen Gegebenheiten angepasst werden.

Regal bestehend aus (Beschr. v. li. n. re.):

Ansicht 1:

2 St. Böden wandmontiert, HPL beschichtete Spanplatte 22 mm stark (gem. Vorbemerkungen) Uni-Dekor, Ober- und Unterseite im gleichen Dekor; ABS-Kanten leicht gefast, farbgleich zur Oberfläche, montiert mit Tablarträger zum verdeckten Einbau an GK-Trennwand oder STB-Wand mit Holzgewinde und Rahmendübel, Tragbolzen mit Exzenterhülse.

Ausführung Material + Farben gem. Vorbemerkungen,
Legenden und Eintragungen auf den Zeichnungen.

Alle notwendigen Bohrungen, Versiegelungen etc. sind mit zu kalkulieren und einzuplanen. Befestigungen sind unsichtbar auszuführen.

Gesamtes Möbel einschl. Sockel, Wandanschlüssen, Griffen, Verleistungen usw. gem. Zeichnungen und Farb- und Materialkonzept herstellen, liefern und montieren.
Menge: 6,000 St

**01.03.160 Wandverkleidung mit TV-Nische, Regal und Klapptisch**
Wandverkleidung mit TV-Nische, Regal und Klapptisch
gem. Plan-Nr. WA-09
Grundriss, Ansicht 3,
Abmessungen B x H x T = 320,5 x 285 x 17,5 cm
Raum Nr.
704 - 706 / 804 - 806

Die Bauteile müssen einzeln gemessen und maßlich an die baulichen Gegebenheiten angepasst werden.

Wandverkleidung bestehend aus (Beschr. v. li. n. re.):

Ansicht 3, 4:

1 St. Verkleidung mehrteilig B x T x H 80,5 x 4 x 285 cm Ausführung Uni- und Holzdekor gem. Materialkonzept, bestehend aus Sockel 10 cm hoch, darüber Verkleidung mehrteilig mit Dekorwechsel und Fugenbild gem. Planung und angrenzender Verkleidung

1 St Sockel, als Stellsockel ausgeführt, form- und feuchtebeständig (Spanplatte V100), Oberfläche HPL belegt mit umlaufender ABS-Kante. Material gem. Farb- und Materialkonzept, seitlich abgeschrägt als Anschluss an vorgenannte Verkleidung und Raumtrennwand

1 St. Passblende mehrteilig abgeschrägt ca. 20 cm breit, Ausführung Uni- und Holzdekor gem. Materialkonzept, mit
Dekorwechsel und Fugenbild gem, Planung und angrenzender Bauteile

1 St. Verkleidung auf Unterkonstruktion verdeckt montiert
B x T x H 200 x 14 x 285 cm belegt Ausführung Uni- und Holzdekor gem. Materialkonzept. Bestehend aus (von oben nach unten):

1 St. Verkleidung mehrteilig 165 cm hoch, Oberfläche Holzdekor, Fugenbild gem. Planung mit Nische für bauseits zu lieferndes TV-Gerät, Abmessungen angepasst an die Gerätegröße. einschl. Rückwand und vierseitig umlau- fender indirekter Beleuchtung bestehend aus LED- Lichtleiste inkl. Leuchtmittel, mit reversibler Acryl- abdeckung, es ist für einen gleichmäßige Ausleuchtung zu sorgen.
Die Leistung umfasst die Lieferung aller erforderlichen Einfräsungen und notwendigen Abdeckungen sowie die anschlussfertige Montage der LED-Elemente. Eine Revision
zur Prüfung der Anschlüsse / Steckdosen ist einzuplanen.

1 St. Verkleidung mehrteilig aus Unterkonstruktion 120 cm hoch (inkl. Sockel), Oberfläche Uni-Dekor, Fugenbild gem. Planung mit

1 St. offenem Fach B x H 64 x 44 cm, Rückwand Kunstglaslaminat, der Oberboden ist mit einer LED- Lichtleiste inkl. Leuchtmittel, mit reversibler Acryl- abdeckung ausgestattet, es ist für einen gleichmäßige Ausleuchtung zu sorgen.

1 St. Klapptisch B x H 100 x 44 cm, zu öffnen mit Tipp-on-Beschlag und selbstöffnenden Klappenhaltern für Holzklappen, es ist für eine ausreichende Tragkraft und ein gleichmäßiges Öffnen zu sorgen. Die Rückwand ist ausgeführt in Kunstglaslaminat der Oberboden ist mit einer LED-Lichtleiste inkl. Leuchtmittel, mit reversibler Acrylabdeckung ausgestattet, es ist für eine gleich- mäßige Ausleuchtung zu sorgen. In den Seiten sind Bohrungen für bauseits zu erstellende Steckdosen und Schalter zu berücksichtigen.

1 St. Passblende mehrteilig abgeschrägt ca. 20 cm breit, Ausführung Uni- und Holzdekor gem. Materialkonzept, mit
Dekorwechsle und Fugenbild gem, Planung und angrenzender Bauteile

Passblenden und Verkleidung sind mit Sockelbeleuchtung ausgeführt als eingenutetes LED-Profil, inkl. Leuchtmittel, mit reversibler Acrylabdeckung, es ist für einen gleichmäßige Ausleuchtung zu sorgen.

Fabrikatsangaben gültig auch für die nachfolgenden baugleichen Positionen (Pos. 170, 180, 230, 240):

LED- Lichtleisten Hersteller:

'....................................................................'
(vom Bieter einzutragen)

Typ:

'....................................................................'
(vom Bieter einzutragen)

Sekretärband Hersteller:

'....................................................................'
(vom Bieter einzutragen)

Typ:

'....................................................................'
(vom Bieter einzutragen)

Klappenhalter Hersteller:

'....................................................................'
(vom Bieter einzutragen)

Typ:

'....................................................................'
(vom Bieter einzutragen)

Druckschnäpper / Tipp-on Beschlag Hersteller:

'....................................................................'
(vom Bieter einzutragen)

Typ:

'....................................................................'
(vom Bieter einzutragen)

Ausführung Material + Farben gem. Vorbemerkungen,
Legenden und Eintragungen auf den Zeichnungen.

Alle notwendigen Bohrungen, Versiegelungen etc. sind mit zu kalkulieren und einzuplanen. Befestigungen sind unsichtbar auszuführen.

Gesamtes Möbel einschl. Sockel, Wandanschlüssen, Griffen, Verleistungen usw. gem. Zeichnungen und Farb- und Materialkonzept herstellen, liefern und montieren.
Menge: 6,000 St

**01.03.170 Garderobenelement mit Spiegel**
Garderobe mit Spiegel
gem. Plan-Nr. WA-09
Grundriss, Ansicht 3,
Abmessungen B x H x T = 100 x 240 x 4 cm
Raum Nr.
704 - 706 / 804 - 806

Die Bauteile müssen einzeln gemessen und maßlich an die baulichen Gegebenheiten angepasst werden.

Garderobe bestehend aus (Beschr. v. li. n. re.):

Ansicht 3:

1 St. Grundplatte verdeckt montiert B x H 30 x 240 cm, mit aufgesetztem Spiegel 143 cm hoch, ober- und unterhalb Kunstglaslaminat aufgesetzt, 4 mm stark. Kanten von Spiegel und Laminat umlaufend gefast. Kanten der Trägerplatte in ABS 2 mm.

1 St. Grundplatte verdeckt montiert HPL-beschichtet gem. Ansicht und Vorbemerkungen, B x H 70 x 240 cm, mit aufgesetzten Lamellen 30 mm breit, 20 mm stark, Abstand zueinander 20 mm, die Seiten der Lamellenbelegt mit 1 mm ABS Kanten, Fronten in 2 mm ABS-Kanten Kanten abgerundet. Die äussere Lamelle in 4cm Tiefe. Ausgestattet mit 1 Gehhilfenhalter und 3 Kleiderhaken gem. Ausführungsbeschreibung und Vorbemerkungen.

Fabrikatsangaben gültig auch für die nachfolgenden baugleichen Positionen (Pos. 210, 220):

Gehhilfenhalter Hersteller:

'....................................................................'
(vom Bieter einzutragen)

Typ:

'....................................................................'
(vom Bieter einzutragen)

Kleiderhaken Hersteller:

'....................................................................'
(vom Bieter einzutragen)

Typ:

'....................................................................'
(vom Bieter einzutragen)

Ausführung Material + Farben gem. Vorbemerkungen,
Legenden und Eintragungen auf den Zeichnungen.

Alle notwendigen Bohrungen, Versiegelungen etc. sind mit zu kalkulieren und einzuplanen. Befestigungen sind unsichtbar auszuführen.

Gesamtes Möbel einschl. Sockel, Wandanschlüssen, Griffen, Verleistungen usw. gem. Zeichnungen und Farb- und Materialkonzept herstellen, liefern und montieren.
Menge: 6,000 St

*Hinweis: 2-Bettzimmer Typ 1*

**01.03.180 Wandverkleidung mit TV-Nische, Regal und Klapptisch Typ 1**
Wandverkleidung mit TV-Nische, Regal und Klapptisch
gem. Plan-Nr. WA-10
Grundriss, Ansicht 1, 4
Abmessungen B x H x T = 263 x  285 x 17,5 cm
Raum Nr.
712 - 715 / 812 - 815

Die Bauteile müssen einzeln gemessen und maßlich an die baulichen Gegebenheiten angepasst werden.

Wandverkleidung bestehend aus (Beschr. v. li. n. re.):

Ansicht 1, 4:

1 St. Verkleidung mehrteilig B x T x H 27 x 4 x 285 cm Ausführung Uni- und Holzdekor gem. Materialkonzept, bestehend aus Sockel 10 cm hoch, darüber Verkleidung mehrteilig mit Dekorwechsel und Fugenbild gem. Planung und angrenzender Verkleidung

1 St Sockel, als Stellsockel ausgeführt, form- und feuchtebeständig (Spanplatte V100), Oberfläche HPL belegt mit umlaufender ABS-Kante. Material gem. Farb- und Materialkonzept, seitlich abgeschrägt

1 St. Passblende abgeschrägt 20 cm breit, Ausführung Uni- und Holzdekor gem. Materialkonzept, mit Dekorwechsel und Fugenbild gem. Planung und angrenzender Verkleidung

1 St. Verkleidung auf Unterkonstruktion verdeckt montiert
B x T x H 169 x 17,5 x 285 cm belegt Ausführung Uni- und Holzdekor gem. Materialkonzept. Bestehend aus (von oben nach unten):

1 St. Verkleidung mehrteilig 165 cm hoch, Oberfläche Holzdekor, Fugenbild gem. Planung mit Nische für bauseits zu lieferndes TV-Gerät, Abmessungen angepasst an die Gerätegröße, einschl. Rückwand und vierseitig umlau- fender indirekter Beleuchtung bestehend aus LED- Lichtleiste inkl. Leuchtmittel, mit reversibler Acryl- abdeckung, es ist für einen gleichmäßige Ausleuchtung zu sorgen.
Die Leistung umfasst die Lieferung aller erforderlichen Einfräsungen und notwendigen Abdeckungen sowie die anschlussfertige Montage der LED-Elemente. Eine Revision
zur Prüfung der Anschlüsse / Steckdosen ist einzuplanen.

1 St. Verkleidung mehrteilig aus Unterkonstruktion 120 cm hoch (inkl. Sockel), Oberfläche Uni-Dekor, Fugenbild gem. Planung mit

1 St. Klapptisch B x H 85 x 44 cm, zu öffnen mit Tipp-on-Beschlag und selbstöffnenden Klappenhaltern für Holzklappen, es ist für eine ausreichende Tragkraft und ein gleichmäßiges Öffnen zu sorgen. Die Rückwand ist ausgeführt in Kunstglaslaminat der Oberboden ist mit einer LED-Lichtleiste inkl. Leuchtmittel, mit reversibler Acrylabdeckung ausgestattet, es ist für eine gleich- mäßige Ausleuchtung zu sorgen. In den Seiten sind Bohrungen für bauseits zu erstellende Steckdosen und Schalter zu berücksichtigen.

1 St. offenem Fach B x H 59 x 44 cm, Rückwand Kunstglaslaminat, der Oberboden ist mit einer LED- Lichtleiste inkl. Leuchtmittel, mit reversibler Acryl- abdeckung ausgestattet, es ist für einen gleichmäßige Ausleuchtung zu sorgen.

1 St. Passblende abgeschrägt 20 cm breit, Ausführung Uni- und Holzdekor gem. Materialkonzept, mit Dekorwechsel und Fugenbild gem. Planung und angrenzender Verkleidung

1 St. Verkleidung mehrteilig B x T x H 27 x 4 x 285 cm Ausführung Uni- und Holzdekor gem. Materialkonzept, bestehend aus Sockel 10 cm hoch, darüber Verkleidung mehrteilig mit Dekorwechsel und Fugenbild gem. Planung und angrenzendem Bauteil.

Passblenden und Verkleidung mit Sockelbeleuchtung ausgeführt als eingenutetes LED-Profil, inkl. Leuchtmittel, mit reversibler Acrylabdeckung, es ist für einen gleichmäßige Ausleuchtung zu sorgen.

Ausführung Material + Farben gem. Vorbemerkungen,
Legenden und Eintragungen auf den Zeichnungen.

Alle notwendigen Bohrungen, Versiegelungen etc. sind mit zu kalkulieren und einzuplanen. Befestigungen sind unsichtbar auszuführen.

Gesamtes Möbel einschl. Sockel, Wandanschlüssen, Griffen, Verleistungen usw. gem. Zeichnungen und Farb- und Materialkonzept herstellen, liefern und montieren.
Menge: 8,000 St

**01.03.190 Wandverkleidung mit TV-Nische, Regal und Klapptisch Typ 2**
Wandverkleidung mit TV-Nische, Regal und Klapptisch
gem. Plan-Nr. WA-10
Grundriss, Ansicht 3, 2
Abmessungen B x H x T = 240,5 x  285 x 17,5 cm
Raum Nr.
712 - 715 / 812 - 815

Die Bauteile müssen einzeln gemessen und maßlich an die baulichen Gegebenheiten angepasst werden.

Wandverkleidung bestehend aus (Beschr. v. li. n. re.):

Ansicht 3, 2

1 St. Verkleidung mehrteilig B x T x H 13 x 4 x 285 cm Ausführung Uni- und Holzdekor gem. Materialkonzept, bestehend aus Sockel 10 cm hoch, darüber Verkleidung mehrteilig mit Dekorwechsel und Fugenbild gem. Planung und angrenzender Verkleidung

1 St Sockel, als Stellsockel ausgeführt, form- und feuchtebeständig (Spanplatte V100), Oberfläche HPL belegt mit umlaufender ABS-Kante. Material gem. Farb- und Materialkonzept, seitlich abgeschrägt

1 St. Passblende abgeschrägt 20 cm breit, Ausführung Uni- und Holzdekor gem. Materialkonzept, mit Dekorwechsel und Fugenbild gem. Planung und angrenzender Verkleidung

1 St. Verkleidung auf Unterkonstruktion verdeckt montiert
B x T x H 169 x 17,5x 285 cm belegt Ausführung Uni- und Holzdekor gem. Materialkonzept. Bestehend aus von oben nach unten:

1 St. Verkleidung mehrteilig 165 cm hoch, Oberfläche Holzdekor, Fugenbild gem. Planung mit Nische für bauseits zu lieferndes TV-Gerät, Abmessungen angepasst an die Gerätegröße. einschl. Rückwand und vierseitig umlau- fender indirekter Beleuchtung bestehend aus LED- Lichtleiste inkl. Leuchtmittel, mit reversibler Acryl- abdeckung, es ist für einen gleichmäßige Ausleuchtung zu sorgen.
Die Leistung umfasst die Lieferung aller erforderlichen Einfräsungen und notwendigen Abdeckungen sowie die anschlussfertige Montage der LED-Elemente. Eine Revision
zur Prüfung der Anschlüsse / Steckdosen ist einzuplanen.

1 St. Verkleidung mehrteilig aus Unterkonstruktion 120 cm hoch (inkl. Sockel), Oberfläche Uni-Dekor, Fugenbild gem. Planung mit

1 St. Klapptisch B x H 85 x 44 cm, zu öffnen mit Tipp-on-Beschlag und selbstöffnenden Klappenhaltern für Holzklappen, es ist für eine ausreichende Tragkraft und ein gleichmäßiges Öffnen zu sorgen. Die Rückwand ist ausgeführt in Kunstglaslaminat der Oberboden ist mit einer LED-Lichtleiste inkl. Leuchtmittel, mit reversibler Acrylabdeckung ausgestattet, es ist für eine gleich- mäßige Ausleuchtung zu sorgen. In den Seiten sind Bohrungen für bauseits zu erstellende Steckdosen und Schalter zu berücksichtigen.

1 St. offenem Fach B x H 59 x 44 cm, Rückwand Kunstglaslaminat, der Oberboden ist mit einer LED- Lichtleiste inkl. Leuchtmittel, mit reversibler Acryl- abdeckung ausgestattet, es ist für einen gleichmäßige Ausleuchtung zu sorgen.

1 St. Passblende abgeschrägt 20 cm breit, Ausführung Uni- und Holzdekor gem. Materialkonzept, mit Dekorwechsel und Fugenbild gem. Planung und angrenzender Verkleidung

1 St. Verkleidung mehrteilig B x T x H 18,5 x 4 x 285 cm Ausführung Uni- und Holzdekor gem. Materialkonzept, bestehend aus Sockel 10 cm hoch, darüber Verkleidung mehrteilig mit Dekorwechsel und Fugenbild gem. Planung und angrenzendem Bauteil.

Passblenden und Verkleidung mit Sockelbeleuchtung ausgeführt als eingenutetes LED-Profil, inkl. Leuchtmittel, mit reversibler Acrylabdeckung, es ist für einen gleichmäßige Ausleuchtung zu sorgen.

Ausführung Material + Farben gem. Vorbemerkungen,
Legenden und Eintragungen auf den Zeichnungen.

Alle notwendigen Bohrungen, Versiegelungen etc. sind mit zu kalkulieren und einzuplanen. Befestigungen sind unsichtbar auszuführen.

Gesamtes Möbel einschl. Sockel, Wandanschlüssen, Griffen, Verleistungen usw. gem. Zeichnungen und Farb- und Materialkonzept herstellen, liefern und montieren.
Menge: 8,000 St

**01.03.200 Patientenschrank**
Patientenschrank
gem. Plan-Nr. WA-10
Grundriss, Ansicht 1, 3, Schnitt 1, Ansicht Einteilung
Abmessungen B x H x T = 60 x 285 x 60 cm
Raum Nr.
712 - 715 / 812 - 815

Die Schrankanlagen müssen einzeln gemessen und maßlich an die baulichen Gegebenheiten angepasst werden.

Schrankanlage bestehend aus (Beschr. v. li. n. re.):

Ansicht 1, 3, Schnitt 1, Einteilung Schrank:

1 St Sockel, als Stellsockel ausgeführt, form- und feuchtebeständig (Spanplatte V100), Oberfläche HPL belegt mit umlaufender ABS-Kante. Material gem. Farb- und Materialkonzept

1 St. Hochschrank B/T/H  60 x 60 x 215 cm (inkl. Sockel),
eintürig, Aufschlagrichtung gem. Zeichnung, abschließbar,
ausgestattet von oben nach unten mit

1 Fach B/H 60 x 35 cm
1 Fach für Tresor B/H 60 x 22 cm mit eingerückter Rückwand, der Unterboden ist aufgedoppelt und mit einer LED-Lichtleiste inkl. Leuchtmittel, mit reversibler Acrylabdeckung ausgestattet, es ist für eine gleichmäßige Ausleuchtung zu sorgen.
Die Leistung umfasst die Lieferung aller erforderlichen Einfräsungen und notwendigen Abdeckungen sowie die anschlussfertige Montage der LED-Elemente. Eine Revision
zur Prüfung der Anschüsse / Steckdosen im Bereich der oberen Blende ist einzuplanen.
1 Fach B/H 28 / 60 x 138,5 cm, mit Kleiderstange, der Schrankboden ist ausgestattet als Kofferrost, Material: auf ca. 3 cm Abstand eingenutetet Aluminiumprofile / Trittstopp-Profil gerundet
1 Fach mit 2 fest montierten Böden B/H 28 x 79,5 cm, in Teilen mit einem Kabelkanal für den Anschluss der bauseits zu liefernden Leseleuchte gem. Angabe Fachplaner

1 St. Deckenanschlussblende dreiseitig über die Breite und Tiefe des Schrankes

Türen und Schubkasten mit Muschelgriff eckig, Ausführung Zinkdruckguss matt schwarz, B x H x T 15,4 x 4,5 x 1,5 cm zur Montage an Kante der Fronten.

Ausführung Material + Farben gem. Vorbemerkungen,
Legenden und Eintragungen auf den Zeichnungen.

Alle notwendigen Bohrungen, Versiegelungen etc. sind mit zu kalkulieren und einzuplanen. Befestigungen sind unsichtbar auszuführen.

Gesamtes Möbel einschl. Sockel, Wandanschlüssen, Griffen, Verleistungen usw. gem. Zeichnungen und Farb- und Materialkonzept herstellen, liefern und montieren.
Menge: 16,000 St

**01.03.210 Rückwand Versorgungseinheit**
Rückwand Versorgungseinheit
gem. Plan-Nr. WA-10
Grundriss, Ansicht 1, 3
Abmessungen B x H x T = 194,5 x 244 x 2 cm
Raum Nr.
712 - 715 / 812 - 815

Die Bauteile müssen einzeln gemessen und maßlich an die baulichen Gegebenheiten angepasst werden.

Bettenpanel bestehend aus (Beschr. v. u. n. o.):

Ansicht 1, 3

Rammschutz bestehend aus verdeckt montierter Grundplatte, verbleibende Sichtfläche B x H 180,4 x 240 cm, Plattenstoß nach Abstimmung mit dem Architekten, belegt HPL gem. Farb- und Materialkonzept

Die Montage erfolgt vor dem Einbau der  Versorgungs- schienen (Schyns) in Abstimmung mit dem Elektriker.

Ausführung Material + Farben gem. Vorbemerkungen,
Legenden und Eintragungen auf den Zeichnungen.

Alle notwendigen Bohrungen, Versiegelungen etc. sind mit zu kalkulieren und einzuplanen. Befestigungen sind unsichtbar auszuführen.

Gesamtes Möbel einschl. Sockel, Wandanschlüssen, Griffen, Verleistungen usw. gem. Zeichnungen und Farb- und Materialkonzept herstellen, liefern und montieren.
Menge: 16,000 St

**01.03.220 Garderobenelement mit Spiegel**
Garderobe mit Spiegel
gem. Plan-Nr. WA-10
Grundriss, Ansicht 1
Abmessungen B x H x T = 100 x 240 x 4 cm
Raum Nr.
712 - 715 / 812 - 815

Die Bauteile müssen einzeln gemessen und maßlich an die baulichen Gegebenheiten angepasst werden.

Garderobe bestehend aus (Beschr. v. li. n. re.):

Ansicht 1:

1 St. Grundplatte verdeckt montiert HPL-beschichtet gem. Ansicht und Vorbemerkungen, B x H 70 x 240 cm, mit aufgesetzten Lamellen 30 mm breit, 20 mm stark, Abstand zueinander 20 mm, die Seiten der Lamellenbelegt mit 1 mm ABS Kanten, Fronten in 2 mm ABS-Kanten Kanten abgerundet. Die äussere Lamelle in 4cm Tiefe. Ausgestattet mit 1 Gehhilfenhalter und 3 Kleiderhaken gem. Ausführungsbeschreibung und Vorbemerkungen.

1 St. Grundplatte verdeckt montiert mit aufgesetztem B x H 30 x 240 cm, mit aufgesetztem Spiegel 143 cm hoch, ober- und unterhalb Kunstglaslaminat 4 mm stark. Kanten von Spiegel und Laminat umlaufend gefast.
Kanten der Trägerplatte in ABS 2 mm.

Ausführung Material + Farben gem. Vorbemerkungen,
Legenden und Eintragungen auf den Zeichnungen.

Alle notwendigen Bohrungen, Versiegelungen etc. sind mit zu kalkulieren und einzuplanen. Befestigungen sind unsichtbar auszuführen.

Gesamtes Möbel einschl. Sockel, Wandanschlüssen, Griffen, Verleistungen usw. gem. Zeichnungen und Farb- und Materialkonzept herstellen, liefern und montieren.
Menge: 8,000 St

*Hinweis: 2-Bettzimmer Typ 2*

**01.03.230 Garderobenelement mit Spiegel**
Garderobe mit Spiegel
gem. Plan-Nr. WA-17
Grundriss, Ansicht 2
Abmessungen B x H x T = 100 x 240 x 4 cm
Raum Nr.
710 / 810

Die Bauteile müssen einzeln gemessen und maßlich an die baulichen Gegebenheiten angepasst werden.

Garderobe bestehend aus (Beschr. v. li. n. re.):

Ansicht 2:

1 St. Grundplatte verdeckt montiert HPL-beschichtet gem. Ansicht und Vorbemerkungen, B x H 70 x 240 cm, mit aufgesetzten Lamellen 30 mm breit, 20 mm stark, Abstand zueinander 20 mm, die Seiten der Lamellenbelegt mit 1 mm ABS Kanten, Fronten in 2 mm ABS-Kanten Kanten abgerundet. Die äussere Lamelle in 4cm Tiefe. Ausgestattet mit 1 Gehhilfenhalter und 3 Kleiderhaken gem. Ausführungsbeschreibung und Vorbemerkungen.

1 St. Grundplatte verdeckt montiert mit aufgesetztem B x H 30 x 240 cm, mit aufgesetztem Spiegel 143 cm hoch, ober- und unterhalb Kunstglaslaminat 4 mm stark. Kanten von Spiegel und Laminat umlaufend gefast.
Kanten der Trägerplatte in ABS 2 mm.

Ausführung Material + Farben gem. Vorbemerkungen,
Legenden und Eintragungen auf den Zeichnungen.

Alle notwendigen Bohrungen, Versiegelungen etc. sind mit zu kalkulieren und einzuplanen. Befestigungen sind unsichtbar auszuführen.

Gesamtes Möbel einschl. Sockel, Wandanschlüssen, Griffen, Verleistungen usw. gem. Zeichnungen und Farb- und Materialkonzept herstellen, liefern und montieren.
Menge: 2,000 St

**01.03.240 Wandverkleidung mit TV-Nische, Regal und Klapptisch Typ 2.1**
Wandverkleidung mit TV-Nische, Regal und Klapptisch
gem. Plan-Nr. WA-17
Grundriss, Ansicht 2, 3, Schnitt 2
Abmessungen B x H x T = 258,5 x  285 x 30,5 cm
Raum Nr.
710 / 810

Die Bauteile müssen einzeln gemessen und maßlich an die baulichen Gegebenheiten angepasst werden.

Wandverkleidung bestehend aus (Beschr. v. li. n. re.):

Ansicht 2:

1 St Sockel, als Stellsockel ausgeführt, form- und feuchtebeständig (Spanplatte V100), Oberfläche HPL belegt mit umlaufender ABS-Kante. Material gem. Farb- und Materialkonzept, seitlich abgeschrägt

1 St. Passblende abgeschrägt mehrteilig B x T x H 46,5 x 4 / 30,5 x 285 cm, Ausführung Uni- und Holzdekor gem. Materialkonzept, mit Dekorwechsel und Fugenbild gem. Planung und angrenzender Verkleidung

1 St. Verkleidung auf Unterkonstruktion verdeckt montiert
B x T x H 169 x 17,5x 285 cm belegt Ausführung Uni- und Holzdekor gem. Materialkonzept. Bestehend aus von oben nach unten:

1 St. Verkleidung mehrteilig 165 cm hoch, Oberfläche Holzdekor, Fugenbild gem. Planung mit Nische für bauseits zu lieferndes TV-Gerät, Abmessungen angepasst an die Gerätegröße. einschl. Rückwand und vierseitig umlau- fender indirekter Beleuchtung bestehend aus LED- Lichtleiste inkl. Leuchtmittel, mit reversibler Acryl- abdeckung, es ist für einen gleichmäßige Ausleuchtung zu sorgen.
Die Leistung umfasst die Lieferung aller erforderlichen Einfräsungen und notwendigen Abdeckungen sowie die anschlussfertige Montage der LED-Elemente. Eine Revision
zur Prüfung der Anschüsse / Steckdosen ist einzuplanen.

1 St. Verkleidung mehrteilig auf Unterkonstruktion 120 cm hoch (inkl. Sockel), Oberfläche Uni-Dekor, Fugenbild gem. Planung mit

1 St. Klapptisch B x H 85 x 44 cm, zu öffnen mit Tipp-on-Beschlag und selbstöffnenden Klappenhaltern für Holzklappen, es ist für eine ausreichende Tragkraft und ein gleichmäßiges Öffnen zu sorgen. Die Rückwand ist ausgeführt in Kunstglaslaminat der Oberboden ist mit einer LED-Lichtleiste inkl. Leuchtmittel, mit reversibler Acrylabdeckung ausgestattet, es ist für eine gleich- mäßige Ausleuchtung zu sorgen. In den Seiten sind Bohrungen für bauseits zu erstellende Steckdosen und Schalter zu berücksichtigen.

1 St. offenem Fach B x H 59 x 44 cm, Rückwand Kunstglaslaminat, der Oberboden ist mit einer LED- Lichtleiste inkl. Leuchtmittel, mit reversibler Acryl- abdeckung ausgestattet, es ist für einen gleichmäßige Ausleuchtung zu sorgen.

1 St. Verkleidung abgeschrägt mehrteilig B x T x H 20 x 30,5 / 18,5 x 285 cm Ausführung Uni- und Holzdekor gem. Materialkonzept, bestehend aus Sockel 10 cm hoch, darüber Verkleidung mehrteilig mit Dekorwechsel und Fugenbild gem. Planung und angrenzendem Bauteil.

1 St. Verkleidung mehrteilig B x T x H 20 x 18,5 x 285 cm Ausführung Uni- und Holzdekor gem. Materialkonzept, bestehend aus Sockel 10 cm hoch, darüber Verkleidung mehrteilig mit Dekorwechsel und Fugenbild gem. Planung und angrenzendem Bauteil.

Verkleidung mit Sockelbeleuchtung ausgeführt als eingenutetes LED-Profil, inkl. Leuchtmittel, mit reversibler Acrylabdeckung, es ist für einen gleichmäßige Ausleuchtung zu sorgen.

Ausführung Material + Farben gem. Vorbemerkungen,
Legenden und Eintragungen auf den Zeichnungen.

Alle notwendigen Bohrungen, Versiegelungen etc. sind mit zu kalkulieren und einzuplanen. Befestigungen sind unsichtbar auszuführen.

Gesamtes Möbel einschl. Sockel, Wandanschlüssen, Griffen, Verleistungen usw. gem. Zeichnungen und Farb- und Materialkonzept herstellen, liefern und montieren.
Menge: 2,000 St

**01.03.250 Wandverkleidung mit TV-Nische, Regal und Klapptisch Typ 2.2**
Wandverkleidung mit TV-Nische, Regal und Klapptisch
gem. Plan-Nr. WA-17
Grundriss, Ansicht 1, 4
Abmessungen B x H x T = 275 x  285 x 17,5 cm
Raum Nr.
710 / 810

Die Bauteile müssen einzeln gemessen und maßlich an die baulichen Gegebenheiten angepasst werden.

Wandverkleidung bestehend aus (Beschr. v. li. n. re.):

Ansicht 4, 1

1 St. Verkleidung mehrteilig B x T x H 39 x 4 x 285 cm Ausführung Uni- und Holzdekor gem. Materialkonzept, bestehend aus Sockel 10 cm hoch, darüber Verkleidung mehrteilig mit Dekorwechsel und Fugenbild gem. Planung und angrenzender Verkleidung

1 St Sockel, als Stellsockel ausgeführt, form- und feuchtebeständig (Spanplatte V100), Oberfläche HPL belegt mit umlaufender ABS-Kante. Material gem. Farb- und Materialkonzept, seitlich abgeschrägt

1 St. Passblende abgeschrägt 20 cm breit, Ausführung Uni- und Holzdekor gem. Materialkonzept, mit Dekorwechsel und Fugenbild gem. Planung und angrenzender Verkleidung

1 St. Verkleidung auf Unterkonstruktion verdeckt montiert
B x T x H 169 x 17,5x 285 cm belegt Ausführung Uni- und Holzdekor gem. Materialkonzept. Bestehend aus von oben nach unten:

1 St. Verkleidung mehrteilig 165 cm hoch, Oberfläche Holzdekor, Fugenbild gem. Planung mit Nische für bauseits zu lieferndes TV-Gerät, Abmessungen angepasst an die Gerätegröße. einschl. Rückwand und vierseitig umlau- fender indirekter Beleuchtung bestehend aus LED- Lichtleiste inkl. Leuchtmittel, mit reversibler Acryl- abdeckung, es ist für einen gleichmäßige Ausleuchtung zu sorgen.
Die Leistung umfasst die Lieferung aller erforderlichen Einfräsungen und notwendigen Abdeckungen sowie die anschlussfertige Montage der LED-Elemente. Eine Revision
zur Prüfung der Anschlüsse / Steckdosen ist einzuplanen.

1 St. Verkleidung mehrteilig aus Unterkonstruktion 120 cm hoch (inkl. Sockel), Oberfläche Uni-Dekor, Fugenbild gem. Planung mit

1 St. Klapptisch B x H 85 x 44 cm, zu öffnen mit Tipp-on-Beschlag und selbstöffnenden Klappenhaltern für Holzklappen, es ist für eine ausreichende Tragkraft und ein gleichmäßiges Öffnen zu sorgen. Die Rückwand ist ausgeführt in Kunstglaslaminat der Oberboden ist mit einer LED-Lichtleiste inkl. Leuchtmittel, mit reversibler Acrylabdeckung ausgestattet, es ist für eine gleich- mäßige Ausleuchtung zu sorgen. In den Seiten sind Bohrungen für bauseits zu erstellende Steckdosen und Schalter zu berücksichtigen.

1 St. offenem Fach B x H 59 x 44 cm, Rückwand Kunstglaslaminat, der Oberboden ist mit einer LED- Lichtleiste inkl. Leuchtmittel, mit reversibler Acryl- abdeckung ausgestattet, es ist für einen gleichmäßige Ausleuchtung zu sorgen.

1 St. Passblende abgeschrägt 20 cm breit, Ausführung Uni- und Holzdekor gem. Materialkonzept, mit Dekorwechsel und Fugenbild gem. Planung und angrenzender Verkleidung

1 St. Verkleidung mehrteilig B x T x H 27  x 4 x 285 cm Ausführung Uni- und Holzdekor gem. Materialkonzept, bestehend aus Sockel 10 cm hoch, darüber Verkleidung mehrteilig mit Dekorwechsel und Fugenbild gem. Planung und angrenzendem Bauteil.

Passblenden und Verkleidung mit Sockelbeleuchtung ausgeführt als eingenutetes LED-Profil, inkl. Leuchtmittel, mit reversibler Acrylabdeckung, es ist für einen gleichmäßige Ausleuchtung zu sorgen.

Ausführung Material + Farben gem. Vorbemerkungen,
Legenden und Eintragungen auf den Zeichnungen.

Alle notwendigen Bohrungen, Versiegelungen etc. sind mit zu kalkulieren und einzuplanen. Befestigungen sind unsichtbar auszuführen.

Gesamtes Möbel einschl. Sockel, Wandanschlüssen, Griffen, Verleistungen usw. gem. Zeichnungen und Farb- und Materialkonzept herstellen, liefern und montieren.
Menge: 2,000 St

**01.03.260 Patientenschrank**
Patientenschrank
gem. Plan-Nr. WA-17
Grundriss, Ansicht 2, 4, Schnitt 1, Ansicht Einteilung
Abmessungen B x H x T = 60 x 285 x 60 cm
Raum Nr.
710 / 810

Die Schrankanlagen müssen einzeln gemessen und maßlich an die baulichen Gegebenheiten angepasst werden.

Schrankanlage bestehend aus (Beschr. v. li. n. re.):

Ansicht 2, 4:

1 St Sockel, als Stellsockel ausgeführt, form- und feuchtebeständig (Spanplatte V100), Oberfläche HPL belegt mit umlaufender ABS-Kante. Material gem. Farb- und Materialkonzept

1 St. Hochschrank B/T/H  60 x 60 x 215 cm (inkl. Sockel),
eintürig, Aufschlagrichtung gem. Zeichnung, abschließbar,
ausgestattet von oben nach unten mit

1 Fach B/H 60 x 35 cm
1 Fach für Tresor B/H 60 x 22 cm mit eingerückter Rückwand, der Unterboden ist aufgedoppelt und mit einer LED-Lichtleiste inkl. Leuchtmittel, mit reversibler Acrylabdeckung ausgestattet, es ist für eine gleichmäßige Ausleuchtung zu sorgen.
Die Leistung umfasst die Lieferung aller erforderlichen Einfräsungen und notwendigen Abdeckungen sowie die anschlussfertige Montage der LED-Elemente. Eine Revision
zur Prüfung der Anschüsse / Steckdosen im Bereich der oberen Blende ist einzuplanen.
1 Fach B/H 28 / 60 x 138,5 cm, mit Kleiderstange, der Schrankboden ist ausgestattet als Kofferrost, Material: auf ca. 3 cm Abstand eingenutetet Aluminiumprofile / Trittstopp-Profil gerundet
1 Fach mit 2 fest montierten Böden B/H 28 x 79,5 cm, in Teilen mit einem Kabelkanal für den Anschluss der bauseits zu liefernden Leseleuchte gem. Angabe Fachplaner

1 St. Deckenanschlussblende dreiseitig über die Breite und Tiefe des Schrankes

Türen und Schubkasten mit Muschelgriff eckig, Ausführung Zinkdruckguss matt schwarz, B x H x T 15,4 x 4,5 x 1,5 cm zur Montage an Kante der Fronten.

Ausführung Material + Farben gem. Vorbemerkungen,
Legenden und Eintragungen auf den Zeichnungen.

Alle notwendigen Bohrungen, Versiegelungen etc. sind mit zu kalkulieren und einzuplanen. Befestigungen sind unsichtbar auszuführen.

Gesamtes Möbel einschl. Sockel, Wandanschlüssen, Griffen, Verleistungen usw. gem. Zeichnungen und Farb- und Materialkonzept herstellen, liefern und montieren.
Menge: 4,000 St

**01.03.270 Rückwand Versorgungseinheit**
Rückwand Versorgungseinheit
gem. Plan-Nr. WA-17
Grundriss, Ansicht 2, 4
Abmessungen B x H x T = 194,5 x 244 x 2 cm
Raum Nr.
710 / 810

Die Bauteile müssen einzeln gemessen und maßlich an die baulichen Gegebenheiten angepasst werden.

Bettenpanel bestehend aus (Beschr. v. u. n. o.):

Ansicht 1, 3

Rammschutz bestehend aus verdeckt montierter Grundplatte, verbleibende Sichtfläche B x H 180,4 x 240 cm, Plattenstoß nach Abstimmung mit dem Architekten, belegt HPL gem. Farb- und Materialkonzept

Die Montage erfolgt vor dem Einbau der  Versorgungs- schienen (Schyns) in Abstimmung mit dem Elektriker.

Ausführung Material + Farben gem. Vorbemerkungen,
Legenden und Eintragungen auf den Zeichnungen.

Alle notwendigen Bohrungen, Versiegelungen etc. sind mit zu kalkulieren und einzuplanen. Befestigungen sind unsichtbar auszuführen.

Gesamtes Möbel einschl. Sockel, Wandanschlüssen, Griffen, Verleistungen usw. gem. Zeichnungen und Farb- und Materialkonzept herstellen, liefern und montieren.
Menge: 4,000 St

*Hinweis: Zulage zur Ausstattung der Bettenzimmer*

**01.03.280 Minibar für 1 Patientenschrank 1-Bettzimmer**
Minibar als Schubadenelement zum Einbau in Patientenschrank

EU-Energieklasse G
Abmessungen B x T x H 55 x 48,9 x 41,8 cm,

Einbauversion ohne Dekorplatte
ausgestattet Schublade und Auszug, ohne Griff und ohne Türdekor, geräuscharm, thermoelektrisch
Farbe Korpus: schwarz, Innenausstattung weiß;

Zulage für Minibar in zuvor beschriebener Schrankanlage, inkl. Montage

Fabrikatsangaben:

Hersteller:

'....................................................................'
(vom Bieter einzutragen)

Typ:

'....................................................................'
(vom Bieter einzutragen)
Menge: 6,000 St

**01.03.290 Laptop-Safe**
Design - Laptopsafe  zum Einbau in Patientenschrank

Abmessungen B x T x H 42 x 37 x 20 cm,
Gewicht 13 kg, für Laptops bis 15,6"

ausgestattet mit LED-Innenbeleuchtung, elektronischem Tastenschloss mit frei wählbarem Code, vorgerüstet zur Wand- und Bodenmontage, batteriebetrieben;

Zulage für Laptopsafe in zuvor beschriebener Schrankanlage, inkl. Montage.

Fabrikatsangaben:

Hersteller:

'....................................................................'
(vom Bieter einzutragen)

Typ:

'....................................................................'
(vom Bieter einzutragen)
Menge: 26,000 St

*Hinweis: Nasszellen 1-Bettzimmer*

**01.03.300 Regal zum Wandeinbau**
Regal zum Wandeinbau
gem. Plan-Nr. FP-03
Grundriss, Ansicht 1, 3
Abmessungen B x H x T = 60 x  135 x 21 cm
Raum Nr.
703.1- 706.1 / 803.1 - 806.1

Die Bauteile müssen einzeln gemessen und maßlich an die baulichen Gegebenheiten angepasst werden.

Regal bestehend aus (Beschr. v. li. n. re.):

Ansicht 4, 1:

1 St, Regal zum Einbau in Trockenbaunische Vollkunststoff HPL beschichtet gem. Vorbemerkungen, bestehend aus von oben nach unten:

1 St. Regal B/T/H 45x 21 x 64 cm, 5 cm auskragend, mit 2 Fächer, Die Rückwand der offenen Regale ist farbig ausgeführt

1 St. Fach B/T/H 45x 21 x 20,5 cm, hoch, zur Aufnahme eines Spenders für Kosmetiktücher die Front mit Ausschnitt als Klappe ausgebildet, zu öffnen mit tipp-on-Beschlag, die Verpackung ist mittels Winkel oder Schienen hinter der Klappe zu fixieren, um ein Kippen nach hinten zu vermeiden

1 St. Fach B/T/H 45x 21 x 51 cm, hoch, zur Aufnahme eines Abfallbehälters, die Front mit Einwurfklappe, zu öffnen mit tipp-on-Beschlag. Selbstschließende Klappe mit Einbaurahmen Edelstahl, Einbaumaß ca. 254 x 130 mm.
Einschließlich herausnehmbarer Drahtkorb, Fassungsvermögen 11l, B/T/H 264 x 145 x 276mm, beschichtet grau

1 geschlossenes Element B/T 20 x 135 cm zur Aufnahme von ELT-Installationen und einem bauseits zu liefernden und zu montierenden Kosmetikspiegel

Das Regal ist unsichtbar zu befestigen und flächenbündig in das Fliesenraster einzupassen. Umlaufend ist eine Fuge ausgebildet, die versiegelt wird.
Ausführung Material + Farben gem. Vorbemerkungen, Legenden und Eintragungen auf den Zeichnungen.

Alle notwendigen Bohrungen, Versiegelungen etc. sind mit zu kalkulieren und einzuplanen. Befestigungen sind unsichtbar auszuführen.

Gesamtes Möbel einschl. Sockel, Wandanschlüssen, Griffen, Verleistungen usw. gem. Zeichnungen und Farb- und Materialkonzept herstellen, liefern und komplett montieren.
Menge: 6,000 St

**01.03.310 Handtuchpaneel**
Handtuchpaneel
gem. Plan-Nr. FP-03
Grundriss, Ansicht 3
Abmessungen B x H x T = 45 x  135 x 15 cm
Raum Nr.
703.1- 706.1 / 803.1 - 806.1

Die Bauteile müssen einzeln gemessen und maßlich an die baulichen Gegebenheiten angepasst werden.

Regal bestehend aus (Beschr. v. li. n. re.):

Ansicht 3:

1 St. Regal mit Handtuchpaneel, Vollkunststoff HPL beschichtet gem. Vorbemerkungen bestehend aus

1 Regal in U-Form, Ecken auf Gehrung, mit eingelassener Rückwand, B/T/H ca. 45 x 15 x 13,5 cm

1 Wandpaneel B/T/H ca. 30 x 1,5 x 135 cm, bestehend aus einer Grundplatte, ca. 13 mm stark. Die Platte ist unsichtbar zu befestigen und flächenbündig in das Fliesenraster einzupassen. Umlaufend ist eine Fuge ausgebildet, die versiegelt wird. Die Lieferung und Montage der dargestellten Haken erfolgt bauseits such den AN Sanitärarbeiten.

Für den Fliesenleger ist ein Dummy zu erstellen! Vorablieferung und Montage sind im Preis mit einzukalkulieren.

Ausführung Material + Farben gem. Vorbemerkungen, Legenden und Eintragungen auf den Zeichnungen.

Alle notwendigen Bohrungen, Versiegelungen etc. sind mit zu kalkulieren und einzuplanen. Befestigungen sind unsichtbar auszuführen.

Gesamtes Möbel einschl. Sockel, Wandanschlüssen, Griffen, Verleistungen usw. gem. Zeichnungen und Farb- und Materialkonzept herstellen, liefern und komplett montieren.
Menge: 6,000 St

**01.03.320 Wandspiegel mit intergrierter Beleuchtung**
Wandspiegel mit integrierter Beleuchtung
gem. Plan-Nr. FP-03
Grundriss, Ansicht 1
Abmessungen B x H x T = 75 x  120 x 3,5 cm
Raum Nr.
703.1- 706.1 / 803.1 - 806.1

Die Bauteile müssen einzeln gemessen und maßlich an die baulichen Gegebenheiten angepasst werden.

Badezimmerspiegel multifunktional bestehend aus
Kristallspiegel 5 mm stark, Kanten geschliffen und poliert, zur Wandmontage, Seiten vollverblendet, Blenden Aluminium eloxiert, desinfektionsmittelbeständig.

Dreiseitig mit integrierter LED-Frontbeleuchtung, Leuchtstreifen 15 mm breit, Lichtfarbe LED Warm- und Kaltweiß mit Berührungssensor und Dimmfunktion
und Spiegelheizung mit Berührungssensor und automatischer Abschaltung nach 30 Minuten, Sensoren integriert in Spiegeloberfläche.

Fabrikatsangaben: gilt auch für die nachfolgenden baugleichen Positionen (Pos. 340):

Hersteller:

'....................................................................'
(vom Bieter einzutragen)

Typ:

'....................................................................'
(vom Bieter einzutragen)

Ausführung Material + Farben gem. Vorbemerkungen, Legenden und Eintragungen auf den Zeichnungen.

Alle notwendigen Bohrungen, Versiegelungen etc. sind mit zu kalkulieren und einzuplanen. Befestigungen sind unsichtbar auszuführen.

Gesamtes Möbel einschl. Sockel, Wandanschlüssen, Griffen, Verleistungen usw. gem. Zeichnungen und Farb- und Materialkonzept herstellen, liefern und komplett montieren.
Menge: 6,000 St

*Hinweis: Nasszellen 2-Bettzimmer*

**01.03.330 Regal zum Wandeinbau**
Regal zum Wandeinbau
gem. Plan-Nr. FP-04
Grundriss, Ansicht 2, 3
Abmessungen B x H x T = 60 x  135 x 21 cm
Raum Nr.
710.1, 712.1- 715.1 / 810.1, 812,1 - 815.1

Die Bauteile müssen einzeln gemessen und maßlich an die baulichen Gegebenheiten angepasst werden.

Regal bestehend aus (Beschr. v. li. n. re.):

Ansicht 2, 3:

1 St, Regal zum Einbau in Trockenbaunische Vollkunststoff HPL beschichtet gem. Vorbemerkungen, bestehend aus von oben nach unten:

1 St. Regal B/T/H 45x 21 x 64 cm, 5 cm auskragend, mit 2 Fächer, Die Rückwand der offenen Regale ist mehrfarbig ausgeführt

1 St. Fach B/T/H 45x 21 x 20,5 cm, hoch, zur Aufnahme eines Spenders für Kosmetiktücher die Front mit Ausschnitt als Klappe ausgebildet, zu öffnen mit tipp-on-Beschlag, die Verpackung ist mittels Winkel oder Schienen hinter der Klappe zu fixieren, um ein Kippen nach hinten zu vermeiden

1 St. Fach B/T/H 45x 21 x 51 cm, hoch, zur Aufnahme eines Abfallbehälters, die Front mit Einwurfklappe, zu öffnen mit tipp-on-Beschlag. Selbstschließende Klappe mit Einbaurahmen Edelstahl, Einbaumaß ca. 254 x 130 mm.
Einschließlich herausnehmbarer Drahtkorb, Fassungsvermögen 11l, B/T/H 264 x 145 x 276mm, beschichtet grau

1 geschlossenes Element B/T 20 x 135 cm zur Aufnahme von ELT-Installationen und einem bauseits zu liefernden und zu montierenden Kosmetikspiegel

Das Regal ist unsichtbar zu befestigen und flächenbündig in das Fliesenraster einzupassen. Umlaufend ist eine Fuge ausgebildet, die versiegelt wird.

Ausführung Material + Farben gem. Vorbemerkungen, Legenden und Eintragungen auf den Zeichnungen.

Alle notwendigen Bohrungen, Versiegelungen etc. sind mit zu kalkulieren und einzuplanen. Befestigungen sind unsichtbar auszuführen.

Gesamtes Möbel einschl. Sockel, Wandanschlüssen, Griffen, Verleistungen usw. gem. Zeichnungen und Farb- und Materialkonzept herstellen, liefern und komplett montieren.
Menge: 10,000 St

**01.03.340 Regal zum Wandeinbau**
Regal zum Wandeinbau
gem. Plan-Nr. FP-04
Grundriss, Ansicht 2, 3
Abmessungen B x H x T = 60 x  135 x 16 cm
Raum Nr.
710.1, 712.1- 715.1 / 810.1, 812,1 - 815.1

Die Bauteile müssen einzeln gemessen und maßlich an die baulichen Gegebenheiten angepasst werden.

Regal bestehend aus (Beschr. v. li. n. re.):

1 St, Regal zum Einbau in Trockenbaunische Vollkunststoff HPL beschichtet gem. Vorbemerkungen, bestehend aus:

2 Fächer B/T 2,7,5 x 16 cm, mit als offene Alage, mit zweifarbiger Rückwand, darunter 2 Fächer ca. 105cm hoch für Handtücher. Das Regal ist unsichtbar zu befestigen und flächenbündig in das Fliesenraster einzupassen. Umlaufend ist eine Fuge ausgebildet, die versiegelt wird. Die Lieferung und Montage der dargestellten Haken erfolgt bauseits such den AN Sanitärarbeiten.

Ausführung Material + Farben gem. Vorbemerkungen, Legenden und Eintragungen auf den Zeichnungen.

Alle notwendigen Bohrungen, Versiegelungen etc. sind mit zu kalkulieren und einzuplanen. Befestigungen sind unsichtbar auszuführen.

Gesamtes Bauteil einschl. Sockel, Wandanschlüssen, Griffen, Verleistungen usw. gem. Zeichnungen und Farb- und Materialkonzept herstellen, liefern und komplett montieren.
Menge: 10,000 St

**01.03.350 Wandspiegel mit intergrierter Beleuchtung**
Wandspiegel mit integrierter Beleuchtung
gem. Plan-Nr. FP-04
Grundriss, Ansicht 3
Abmessungen B x H x T = 60 x  135 x 16 cm
Raum Nr.
710.1, 712.1- 715.1 / 810.1, 812,1 - 815.1

Die Bauteile müssen einzeln gemessen und maßlich an die baulichen Gegebenheiten angepasst werden.

Badezimmerspiegel multifunktional bestehend aus
Kristallspiegel 5 mm stark, Kanten geschliffen und poliert, zur Wandmontage, Seiten vollverblendet, Blenden Aluminium eloxiert, desinfektionsmittelbeständig.

Dreiseitig mit integrierter LED-Frontbeleuchtung, Leuchtstreifen 15 mm breit, Lichtfarbe LED Warm- und Kaltweiß mit Berührungssensor und Dimmfunktion
und Spiegelheizung mit Berührungssensor und automatischer Abschaltung nach 30 Minuten, Sensoren integriert in Spiegeloberfläche.

Ausführung Material + Farben gem. Vorbemerkungen, Legenden und Eintragungen auf den Zeichnungen.

Alle notwendigen Bohrungen, Versiegelungen etc. sind mit zu kalkulieren und einzuplanen. Befestigungen sind unsichtbar auszuführen.

Gesamtes Möbel einschl. Sockel, Wandanschlüssen, Griffen, Verleistungen usw. gem. Zeichnungen und Farb- und Materialkonzept herstellen, liefern und komplett montieren.
Menge: 10,000 St

*Hinweis: Stationsleitung*

**01.03.360 Sideboard**
gem. Plan-Nr. WA-20
Grundriss, Ansicht Schnitt
Abmessungen B x H x T =  264 x 100 x 50 cm
Raum Nr. 707 / 807

Die Möbel müssen einzeln gemessen und maßlich an die baulichen Gegebenheiten angepasst werden.

Sideboard bestehend aus (Beschr. v. li. n. re.)

1 St. Sockel, als Stellsockel ausgeführt, form- und feuchtebeständig (Spanplatte V100), Oberfläche HPL belegt mit umlaufender ABS Kante, Farbe gem. Material- und Farbkonzept.

1 St. Passleiste frontbündig

1 St. Schrank B/T/H 110 x 50 x 88 cm (inkl. Sockel)
zweitürig, Aufschlagrichtung gem. Zeichnung, nicht abschließbar, einschl. 1 Einlegeboden.

1 St. offenes Regal B/T/H 40 x 50 x 88 cm (inkl. Sockel),
einschl. 1 Boden fest montiert

1 St. Schrank B/T/H 110 x 50 x 88 cm (inkl. Sockel)
zweitürig, Aufschlagrichtung gem. Zeichnung, nicht abschließbar, einschl. 1 Einlegeboden.

1 St. Deckplatte B/T/H 264 x 50 x 2 cm, Ausführung Holzdekor

Ausführung Material + Farben gem. Vorbemerkungen, Legenden und Eintragungen auf den Zeichnungen.

Alle notwendigen Bohrungen, Versiegelungen etc. sind mit zu kalkulieren und einzuplanen. Befestigungen sind unsichtbar auszuführen.

Gesamtes Möbel einschl. Sockel, Wandanschlüssen, Griffen, Verleistungen usw. gem. Zeichnungen und Farb- und Materialkonzept herstellen, liefern und montieren.
Menge: 2,000 St

*Hinweis: Patientenlounge*

**01.03.370 Buffet Patientenlounge**
Buffet Patientenlounge
gem. Plan-Nr. WA-14
Grundriss, Ansicht 1
Abmessungen B x H x T = 335 x 285 x 60 cm
Raum Nr. R711, R811

Die Schrankanlagen müssen einzeln gemessen und maßlich an die baulichen Gegebenheiten angepasst werden.

Schrankanlage bestehend aus (Beschr. v. li. n. re.):

Ansicht 1, Schnitt 1:

1 St. Sockel, als Stellsockel ausgeführt, form- und
feuchtebeständig (Spanplatte V100), Oberfläche HPL belegt mit umlaufender ABS Kante, Farbe gem. Material- und Farbkonzept

1 St. Passblende frontbündig

1 St. Hochschrank, BxTxH 60 cm x 60 cm x 215 cm (inkl. Sockel), mit v.u.n.o.:

1 St. Schrank mit Tür nicht abschließbar, Aufschlagrichtung gem. Zeichnung, dahinter

1 Arbeitsfläche 4 cm stark, BxT ca. 56 x 60 cm, Ausführung gem. Vorbemerkungen "Arbeitsplatten", Arbeitshöhe 90 cm (inkl. Sockel) mit Einbaubecken ohne Hahnloch für den Einbau von oben B/T/H 44 x 44 x 20 cm, Ausführung gem. Vorbemerkungen

Oberhalb der Arbeitsfläche:

1 St. Wandschutz aus VKS HPL beschichtet, Farbe gem. Materialkonzept und Zeichnung, bis zur Arbeitsfläche geführt und versiegelt, unsichtbar befestigt, BxH ca 56 / 65 cm; Stoßfugen sind als Haarfugen auszubilden nach Abstimmung mit dem Architekten.

1 St. Oberschrank B/T/H 56 x 36 x 63,5 cm, eintürig, Aufschlagrichtung gem. Zeichnung, abschließbar,
mit einem Boden.

Unterhalb der Arbeitsfläche:

1 Unterschrank B/T/H 60 x 60 x 86 cm (inkl. Sockel)
mit 1 Vollauszug für Abfallsammler, dahinter Abfallbehälter 3-fach aus Kunststoff, Front grifflos, Betätigung mit Fußpedal gem. Vorbemerkungen

1 Arbeitsfläche 4 cm stark, BxT ca. 210 x 60 cm, Ausführung gem. Vorbemerkungen "Arbeitsplatten", Arbeitshöhe 90 cm (inkl. Sockel)

Unterhalb der Arbeitsfläche:

1 St. Unterschrank B/T/H 45 x 60 x 86 cm (inkl. Sockel) mit Drehtür abschließbar Aufschlagrichtung gem. Zeichnung, für die bauseitige Technik des Kaffeeautomaten,

1 offenes Fach B/T/H 60 x 60 x 86 cm (inkl. Sockel) zum Einbau von 1 Getränkekühlschrank gem. Folgeposition (01.370)

1 St. Unterschrank B/T/H 60 x 60 x 86 cm (inkl. Sockel) mit v.o.n.u.
1 Vollauszug H= 16 cm abschließbar
2 Vollauszüge H=30 cm abschließbar

1 St. Unterschrank B/T/H 45 x 60 x 86 cm (inkl. Sockel) mit v.o.n.u.
1 Vollauszug H= 16 cm abschließbar
2 Vollauszüge H=30 cm abschließbar

Oberhalb der Arbeitsfläche:

1 St. Wandschutz aus VKS HPL beschichtet, Farbe gem. Materialkonzept und Zeichnung, bis zur Arbeitsfläche geführt und versiegelt, unsichtbar befestigt, BxH ca 202 / 127 cm; Stoßfugen sind als Haarfugen auszubilden nach Abstimmung mit dem Architekten.

1 dreiseiteiger Rahmen  B/T/H ca 240 x 60 x 135 cm, 4 cm stark, verdeckt montiert

daneben anschließend:

1 St. Hochschrank, BxTxH 60 cm x 60 cm x 215 cm (inkl. Sockel), mit v.u.n.o.:

1 St. Fach mit Klappe mit eingerückter Rückwand,
HxT 47 x 38 cm
1 St. Regal mit eingerückter Rückwand und zwei Böden auf Lochreihe, HxT 88 x 38 cm
1 St. Unterschrank B/T/H 60 x 60 x 86 cm (inkl. Sockel)mit
v.o.n.u.
1 Vollauszug H= 16 cm abschließbar
2 Vollauszüge H=30 cm abschließbar

1 St. Deckenanschlussblende über die Breite und Tiefe des Schrankanlage, H ca. 64 cm

Türen und Schubkasten mit Muschelgriff eckig, Ausführung Zinkdruckguss matt weiß, B x H x T 15,4 x 4,5 x 1,5 cm zur Montage an der Kante der Fronten.

Ausführung Material + Farben gem. Vorbemerkungen,
Legenden und Eintragungen auf den Zeichnungen.

Alle notwendigen Bohrungen, Versiegelungen etc. sind mit zu kalkulieren und einzuplanen. Befestigungen sind unsichtbar auszuführen.

Gesamtes Möbel einschl. Sockel, Wandanschlüssen, Griffen, Verleistungen usw. gem. Zeichnungen und Farb- und Materialkonzept herstellen, liefern und montieren.
Menge: 2,000 St

**01.03.380 Getränkekühlschrank 1-türig für zuvor beschriebenes Buffet**
Getränkekühlschrank 1-türig unterbaufähig
EU-Energieklasse A
Abmessungen B x T x H 60 x 52 x 87 cm,
Volumen 115l / Gewicht 46 kg

ausgestattet mit 1 Glasdrehtür abschließbar und insg. 2 Tragroste verchromt, integr. LED-Beleuchtung,
Geräuschpegel: 44 dB(A)
Außenfinish schwarz

Zulage für Getränkekühlschrank in zuvor beschriebener Schrankanlage, inkl. Montage.
Fabrikatsangaben:

Hersteller:

'....................................................................'
(vom Bieter einzutragen)

Typ:

'....................................................................'
(vom Bieter einzutragen)
Menge: 2,000 St

**01.03.390 Wandverkleidung mit Dekofächer**
Wandverkleidung mit Dekofächer
gem. Plan-Nr. WA-14
Grundriss, Ansicht 1
Abmessungen B x H x T = 335 x 285 x 60 cm
Raum Nr. R711, R811

Die Schrankanlagen müssen einzeln gemessen und maßlich an die baulichen Gegebenheiten angepasst werden.

Schrankanlage bestehend aus (Beschr. v. li. n. re.):

Ansicht 1:

1 St. Verkleidung auf Unterkonstruktion verdeckt montiert HPL-beschichtet gem. Ansicht und Vorbemerkungen, B x H 83,5 x 285 cm, mit aufgesetzten Lamellen 30 mm breit, 20 mm stark, Abstand zueinander 20 mm, die Seiten der Lamellen belegt mit 1 mm ABS Kanten, Fronten in 2 mm ABS-Kanten Kanten abgerundet. Die äussere Lamelle bildet die Endseite in  16cm Tiefe.

Ausgestattet mit 3 Dekofächern B x H 36 x 25 cm, Rückwand Kunstglaslaminat, der Oberboden ist mit einer LED- Möbeleinbauleuchte inkl. Leuchtmittel, mit reversibler Acrylabdeckung ausgestattet.

Die Leistung umfasst die Lieferung aller erforderlichen Einfräsungen und notwendigen Abdeckungen sowie die anschlussfertige Montage der LED-Elemente. Eine Revision
zur Prüfung der Anschlüsse / Steckdosen ist einzuplanen.

Ausführung Material + Farben gem. Vorbemerkungen,
Legenden und Eintragungen auf den Zeichnungen.

Alle notwendigen Bohrungen, Versiegelungen etc. sind mit zu kalkulieren und einzuplanen. Befestigungen sind unsichtbar auszuführen.

Gesamtes Möbel einschl. Sockel, Wandanschlüssen, Griffen, Verleistungen usw. gem. Zeichnungen und Farb- und Materialkonzept herstellen, liefern und montieren.
Menge: 2,000 St

**01.03.400 Polsterbank mit Verkleidung**
Polsterbank mit Verkleidung
gem. Plan-Nr. WA-14
Grundriss, Ansicht 1, 2
Abmessungen B x H x T = 480,5 x 105 x 64 cm
Raum Nr. R711, R811

Die Möbel müssen einzeln gemessen und maßlich an die baulichen Gegebenheiten angepasst werden.

Polsterbank bestehend aus (v.li.n.re):

1 Polsterbank, B x H 450 x 90 / 105 cm, Sitzhöhe 45 cm, mit Korpus als Unterkonstruktion, die Front des Unterbaus zurückspringend und abgeschrägt T x H = ca. 43,5 x 40 cm.
Zahl der Verstärkungen (Stahlwinkel oder Seiten) im Unterbau nach Erfordernis.

Rechts anschließend Korpus ohne Polsterfläche Unter- konstruktion, die Front des Unterbaus zurückspringend und abgeschrägt B = ca. 30 cm.

Die Sitzfläche und Rückenlehne sind gepolstert ausgeführt, Ausführung dreiteilig und Bedarf demontierbar (zur Erneuerung des Bezugs). Gesamtstärke der Sitzfläche ca. 6 cm. Sitzfläche geneigt gem. Zeichnung. Sitz- und Rückenpolster bestehen aus: Trägerplatte, Hartschaum und Nässeschutz, ummantelt mit Kunstleder / Vinylbezug (B1), abwaschbar, besonders strapazierfähig, desinfektionsmittelbeständig, lichtecht / lichtbeständig.

Oberhalb der Rückenlehne wird eine Wandverkleidung bis auf eine Höhe von 1,05 OKFF geführt. Der obere Abschluss einschl. eingenuteter Beleuchtung bestehend aus LED- Lichtleiste inkl. Leuchtmittel, mit reversibler Acryl- abdeckung, es ist für einen gleichmäßige Ausleuchtung zu sorgen.
Die Leistung umfasst die Lieferung aller erforderlichen Einfräsungen und notwendigen Abdeckungen sowie die anschlussfertige Montage der LED-Elemente. Eine Revision
zur Prüfung der Anschlüsse / Steckdosen ist einzuplanen.

Rechts anschließend rückseitige und seitliche Wand- verkleidung bis 1,05 m OKFF.

Fabrikatsangaben:

LED- Lichtleisten Hersteller:

'....................................................................'
(vom Bieter einzutragen)

Typ:

'....................................................................'
(vom Bieter einzutragen)

Polsterstoff / Kunstleder Hersteller:

'....................................................................'
(vom Bieter einzutragen)

Typ:

'....................................................................'
(vom Bieter einzutragen)

Ausführung Material + Farben gem. Vorbemerkungen,
Legenden und Eintragungen auf den Zeichnungen.

Alle notwendigen Bohrungen, Versiegelungen etc. sind mit zu kalkulieren und einzuplanen. Befestigungen sind unsichtbar auszuführen.

Gesamtes Möbel einschl. Sockel, Wandanschlüssen, Verleistungen usw. gem. Zeichnungen und Farb- und Materialkonzept herstellen, liefern und montieren.
Menge: 2,000 St.

**01.03.410 Rahmen für bauseits zu lieferndes Großbild**
Rahmen für bauseits zu lieferndes Großbild
gem. Plan-Nr. WA-14
Grundriss, Ansicht 1
Abmessungen B x H x T = 280 x 86 x 12 cm
Raum Nr. R711, R811

Die Möbel müssen einzeln gemessen und maßlich an die baulichen Gegebenheiten angepasst werden.

Polsterbank bestehend aus (v.li.n.re):

1 Rahmen mit Rückwand auf Gehrung gearbeitet zur verdeckten Montage

Ausführung Material + Farben gem. Vorbemerkungen,
Legenden und Eintragungen auf den Zeichnungen.

Alle notwendigen Bohrungen, Versiegelungen etc. sind mit zu kalkulieren und einzuplanen. Befestigungen sind unsichtbar auszuführen.

Gesamtes Möbel einschl. Sockel, Wandanschlüssen, Verleistungen usw. gem. Zeichnungen und Farb- und Materialkonzept herstellen, liefern und montieren.
Menge: 2,000 St.

**01.03.420 Wandverkleidung mit Nische für TV und Dekofach**
Wandverkleidung mit Nische für TV und Dekofach
gem. Plan-Nr. WA-14
Grundriss, Ansicht 4
Abmessungen B x H x T = 190 x 285 x 12 cm
Raum Nr. R711, R811

Die Verkleidungen müssen einzeln gemessen und maßlich an die baulichen Gegebenheiten angepasst werden.

Wandverkleidung bestehend aus (Beschr. v. li. n. re.):

Ansicht 4:

1 St Sockel, als Stellsockel ausgeführt, form- und feuchtebeständig (Spanplatte V100), Oberfläche HPL belegt mit umlaufender ABS-Kante. Material gem. Farb- und Materialkonzept, seitlich abgeschrägt

1 St. Verkleidung auf Unterkonstruktion verdeckt montiert HPL-beschichtet gem. Ansicht und Vorbemerkungen, B x H 40,5 x 285 cm, mit aufgesetzten Lamellen 30 mm breit, 20 mm stark, Abstand zueinander 20 mm, die Seiten der Lamellen belegt mit 1 mm ABS Kanten, Fronten in 2 mm ABS-Kanten Kanten abgerundet. Die äussere Lamelle bildet die Endseite in  16cm Tiefe.

1 St. Verkleidung auf Unterkonstruktion verdeckt montiert HPL-beschichtet gem. Ansicht und Vorbemerkungen, B x H 149,5 x 285 cm, mit Nische für bauseits zu lieferndes TV-Gerät, Abmessungen angepasst an die Gerätegröße, einschl. Rückwand und vierseitig umlaufender indirekter Beleuchtung bestehend aus LED- Lichtleiste inkl. Leuchtmittel, mit reversibler Acryl- abdeckung, es ist für einen gleichmäßige Ausleuchtung zu sorgen.

Darunter Dekofach B x H 36 x 25 cm, Rückwand Kunstglaslaminat, der Oberboden ist mit LED- Möbeleinbauleuchten inkl. Leuchtmittel, mit reversibler Acryl-abdeckung ausgestattet.

Die Leistung umfasst die Lieferung aller erforderlichen Einfräsungen und notwendigen Abdeckungen sowie die anschlussfertige Montage der LED-Elemente. Eine Revision
zur Prüfung der Anschlüsse / Steckdosen ist einzuplanen.

Ausführung Material + Farben gem. Vorbemerkungen,
Legenden und Eintragungen auf den Zeichnungen.

Alle notwendigen Bohrungen, Versiegelungen etc. sind mit zu kalkulieren und einzuplanen. Befestigungen sind unsichtbar auszuführen.

Gesamtes Möbel einschl. Sockel, Wandanschlüssen, Griffen, Verleistungen usw. gem. Zeichnungen und Farb- und Materialkonzept herstellen, liefern und montieren.
Menge: 2,000 St

*Hinweis: Flur*

**01.03.430 Nischenverkleidung mit indirekter Beleuchtung**
Nischenverkleidung mit indirekter Beleuchtung
gem. Plan-Nr. WA-08
Grundriss, Ansicht 3, Schemaschnitt
Abmessungen B x H x T = 436,5 x 221 x 80 cm
Raum Nr. R711, R811

Die Bauteile müssen einzeln gemessen und maßlich an die baulichen Gegebenheiten angepasst werden.

Nischenverkleidung bestehend aus (Beschr. v. li. n. re.):

Ansicht 3:

Rahmenkonstruktion dreiseitig, Ausführung Gipsfaserplatten nicht brennbar A2-s1, d0 gem. DIN 13501-1 mit Laminatoberfläche im Verbund zertifiziert, durchgefärbter Kern schwarz, Ausführung Holzdekor gem. Farb- und Materialkonzept bzw. Angabe Bauherr.  Die Konstruktion ist von der Rohdecke abzuhängen. Überkopf-Einhängesystem und Sicherung nach Anforderung Statik.

Die Deckenblende ist im hinteren Anschluss an die Wand mit einer Lichtvoutenkonstruktion ausgebildet, zur Ausleuchtung der Rückwand. Die Befestigung erfolgt an der Rückwand und der Trockenbauschürze,

Die Leistung umfasst die Lieferung aller erforderlichen Einfräsungen und notwendigen Abdeckungen sowie die anschlussfertige Montage der LED-Elemente. Eine Revision
zur Prüfung der Anschlüsse / Steckdosen ist einzuplanen.

Frontseitig umlaufend mit einer Abkantung, so dass der Rahemn eine Ansichtsbreite von 4 cm erhält.

Ausführung Material + Farben gem. Vorbemerkungen,
Legenden und Eintragungen auf den Zeichnungen.

Alle notwendigen Bohrungen, Versiegelungen etc. sind mit zu kalkulieren und einzuplanen. Befestigungen sind unsichtbar auszuführen.

Gesamtes Bauteil einschl. Sockel, Wandanschlüssen, Griffen, Verleistungen usw. gem. Zeichnungen und Farb- und Materialkonzept herstellen, liefern und montieren.
Menge: 2,000 St

**01.03.440 Bank 2-Sitzer in Nische**
Bank 2-Sitzer
gem. Plan-Nr. WA-08
Grundriss, Ansicht 3, Schemaschnitt
Abmessungen B x H x T = 175 x 46 / 99 x 61 cm
Raum Nr. R711, R811

Die Bauteile müssen einzeln gemessen und maßlich an die baulichen Gegebenheiten angepasst werden.

Bank bestehend aus (Beschr. v. li. n. re.):

Ansicht 3:
Metallunterkonstruktion 47,5 cm tief als zurückspringender Sockel ausgebildet, Verkleidungen der Ablage, Sitzfläche und Rückenlehne in Gipsfaserplatten nicht brennbar A2-s1, d0 gem. DIN 13501-1 mit Laminatoberfläche im Verbund zertifiziert, durchgefärbter Kern schwarz, Ausführung Holzdekor gem. Farb- und Materialkonzept bzw. Angabe Bauherr.

Breite der Sitzfläche 140 cm, Ablage 35 cm breit, die Rückenlehne ist um 10° schräggestellt.

Ausführung Material + Farben gem. Vorbemerkungen,
Legenden und Eintragungen auf den Zeichnungen.

Alle notwendigen Bohrungen, Versiegelungen etc. sind mit zu kalkulieren und einzuplanen. Befestigungen sind unsichtbar auszuführen.

Gesamtes Bauteil einschl. Sockel, Wandanschlüssen, Griffen, Verleistungen usw. gem. Zeichnungen und Farb- und Materialkonzept herstellen, liefern und montieren.
Menge: 2,000 St

**01.03.450 Bank 1-Sitzer in Nische**
Bank 1-Sitzer
gem. Plan-Nr. WA-08
Grundriss, Ansicht 3, Schemaschnitt
Abmessungen B x H x T = 110 x 46 / 99 x 61 cm
Raum Nr. R711, R811

Die Bauteile müssen einzeln gemessen und maßlich an die baulichen Gegebenheiten angepasst werden.

Bank bestehend aus (Beschr. v. li. n. re.):

Ansicht 3:
Metallunterkonstruktion 47,5 cm tief als zurückspringender Sockel ausgebildet, Verkleidungen der Ablage, Sitzfläche und Rückenlehne in Gipsfaserplatten nicht brennbar A2-s1, d0 gem. DIN 13501-1 mit Laminatoberfläche im Verbund zertifiziert, durchgefärbter Kern schwarz, Ausführung Holzdekor gem. Farb- und Materialkonzept bzw. Angabe Bauherr.

Breite der Sitzfläche 75 cm, Ablage 35 cm breit, die Rückenlehne ist um 10° schräggestellt.

Ausführung Material + Farben gem. Vorbemerkungen,
Legenden und Eintragungen auf den Zeichnungen.

Alle notwendigen Bohrungen, Versiegelungen etc. sind mit zu kalkulieren und einzuplanen. Befestigungen sind unsichtbar auszuführen.

Gesamtes Bauteil einschl. Sockel, Wandanschlüssen, Griffen, Verleistungen usw. gem. Zeichnungen und Farb- und Materialkonzept herstellen, liefern und montieren.
Menge: 2,000 St

### Titel 02 Innenfensterbänke

#### Bereich 02.01 Innenfensterbänke Erdgeschoss

**02.01.10 Innenfensterbänke Typ 1**
Innenfensterbänke (auf Laibungen begrenzt)
gem. Grundrisse Innenarchitektur EG
Raum Nr. 503 Bespr. Pers., 504 Müll

32 mm Feinspanplatte E1, formaldehydfrei mit 0,8 mm HPL beschichtet, weiß ähnlich RAL 9016 verkehrsweiß.
Die Kanten erhalten umlaufend eine ABS-Kante, 2 mm stark.

Es dürfen keine offenen Spanplattenkanten vorhanden sein.
Die Kanten werden minimal gerundet oder gefast nach Angabe.
Die Fensterbänke werden an den Seiten nicht ausgeklinkt und stehen ca. 2 cm vor der Wand vor. Gesamttiefe von ca. 25 cm.

Die Oberfläche muss absolut beständig gegen Reinigungs- und Desinfektionsmittel sein. Alle Schnittstellen zu anderen Bauteilen müssen desinfektionsmittelbeständig verfugt und versiegelt werden (Farbe nach Angabe Architekt).

Alle notwendigen Bohrungen, Versiegelungen etc. sind mit
zu kalkulieren und einzuplanen. Befestigungen
sind unsichtbar auszuführen.

Alle Fensterbänke gemäß den obigen Beschreibungen herstellen, liefern und komplett montieren.
Menge: 4,400 m

#### Bereich 02.02 Innenfensterbänke 1. Obergeschoss

**02.02.10 Innenfensterbänke Typ 1**
Innenfensterbänke (auf Laibungen begrenzt)
gem. Grundrisse Innenarchitektur OG 1
Raum Nr.
601 Serverraum, 605 WC
610 Küchenleitung, 613 Diät.Ass., 614 Stellv. Leitung
615 Lager
624 Flur 1, 625 TH 5

32 mm Feinspanplatte E1, formaldehydfrei mit 0,8 mm HPL beschichtet, weiß ähnlich RAL 9016 verkehrsweiß.
Die Kanten erhalten umlaufend eine ABS-Kante, 2 mm stark.

Es dürfen keine offenen Spanplattenkanten vorhanden sein.
Die Kanten werden minimal gerundet oder gefast nach Angabe.
Die Fensterbänke werden an den Seiten nicht ausgeklinkt und stehen ca. 2 cm vor der Wand vor. Gesamttiefe von ca. 25 cm.

Die Oberfläche muss absolut beständig gegen Reinigungs- und Desinfektionsmittel sein. Alle Schnittstellen zu anderen Bauteilen müssen desinfektionsmittelbeständig verfugt und versiegelt werden (Farbe nach Angabe Architekt).

Alle notwendigen Bohrungen, Versiegelungen etc. sind mit
zu kalkulieren und einzuplanen. Befestigungen
sind unsichtbar auszuführen.

Alle Fensterbänke gemäß den obigen Beschreibungen herstellen, liefern und komplett montieren.
Menge: 13,500 m

#### Bereich 02.03 Innenfensterbänke 2. / 3. Obergeschoss

**02.03.10 Innenfensterbänke Typ 1**
Innenfensterbänke (auf Laibungen begrenzt)
gem. Grundrisse Innenarchitektur OG 2
Raum Nr.
701 Pers. Auf., 702 Pfl. Stützpunkt
728, TH 6
gem. Grundrisse Innenarchitektur OG 3
Raum Nr.
801 Pers. Auf., 802 Pfl. Stützpunkt
828, TH 6

32 mm Feinspanplatte E1, formaldehydfrei mit 0,8 mm HPL beschichtet, weiß ähnlich RAL 9016 verkehrsweiß.
Die Kanten erhalten umlaufend eine ABS-Kante, 2 mm stark.

Es dürfen keine offenen Spanplattenkanten vorhanden sein.
Die Kanten werden minimal gerundet oder gefast nach Angabe.
Die Fensterbänke werden an den Seiten nicht ausgeklinkt und stehen ca. 2 cm vor der Wand vor. Gesamttiefe von ca. 25 cm.

Die Oberfläche muss absolut beständig gegen Reinigungs- und Desinfektionsmittel sein. Alle Schnittstellen zu anderen Bauteilen müssen desinfektionsmittelbeständig verfugt und versiegelt werden (Farbe nach Angabe Architekt).

Alle notwendigen Bohrungen, Versiegelungen etc. sind mit
zu kalkulieren und einzuplanen. Befestigungen
sind unsichtbar auszuführen.

Alle Fensterbänke gemäß den obigen Beschreibungen herstellen, liefern und komplett montieren.
Menge: 13,600 m

### Titel 03 Wandschutz

*Hinweis: Ausführungsbeschreibung Wandschutz und -verkleidungen*
Ausführungsbeschreibung Wandschutz Hart-Vinyl:
(s. auch Ausführungsbeschreibungen)

Wandschutzplatten aus durchgefärbtem Hart-Vinyl unifarben, Material in 2 mm Stärke. Die Platte hat ein Standardmaß von 3m Länge und 1,3m Breite.

Materialhöhe H: ca. 900 mm, 1000 mm, 1500 mm, 2150 mm (s. jeweilige Position). Höhe über Fußboden: in den Fluren, Arbeits- und Nebenräumen sowie den Bettenzimmern mit 10 cm Abstand zu OKFF fachgerecht - durch Kleben auf geputzten Mauerwerks-, Stahlbeton- und Gipskartonwänden - montiert.

Die Untergrundbehandlung für die Montage der Platten, wie z.B. eine Untergrund-Grundierung, ist gem. Herstellervorgaben herzustellen und mit in die Positonen einzurechnen.

Plattenmaterial mit leicht strukturierter Oberfläche gem. DIN 13411 "Wand- und Geräteschutz in Einrichtungen des Gesundheitswesens". Schlag- und bruchfest, komplett durchgefärbt und gem. Brandschutzklasse B-s2d0. nach EN13501-1 / DIN 4102 geprüft. Zusätzlich zur B1-Prüfung muss ein bauaufsichtliches Prüfzeugnis sowie das Ü-Zeichen (Überwachungszertifikat) vorliegen.

Montage:
vollflächig verklebt mittels einem für den jeweiligen Untergrund geeigneten Klebstoff (1- oder 2-Komponenten). Der Kleber muss mit der Platte als Baustoff B1 geprüft sein. Klebereste sind umgehend nach dem Hervortreten zu entfernen. Der Kleber ist mit dem Hersteller der Wandschutzplatten abzustimmen.

Die Längskanten der Oberseite sollten leicht abgerundet sein, um scharfe Kanten zu vermeiden. Stöße über 3 m sind bei Raumtemperatur zu setzen. Generell ist das Material nach Lieferung erst nach entsprechender Zeit - erwärmen auf Raumtemperatur - zu verarbeiten. Die Wände müssen trocken sein, Restfeuchte kleiner 0,4%. Montagegrund: Gipskartonwände, Mauerwerkswände, Stahlbetonwände.

Unterhalb des Wandschutzes wird im Anschluss bauseits ein Stellsockel aus Oberbodenbelag angebracht. Die Plattenstöße sind nach Herstellervorschrift zu versiegeln.

Länge der zu bekleidenden Flächen ca. 1,50 - 7,00 m. Stückelungen sind nur zulässig, wenn die zu bekleidenden Flächen nicht mit der Lieferlänge von 3,00 m abgedeckt werden können. Auf diesen Flächen erfolgt die Aufteilung des Wandschutzes in Absprache mit dem Bauherrn /Architekten.
Einzukalkulieren ist eine überstreichbare, dauerelastische Versiegelung an der Oberseite, an den Stoßflächen und zu den angrenzenden Bauteilen.
Für die Ausführung von Stücken kürzer als 1000 mm wird in der Folgeposition eine Zulage gewährt.

Farbe:
ähnlich RAL 9010, RAL 9016 bzw. nach Wahl d. AG!

Horizontales - und in einigen Fällen auch vertikales - Plattenabschlussprofil:
Material: Aluminium, Oberfläche: Aluminium glatt. 1-fach (oberhalb - und z. T. auch seitlich - des Wandschutzes): in den Fluren, Nebenräumen und in den Bettenzimmern ausgeführt. Plattenabschlussprofil liefern und als oberer Abschluss an den Wandschutzplatten montieren.
Ein entsprechendes Muster ist vor Einbau dem AG vorzulegen.

Kantenschutzprofil:
Material: Acryl-Vinyl, Stärke 2 mm; schwer entflammbar (B1, inkl. Ü_Zertifikat), stoß- und bruchfest, desinfektionsmittel- und chemikalienbeständig, Oberfläche: leicht strukturiert,
Farbe: gem. Farb- und Materialkonzept bzw. nach Wahl d. AG!
Profillängen entsprechend der Wandschutzhöhen ca. 950 mm, 1000 mm, 1500 mm. 2150 mm;
Schenkelmaß 50/50 Winkelmaß 90°, Kanten: umlaufend abgerundet, Verarbeitung nach Herstellervorschrift, Wandschutz und Kantenschutzprofile stoßen bündig aneinander. Das Kantenschutzprofil wird nicht auf den Wandschutz aufgesetzt! Ein entsprechendes Muster ist vor Einbau dem AG vorzulegen.

Kantenschutzprofil Edelstahl:
Material: Edelstahl gebürstet 304L, Stärke 1 mm, Profillängen entsprechend der Wandschutzhöhen ca. 900 mm, 1000 mm, 1500 mm, 2150 mm, Schenkelmaß 50/50, Winkelmaß 90°, die Schenkel sind leicht abgeschrägt;
Verarbeitung nach Herstellervorschrift, Wandschutz und Kantenschutzprofile stoßen bündig aneinander. Das Kantenschutzprofil wird nicht auf den Wandschutz aufgesetzt! Ein entsprechendes Muster ist vor Einbau dem AG vorzulegen.

Ausführungsbeschreibung Wandverkleidung Kunstglaslaminat:
(s. auch Ausführungsbeschreibungen)

In den Nasszellen werden zum Teil anstelle von Fliesen Wandbekleidungen aus Kunstglaslaminat ausgeführt.
Kunstglaslaminat in 4 mm Stärke, vertikal einsetzbar für den Innenausbau im Bad- und Duschbereich als großflächige Wandverkleidung. Ausführung normal entflammbar B2, Oberflächen- beschaffenheit: UV-beständig, porenlose, desinfektionsmittelbestänidge Oberfläche.
Aubau als mehrschichtige Platte bestehend aus kratzbeständiger Hardcoat-Beschichtung auf transparenter PMMA Schicht und farbgebender Polymerschicht, PUR-verklebt auf 2mm starkem Gegenzug (farbgleich).

Materialhöhe H: ca. 2500 mm (s. jeweilige Position), durch Kleben auf geputzten Mauerwerks-, Stahlbeton- und Gipskartonwänden montiert.

Die Untergrundbehandlung für die Montage der Platten, wie z.B. eine Untergrund-Grundierung, ist gem. Herstellervorgaben herzustellen und mit in die Positonen einzurechnen. Vor der Montage muss eine Wandabdichtung W1-I gem. DIN 18534 hergestellt werden. Die Auswahl des entsprechenden Produktes ist auf den für das Kunstglaslaminat gewählten Kleber abzustimmen.

Montage: vollflächig verklebt mittels einem für den jeweiligen Untergrund geeigneten Klebstoff (Polymer-Hybridkleber für Oberflächenanwendungen von -40° bis +80° C geeignet) gem. Herstellervorgaben. 1-Komponentiger, lösemittelfreier, elastischer Klebstoff auf PU-Hybrid-Basis, haftend auf porösen und nicht porösen Oberflächen.
Klebereste sind umgehend nach dem Hervortreten zu entfernen. Der Kleber ist mit dem Hersteller der Wandschutzplatten abzustimmen. Fugen zwischen Wand und Wandpaneel bzw. angrenzenden Bauteilen (Duschtrennwand, Fliesen) sind zu versiegeln. Weiteres siehe u. Punkt "Versiegelung".

Alles in fertiger Arbeit herstellen, liefern und montieren. Wandschutz in den nachgenannten Abmessungen und gem. beiligenden Zeichnungen inkl. verdeckten Wandanschlüssen herstellen, Kantenschutzprofile, etc. liefern und komplett montieren. Maße sind unbedingt vor Montage zu prüfen!

Zeitliche Schnittstellen / Vorab-Montage / Koordinierung:
Bei der Kalkulation und zeitlichen Koordinierung ist vom AN einzuplanen, dass Teilbereiche mit Wandschutz vorab montiert werden müssen. Das betrifft u.a. Wandschutz aus Hartvinyl hinter Waschbecken, Wandanlagen in Pflegearbeitsräumen rein / unrein  und die Montage des Kunstglaslaminates in den Patientenbädern.

#### Bereich 03.01 Wandschutz EG

**03.01.10 Wandschutz H 90 cm**
Wandschutz inkl. Aluminium-Abschlussprofil
gem. Beschreibung in den "Vorbemerkungen zum Wandschutz"
gem. Grundriss Innenarchitektur EG
Raum Nr. 510 Pers.-Umkl. D, 511 Pers.-Umkl. H

Materialhöhe: H ca. 80cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.

Fabrikatsangaben gültig auch für alle nachfolgenden Positionen:

Hersteller:

'....................................................................'
(vom Bieter einzutragen)

Typ:

'....................................................................'
(vom Bieter einzutragen)
Menge: 11,000 m

**03.01.20 Zulage für Eckausbildung Innenecke**
Zulage zum vorbeschriebenen Wandschutz (H = 90 cm)
für die Ausführung von Innenecken.
Menge: 6,000 St

**03.01.30 Zulage für Kleinflächen unter 1,00 m**
Zulage zum vorbeschriebenen Wandschutz (H = 90 cm)
für die Ausführung von Kleinflächen kleiner als 100 cm
Menge: 6,000 St

**03.01.40 Wandschutz H 1,50m**
Wandschutz inkl. Aluminium-Abschlussprofil
gem. Beschreibung in den "Vorbemerkungen zum Wandschutz"
gem. Grundriss Innenarchitektur EG
Raum Nr. 506 Flur

Materialhöhe: H ca. 140cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 76,500 m

**03.01.50 Zulage für Eckausbildung Innenecke**
Zulage zum vorbeschriebenen Wandschutz (H = 1,50 m)
für die Ausführung von Innenecken.
Menge: 10,000 St

**03.01.60 Zulage für Eckausbildung Aussenecke Edelstahlwinkel**
Zulage zum vorbeschriebenen Wandschutz (H = 1,50 m)
für die Ausführung von Außenecken.
Einzukalkulieren ist die Lieferung und Montage eines Edelstahlwinkels gem. Vorbemerkungen; 50 x 50 x 1 mm, Oberfläche geschliffen Korn 240.
Der Kantenschutzwinkel wird flächenbündig zum Wandschutz montiert und nicht auf den Wandschutz aufgeklebt. Hierbei sind notwendige Anpassungsarbeiten mit einzukalkulieren.
Menge: 10,000 St

**03.01.70 Zulage für Kleinflächen unter 1,00 m**
Zulage zum vorbeschriebenen Wandschutz (H = 1,05 m)
für die Ausführung von Kleinflächen kleiner als 100 cm
Menge: 15,000 St

**03.01.80 Wandschutz zargenhoch**
Wandschutz inkl. Aluminium-Abschlussprofil
gem. Beschreibung in den "Vorbemerkungen zum Wandschutz"
gem. Grundriss Innenarchitektur EG
Raum Nr. 504 Müll

Materialhöhe: H ca. 205cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 11,000 m

**03.01.90 Zulage für Eckausbildung Innenecke**
Zulage zum vorbeschriebenen Wandschutz (zargenhoch)
für die Ausführung von Innenecken.
Menge: 4,000 St

**03.01.100 Zulage für Kleinflächen unter 1,00 m**
Zulage zum vorbeschriebenen Wandschutz (zargenhoch)
für die Ausführung von Kleinflächen kleiner als 100 cm
Menge: 1,000 St

**03.01.110 Zulage Schalter- / Steckdosenausschnitte**
Menge: 21,000 St

#### Bereich 03.02 Wandschutz 1. OG

**03.02.10 Wandschutz H 1,50m**
Wandschutz inkl. Aluminium-Abschlussprofil
gem. Beschreibung in den "Vorbemerkungen zum Wandschutz"
gem. Grundriss Innenarchitektur 1. OG
Raum Nr.
606 Flur 3, 618 Flur rein,
620 Flur 2, 620a Schleuse

Materialhöhe: H ca. 140cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 88,000 m

**03.02.20 Zulage für Eckausbildung Innenecke**
Zulage zum vorbeschriebenen Wandschutz (H = 1,50 m)
für die Ausführung von Innenecken.
Menge: 18,000 St

**03.02.30 Zulage für Eckausbildung Aussenecke Edelstahlwinkel**
Zulage zum vorbeschriebenen Wandschutz (H = 1,50 m)
für die Ausführung von Außenecken.
Einzukalkulieren ist die Lieferung und Montage eines Edelstahlwinkels gem. Vorbemerkungen; 50 x 50 x 1 mm, Oberfläche geschliffen Korn 240.
Der Kantenschutzwinkel wird flächenbündig zum Wandschutz montiert und nicht auf den Wandschutz aufgeklebt. Hierbei sind notwendige Anpassungsarbeiten mit einzukalkulieren.
Menge: 16,000 St

**03.02.40 Zulage für Kleinflächen unter 1,00 m**
Zulage zum vorbeschriebenen Wandschutz (H = 1,50 m)
für die Ausführung von Kleinflächen kleiner als 100 cm
Menge: 24,000 St

**03.02.50 Wandschutz zargenhoch**
Wandschutz inkl. Aluminium-Abschlussprofil
gem. Beschreibung in den "Vorbemerkungen zum Wandschutz"
gem. Grundriss Innenarchitektur 1. OG
Raum Nr. 604 Lager
Raum Nr. 622 Lager / Wärmewagen
Raum Nr. 615 Lager

Materialhöhe: H ca. 205cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 68,000 m

**03.02.60 Zulage für Eckausbildung Innenecke**
Zulage zum vorbeschriebenen Wandschutz (zargenhoch)
für die Ausführung von Innenecken.
Menge: 13,000 St

**03.02.70 Zulage für Eckausbildung Aussenecke Edelstahlwinkel**
Zulage zum vorbeschriebenen Wandschutz (zargenhoch)
für die Ausführung von Außenecken.
Einzukalkulieren ist die Lieferung und Montage eines Edelstahlwinkels gem. Vorbemerkungen; 50 x 50 x 1 mm, Oberfläche geschliffen Korn 240.
Der Kantenschutzwinkel wird flächenbündig zum Wandschutz montiert und nicht auf den Wandschutz aufgeklebt. Hierbei sind notwendige Anpassungsarbeiten mit einzukalkulieren.
Menge: 5,000 St

**03.02.80 Zulage für Kleinflächen unter 1,00 m**
Zulage zum vorbeschriebenen Wandschutz (zargenhoch)
für die Ausführung von Kleinflächen kleiner als 100 cm
Menge: 9,000 St

**03.02.90 Zulage Schalter- / Steckdosenausschnitte**
Menge: 30,000 St

#### Bereich 03.03 Wandschutz 2./3. Obergeschoss

**03.03.10 Wandschutz H 90 cm**
Wandschutz inkl. Aluminium-Abschlussprofil
gem. Beschreibung in den "Vorbemerkungen zum Wandschutz"
gem. Grundrisse Innenarchitektur 2. OG / 3. OG
WA 08 -10, WA 14-15, WA 17-19

Raum Nr.
703 / 803 Snoezelen
704.2 / 804.2 - 706.2 / 806.2 Schleusen 1-Bettzimmer
710 / 810 2-Bettzimmer 1
712 - 715 / 812 - 815  2-Bettzimmer 2 - 5

Materialhöhe: H ca. 80cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 113,000 m

**03.03.20 Zulage für Eckausbildung Innenecke**
Zulage zum vorbeschriebenen Wandschutz (H = 90 cm)
für die Ausführung von Innenecken.
Menge: 46,000 St

**03.03.30 Zulage für Eckausbildung Aussenecke**
Zulage zum vorbeschriebenen Wandschutz (H = 90 cm)
für die Ausführung von Außenecken.
Einzukalkulieren ist die Lieferung und Montage eines
Kantenschutzprofils (ebenfalls Acryl-Vinyl) gem. Vorbemerkungen; 50 x 50 x 2 mm, Oberfläche leicht strukturiert.
Der Kantenschutzwinkel wird flächenbündig zum Wandschutz montiert und nicht auf den Wandschutz aufgeklebt. Hierbei sind notwendige Anpassungsarbeiten mit einzukalkulieren.
Menge: 26,000 St

**03.03.40 Zulage für Kleinflächen unter 1,00 m**
Zulage zum vorbeschriebenen Wandschutz (H = 90 cm)
für die Ausführung von Kleinflächen kleiner als 100 cm
Menge: 80,000 St

**03.03.50 Wandschutz H 98 cm**
Wandschutz inkl. Aluminium-Abschlussprofil
gem. Beschreibung in den "Vorbemerkungen zum Wandschutz"
gem. Grundrisse Innenarchitektur 2. OG / 3. OG
WA 06

Raum Nr.
702 / 802 Stützpunkt

Materialhöhe: H ca. 88cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 18,100 m

**03.03.60 Zulage für Eckausbildung Innenecke**
Zulage zum vorbeschriebenen Wandschutz (H = 98 cm)
für die Ausführung von Innenecken.
Menge: 6,000 St

**03.03.70 Zulage für Eckausbildung Aussenecke**
Zulage zum vorbeschriebenen Wandschutz (H = 98 cm)
für die Ausführung von Außenecken.
Einzukalkulieren ist die Lieferung und Montage eines
Kantenschutzprofils (ebenfalls Acryl-Vinyl) gem. Vorbemerkungen; 50 x 50 x 2 mm, Oberfläche leicht strukturiert.
Der Kantenschutzwinkel wird flächenbündig zum Wandschutz montiert und nicht auf den Wandschutz aufgeklebt. Hierbei sind notwendige Anpassungsarbeiten mit einzukalkulieren.
Menge: 4,000 St

**03.03.80 Zulage für Kleinflächen unter 1,00 m**
Zulage zum vorbeschriebenen Wandschutz (H = 98 cm)
für die Ausführung von Kleinflächen kleiner als 100 cm
Menge: 4,000 St

**03.03.90 Wandschutz H 1,50m**
Wandschutz inkl. Aluminium-Abschlussprofil
gem. Beschreibung in den "Vorbemerkungen zum Wandschutz"
gem. Grundrisse Innenarchitektur 2. OG / 3. OG
WA-12

Raum Nr.
717 / 817 Stationsküche
719 / 819 Rollstuhllager
720 / 820 Entsorgung

Materialhöhe: H ca. 140cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 78,000 m

**03.03.100 Zulage für Eckausbildung Innenecke**
Zulage zum vorbeschriebenen Wandschutz (H = 1,50 m)
für die Ausführung von Innenecken.
Menge: 28,000 St

**03.03.110 Zulage für Eckausbildung Aussenecke**
Zulage zum vorbeschriebenen Wandschutz (H = 1,50 m)
für die Ausführung von Außenecken.
Einzukalkulieren ist die Lieferung und Montage eines
Kantenschutzprofils (ebenfalls Acryl-Vinyl) gem. Vorbemerkungen; 50 x 50 x 2 mm, Oberfläche leicht strukturiert.
Der Kantenschutzwinkel wird flächenbündig zum Wandschutz montiert und nicht auf den Wandschutz aufgeklebt. Hierbei sind notwendige Anpassungsarbeiten mit einzukalkulieren.
Menge: 12,000 St

**03.03.120 Zulage für Kleinflächen unter 1,00 m**
Zulage zum vorbeschriebenen Wandschutz (H = 1,50 m)
für die Ausführung von Kleinflächen kleiner als 100 cm
Menge: 32,000 St

**03.03.130 Wandschutz zargenhoch**
Wandschutz inkl. Aluminium-Abschlussprofil
gem. Beschreibung in den "Vorbemerkungen zum Wandschutz"
gem. Grundrisse Innenarchitektur 2. OG / 3. OG
WA-11

Raum Nr.
708 / 808 Getränke,
716 / 816 Lager
718 / 818 Pfl. AR. unrein

Materialhöhe: H ca. 205cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 44,100 m

**03.03.140 Zulage für Eckausbildung Innenecke**
Zulage zum vorbeschriebenen Wandschutz (zargenhoch)
für die Ausführung von Innenecken.
Menge: 20,000 St

**03.03.150 Zulage für Eckausbildung Aussenecke**
Zulage zum vorbeschriebenen Wandschutz (zargenhoch)
für die Ausführung von Außenecken.
Einzukalkulieren ist die Lieferung und Montage eines
Kantenschutzprofils (ebenfalls Acryl-Vinyl) gem. Vorbemerkungen; 50 x 50 x 2 mm, Oberfläche leicht strukturiert.
Der Kantenschutzwinkel wird flächenbündig zum Wandschutz montiert und nicht auf den Wandschutz aufgeklebt. Hierbei sind notwendige Anpassungsarbeiten mit einzukalkulieren.
Menge: 4,000 St

**03.03.160 Zulage für Kleinflächen unter 1,00 m**
Zulage zum vorbeschriebenen Wandschutz (zargenhoch)
für die Ausführung von Kleinflächen kleiner als 100 cm
Menge: 18,000 St

**03.03.170 Wandschutz H 1,00 m**
Wandschutz inkl. Aluminium-Abschlussprofil
gem. Beschreibung in den "Vorbemerkungen zum Wandschutz"
gem. Grundrisse Innenarchitektur 2. OG / 3. OG
WA 08, WA 18, WA 19

Raum Nr.
711 / 811 Patientenlounge
725 / 825 Flur 1
726 / 826 Flur 2
727 / 827 Flur 3

Materialhöhe: H ca. 90 cm
Direkt oberhalb der Sockelleisten bei ca. +0,10m fachgerecht durch Kleben auf geputzte Stahlbeton-, Mauerwerks- und Gipskartonwände befestigen.
Ein mit der Platte als Baustoff geprüfter Kleber ist zu verwenden. Die Plattenstöße sind nach Herstellervorschrift zu versiegeln.
Unterhalb des Wandschutzes wird im Anschluss bauseits ein Stellsockel angebracht.

Alles in fertiger Arbeit herstellen, liefern und komplett montieren. Wandschutz in den genanten Abmessungen und gem. beiliegenden Zeichnungen inkl. verdeckten Wandanschlüssen, Kantenschutzprofilen etc. liefern und komplett montieren.
Die Maße sind unbedingt vorab unaufgefordert zu prüfen.
Menge: 224,000 m

**03.03.180 Eckausbildung Innenecke**
Zulage zum vorbeschriebenen Wandschutz (H 1,00m)
für die Ausführung von Innenecken.
Menge: 20,000 St

**03.03.190 Zulage für Eckausbildung Aussenecke**
Zulage zum vorbeschriebenen Wandschutz (H 1,00m)
für die Ausführung von Außenecken.
Einzukalkulieren ist die Lieferung und Montage eines
Kantenschutzprofils (ebenfalls Acryl-Vinyl) gem. Vorbemerkungen; 50 x 50 x 2 mm, Oberfläche leicht strukturiert.
Der Kantenschutzwinkel wird flächenbündig zum Wandschutz montiert und nicht auf den Wandschutz aufgeklebt. Hierbei sind notwendige Anpassungsarbeiten mit einzukalkulieren.
Menge: 44,000 St

**03.03.200 Zulage für Kleinflächen unter 1,00 m**
Zulage zum vorbeschriebenen Wandschutz (H 1,00m)
für die Ausführung von Kleinflächen kleiner als 100 cm
Menge: 66,000 St

**03.03.250 Zulage Schalter- / Steckdosenausschnitte**
Menge: 100,000 St

#### Bereich 03.04 Wandverkleidungen Patientenbäder

*Hinweis: Hinweis zur Ausführung der Abdichtung*
Abdichtung gegen Wassereinwirkung nach DIN18543
Die nachfolgend beschriebenen Leistungen dienen der Abdichtung von Wandflächen in Bädern im Bereich der Handwaschbecken. Die Flächen werden im Anschluss mit Kunstglaslaminatplatten bekleidet.
Die Abdichtung schließt oberhalb an die bauseitige Sockelabdichtung (H ca. 10 cm) an. Bei dieser handelt es sich, wie auch bei der Beschichtung der Bodenfläche, um eine PU-Beschichtung mit mehrlagigem Aufbau.
Die anzubietenden Produkte sind auf Kompatibilität mit dem zur Verklebung der Wandbeläge vorgesehenen Kleber zu prüfen.

Systembeschreibung:
Flüssig zu verarbeitende Abdichtung (AIV-B) gegen die Wassereinwirkung auf Fliesen- und Plattenbelägen im Innenbereich nach DIN 18634 an der Wand, für die WEK W1-I.
Zur Ausführung kommt eine flüssige, wasserdichte  Flächenabdichtung für normativ geregelte Abdichtungen unter Fliesen- und Plattenbelägen im Innenbereich mit geringer bis mäßiger Wassereinwirkung (direkt / indirekt) durch nichtdrückendes Wasser, für häufige Einwirkung durch Spritz- bzw. nichthäufige Einwirkung durch Brauchwasser, z.B. in häuslichen Feucht- und Nassräumen an Wand und Boden.
In Roll-, Streich- oder Spachtelverfahren zu verarbeitende flüssige Flächenabdichtung, für Wand und Boden im Innenbereich, geeignet für saugende Untergründe (Gipskartonplatten)

**03.04.10 Untergrundvorbehandlung**
Fläche von haftmindernden Teilen befreien, entstauben und säubern, inkl. aller Nebenarbeitet und ordnungsgemäßer Beseitigung des angefallenen Materials
Menge: 23,000 m²

**03.04.20 Haftbrücke aufbringen**
Lösemittelfreie, gebrauchsfertige Kunstharzdispersion für saugende Untergründe aufbringen, mittels Roller, Pinsel oder Quast.
Untergrund: Trockenbaukonstruktionen mit GKBI-Platten
Verbrauch ca. 80 - 150 g/m² ja nach Oberfläche und Saugfähigkeit

Produkteigenschaften Kunstharzdispersion:
- Grunddispersion innen und aussen
- Basis: modifiziertes Acrylharz
- für saugende Untergründe
- gebrauchsfertig
- lösemittelfrei
- GISCODE D1

Fabrikatsangaben:

Hersteller:

'....................................................................'
(vom Bieter einzutragen)

Typ:

'....................................................................'
(vom Bieter einzutragen)
Menge: 23,000 m²

**03.04.30 Ausgleich von Unebenheiten bis 5 mm**
Ausgleich von Unebenheiten bis 5 mm mit kunstharzvergütetem Ausgleichsmörtel
Untergrund: Trockenbaukonstruktionen mit GKBI-Platten
Verbrauch: ca. 0,8l/m² bei 0,5 mm Trockenschichtchichtdicke

Produkteigenschaften Ausgleichsmörtel :
- zementärer Ausgleichs- und Reparaturmörtel
- erhärtet und trocknet mittelschnell
- bereits nach 2h weiter zu überarbeiten
- bis 30mm Schichtdicke
- für Wand und Boden geeignet, innen und aussen
- GISCODE ZP1
- EMICODE GEV EC 1 Plus

Vor Ausführung der Leistung ist deren Notwendigkeit der örtlichen Objektüberwachung anzuzeigen und der Umfang der Leistungen gemeinsam mit der Objektüberwachung festzustellen und zu dokumentieren.

Fabrikatsangaben:

Hersteller:

'....................................................................'
(vom Bieter einzutragen)

Typ:

'....................................................................'
(vom Bieter einzutragen)
Menge: 23,000 m²

**03.04.40 Verbundabdichtung auftragen**
Flüssigabdichtung (AIV-B) für W1-I für direkt beanspruchte Flächen im Innenbereich nach DIN 18534 an Wand mit mäßiger Beanspruchung durch häufiges Spritzwasser, jedoch ohne anstauendes Wasser
Verbrauch: ca. 2,1-2,4 kg/m² und mm Schichtdicke

Untergrund: gem. Vorbemerkungen
Abdichtungshöhe: ca. 1,20m

Verarbeitung wie folgt: 2-facher unverdünnter Auftrag mittels Rollen, Streichen oder Spachteln, satt und oberflächendicht

Produkteigenschaften Verbundabdichtung:
- wasserdicht
- verformbar rissüberbrückend
- kaltwasserbeständig
- für Nassbereiche
- für die Klassen nach A, B, C, nach PG AIV

Fabrikatsangaben:

Hersteller:

'....................................................................'
(vom Bieter einzutragen)

Typ:

'....................................................................'
(vom Bieter einzutragen)
Menge: 23,000 m²

**03.04.50 Verbundabdichtung: Dichtband instalieren**
Hochelaschtische gewebekaschiertes Dichtband an die Anschlussfugen der Flächenabdichtung z.B. Wand/Wand, Wand/Boden oder Boden/Boden mit Abdichtungsstoff verkleben

Produkteigenschaften Dichtband:
- Dichtband, b= 120mm
- elastisch, beidseitig vlieskaschiert
- innen, außen, unter Wasser

Fabrikatsangaben:

Hersteller:

'....................................................................'
(vom Bieter einzutragen)

Typ:

'....................................................................'
(vom Bieter einzutragen)
Menge: 77,200 m

**03.04.60 Verbundabdichtung: Dichtmanschetten installieren**
Hochelaschtische gewebekaschierte Dichtmanschette im Bereich der Sanitär-Durchdringungen anschließen und in die Flächenabdichtung einbinden. Die Installation (Verklebung) erfolgt auf die bereits vorinstallierte Abdichtungsbahn entsprechend de rQuerschnitte der Rohr-/Wandabläufe mit Abdichtungsstoff

Produkteigenschaften Dichtmanschette:
- Manschette für Wandabläufe
- Rohrdurchmesser 25-40 mm / 50-70 mm, 1 St. pro Durchlass
- elastisch, beidseitig vlieskaschiert
- innen, außen, unter Wasser

Fabrikatsangaben:

Hersteller:

'....................................................................'
(vom Bieter einzutragen)

Typ:

'....................................................................'
(vom Bieter einzutragen)
Menge: 48,000 St

**03.04.70 Wandverkleidung Waschplatz 1-Bettzimmer**
Wandverkleidung Waschplatz
gem. Plan-Nr. FP-03
Grundriss, Ansicht 1
Abmessungen B x H x T = 120 x  250 x 0,4 cm
Raum Nr.
703.1- 706.1 / 803.1 - 806.1

Die Bauteile müssen einzeln gemessen und maßlich an die baulichen Gegebenheiten angepasst werden.

Wandverkleidung bestehend aus (Beschr. v. li. n. re.):

Ansicht 1:

Verkleidung mehrteilig B x T x H 120 x 0,04 x 250 cm Ausführung Kunstglaslaminat 4 mm stark, gem. Materialkonzept, Fugenbild gem. Planung. mit Ausschnitten für die Waschtischinstallation, Wandspiegel und Kabeldurchführung für bauseits zu liefernden Föhn.

Plattenaufbau gem. Vorbemerkungen, Farbe gem. Angabe Bauherr, Oberfläche matt, kratzfest, einfach zu reinigen. In Ecken und zu angrenzenden Bauteilen sind Dehnfugen von mind. 2 mm zu berücksichtigen. Kanten gefast, Befestigung mit Polymer-Hybridkleber gem. Herstellerangaben, einschl. Versiegelung zu den angrenzenden Bauteilen.

Für den Spiegel ist ein Ausschnitt in dargestellter Größe vorzusehen.

Ausführung Material + Farben gem. Vorbemerkungen, Legenden und Eintragungen auf den Zeichnungen.

Fabrikatsangaben: gilt auch für die nachfolgenden baugleichen Positionen (Pos. 330):

Hersteller:

'....................................................................'
(vom Bieter einzutragen)

Typ:

'....................................................................'
(vom Bieter einzutragen)

Alle notwendigen Bohrungen, Versiegelungen etc. sind mit zu kalkulieren und einzuplanen. Befestigungen sind unsichtbar auszuführen.

Gesamte erkleidung einschl. Anschlüssen, Ausschnitten, Versiegelungen usw. gem. Zeichnungen und Farb- und Materialkonzept herstellen, liefern und komplett montieren.
Menge: 6,000 St

**03.04.80 Wandverkleidung Waschplatz 2-Bettzimmer**
Wandverkleidung Waschplatz
gem. Plan-Nr. FP-04
Grundriss, Ansicht 3
Abmessungen B x H x T = 60 x  135 x 16 cm
Raum Nr.
710.1, 712.1- 715.1 / 810.1, 812,1 - 815.1

Die Bauteile müssen einzeln gemessen und maßlich an die baulichen Gegebenheiten angepasst werden.

Wandverkleidung bestehend aus (Beschr. v. li. n. re.):

Ansicht 1:

Verkleidung mehrteilig B x T x H 120 x 0,04 x 250 cm Ausführung Kunstglaslaminat 4 mm stark, gem. Materialkonzept, Fugenbild gem. Planung. mit Ausschnitten für die Waschtischinstallation, Wandspiegel und Kabeldurchführung für bauseits zu liefernden Föhn.

Plattenaufbau gem. Vorbemerkungen, Farbe gem. Angabe Bauherr, Oberfläche matt, kratzfest, einfach zu reinigen. In Ecken und zu angrenzenden Bauteilen sind Dehnfugen von mind. 2 mm zu berücksichtigen. Kanten gefast, Befestigung mit Polymer-Hybridkleber gem. Herstellerangaben, einschl. Versiegelung zu den angrenzenden Bauteilen.

Für den Spiegel ist ein Ausschnitt in dargestellter Größe vorzusehen.

Ausführung Material + Farben gem. Vorbemerkungen, Legenden und Eintragungen auf den Zeichnungen.

Alle notwendigen Bohrungen, Versiegelungen etc. sind mit zu kalkulieren und einzuplanen. Befestigungen sind unsichtbar auszuführen.

Gesamte erkleidung einschl. Anschlüssen, Ausschnitten, Versiegelungen usw. gem. Zeichnungen und Farb- und Materialkonzept herstellen, liefern und komplett montieren.
Menge: 10,000 St

### Titel 04 Wandhandläufe

*Hinweis: Ausführungsbeschreibung Wandhandläufe*
Wandhandlauf:

Edelstahl-Wandhandlauf oval, Oberfläche fein matt, Rohrquerschnitte elliptisch geformt, Abmessungen: 36,5 x 22 mm, zum komfortablen Greifen unter 45° schräggestellt. mit Aluminium- Wandhaltern zur verdeckten Befestigung einschl. Edelstahlabdeckblenden. Zur Montage in Fluren gem. Darstellung in den Grundrissen und Wandansichten.

Die angebotenen Produkte müssen aus einer Produktion stammen, die für ein Umweltmanagement gemäß DIN EN ISO 14 001, ein Qualitätsmanagement gemäß DIN EN ISO 9001, ein Arbeitsschutzmanagement gemäß DIN EN ISO 45001 und ein Energiemanagement gemäß DIN EN ISO 50001 zertifiziert ist.

Flur-Handlauf aus Edelstahl fein matt, elliptisch geformt als Ovalrohr 36,5 x 22 mm mit einer Schrägstellung von 45°, verdeckte Befestigung durch Abdeckblenden aus Edelstahl fein matt, nach unten verkröpfte Wandhalterungen aus Aluminium schwarz-grau (RAL 7021). Die Handlaufenden sind mit einem 90°-Bogen und einer Wandbefestigung an die Wand zu führen. Durchmesser der Wandhalterungen 70 mm; Innen- und Aussenecken sind mit 90°-Bögen auszuführen.

Handläufe sind, soweit nachfolgend nicht ausdrücklich abweichend beschrieben, in Versammlungsstätten, Hotels, Warenhäusern und Einkaufszentren sowie Krankenhäusern, Alten- und Pflegeheimen, mit geschlossen verkröpften Übergängen herzustellen. Offene Handlaufenden sind in diesen Gebäuden nicht zulässig.

Es muss davon ausgegangen werden, dass alle Räume gemessen werden müssen! Der Auftragnehmer hat dem Architekten vor Beginn der Arbeiten Detail- und Übersichtszeichnungen im geeigneten Maßstab zur Genehmigung vorzulegen.

Bei Auftragserteilung sind dem Architekten gewünschte Verbindungen, Beschläge o. ä. im Original als Muster vorzulegen.

#### Bereich 04.01 Handlauf 1. Obergeschoss

**04.01.10 Handlauf wandbefestigt**
Ergonomisch geformtes Wandhandlaufsystem diagonal-oval, gem. Beschreibung in den "Vorbemerkungen zum Handlauf"
gem. Grundrisse Innenarchitektur 1. OG

Raum Nr.
624 Flur 1, Verbindungsgang

Die Bauteile müssen einzeln gemessen und maßlich an die baulichen Gegebenheiten angepasst werden.

Flur-Handlauf bestehend aus Edelstahl fein matt, elliptisch geformt als Ovalrohr 36,5 x 22 mm mit einer Schrägstellung von 45°, verdeckte Befestigung durch Abdeckblenden aus Edelstahl fein matt, nach unten verkröpfte Wandhalterungen aus Aluminium schwarz-grau (RAL 7021). Inkl. Befestigungsmaterial für massives Mauerwerk, Stahlbeton oder Trockenbaukonstruktion (bauseits vorgerüstet mit erforderlichen Wandverstärkungen).

Abstand der Wandbefestigungen nach statischer Erfordernis, max. 120 cm, die Abstände der Wandhalterungen sind gleichmäßig aufzuteilen. Einteilungen nach Abstimmung mit dem Architekten

Alles in fertiger Arbeit herstellen, liefern und komplett montieren. Handlauf in den genanten Abmessungen und gem. beiliegenden Zeichnungen liefern und komplett montieren.

Die Maße sind unbedingt vorab unaufgefordert zu prüfen.

Fabrikatsangaben gültig auch für alle nachfolgenden Positionen:

Hersteller:

'....................................................................'
(vom Bieter einzutragen)

Typ:

'....................................................................'
(vom Bieter einzutragen)
Menge: 26,100 m

**04.01.20 Handlauf freistehend**
Ergonomisch geformtes Wandhandlaufsystem diagonal-oval, gem. Beschreibung in den "Vorbemerkungen zum Handlauf"
gem. Grundrisse Innenarchitektur 1. OG
Raum Nr.
624 Flur 1, Verbindungsgang

Die Bauteile müssen einzeln gemessen und maßlich an die baulichen Gegebenheiten angepasst werden.

Flur-Handlauf bestehend aus Edelstahl fein matt, elliptisch geformt als Ovalrohr 36,5 x 22 mm mit einer Schrägstellung von 45°, verdeckte Befestigung durch Abdeckblenden aus Edelstahl fein matt, nach unten verkröpfte Wandhalterungen aus Aluminium schwarz-grau (RAL 7021). Inkl. Befestigungsmaterial für massives Mauerwerk, Stahlbeton oder Trockenbaukonstruktion (einschl. erforderlicher Wandverstärkungen).

Abstand der Wandbefestigungen nach statischer Erfordernis, max. 120 cm, die Abstände der Wandhalterungen sind gleichmäßig aufzuteilen. Einteilungen nach Abstimmung mit dem Architekten

In Bereich der Pfosten-Riegel-Fassade als freistehende Konstruktion, befestigt auf Pfosten, D= 40 mm, Oberfläche  Edelstahl fein matt, Grundplatte Pfosten rund D= 120 mm, zur Befestigung am Boden.

Alles in fertiger Arbeit herstellen, liefern und komplett montieren. Handlauf in den genanten Abmessungen und gem. beiliegenden Zeichnungen liefern und komplett montieren.

Die Maße sind unbedingt vorab unaufgefordert zu prüfen.
Menge: 11,000 m

**04.01.30 Taktile Handlaufschilder**
Taktile Handlaufschilder wie nachfolgend beschrieben liefern und an Handläufen der Vorposition montieren.

Material:  Edelstahl gebürstet,
  Werkstoff-Nr.: 1.4301,
  1 mm stark

Montage:  Klebemontage, mit Klebematerial gem.
  Herstellervorgabe

Schriftart:  DIN 32986, Schrift
  pyramidenförmig,
  anerkannt vom DBSV und
  Braille-Schrift
Schrifthöhe:  15 mm
Höhe Braille-Schrift:  ca. 0,8 mm
Höhe Pyramidenschrift:  ca. 1,4 mm

Form:  gerundet, für Handlaufdurchmesser, elliptisch

Position der
Handlaufschilder:  gem. Angabe AG
Texte für
Handlaufschilder:  gem. Angabe AG
Menge: 6,000 St

#### Bereich 04.02 Handlauf 2./3. Obergeschoss

**04.02.10 Handlauf wandbefestigt**
Ergonomisch geformtes Wandhandlaufsystem diagonal-oval, gem. Beschreibung in den "Vorbemerkungen zum Handlauf"
gem. Grundrisse Innenarchitektur 2. OG / 3. OG
WA-08, Flur 1, WA-18 Flur 3, WA-19 Flur 2

Raum Nr.
725 / 825 Flur 1
726 / 826 Flur 2
727 / 827 Flur 3

Die Bauteile müssen einzeln gemessen und maßlich an die baulichen Gegebenheiten angepasst werden.

Flur-Handlauf bestehend aus Edelstahl fein matt, elliptisch geformt als Ovalrohr 36,5 x 22 mm mit einer Schrägstellung von 45°, verdeckte Befestigung durch Abdeckblenden aus Edelstahl fein matt, nach unten verkröpfte Wandhalterungen aus Aluminium schwarz-grau (RAL 7021). Inkl. Befestigungsmaterial für massives Mauerwerk, Stahlbeton oder Trockenbaukonstruktion (einschl. erforderlicher Wandverstärkungen).

Abstand der Wandbefestigungen nach statischer Erfordernis, max. 120 cm, die Abstände der Wandhalterungen sind gleichmäßig aufzuteilen. Einteilungen nach Abstimmung mit dem Architekten

Alles in fertiger Arbeit herstellen, liefern und komplett montieren. Handlauf in den genanten Abmessungen und gem. beiliegenden Zeichnungen liefern und komplett montieren.

Die Maße sind unbedingt vorab unaufgefordert zu prüfen.
Menge: 213,000 m

**04.02.20 Zulage für Anarbeiten an Bestand**
Erstellen eines Anschlusses an einem im Bestand befindlichen baugleichen Wandhandlauf. Demontage Wandbefestigung und Verländerung über Eck 90°.

Montage im Bestandsflur / Übergang zum Neubau.
Menge: 2,000 St

**04.02.30 Taktile Handlaufschilder**
Taktile Handlaufschilder wie nachfolgend beschrieben liefern und an Handläufen der Vorposition montieren.

Material:  Edelstahl gebürstet,
  Werkstoff-Nr.: 1.4301,
  1 mm stark

Montage:  Klebemontage, mit Klebematerial gem.
  Herstellervorgabe

Schriftart:  DIN 32986, Schrift
  pyramidenförmig,
  anerkannt vom DBSV und
  Braille-Schrift
Schrifthöhe:  15 mm
Höhe Braille-Schrift:  ca. 0,8 mm
Höhe Pyramidenschrift:  ca. 1,4 mm

Form:  gerundet, für Handlaufdurchmesser, elliptisch

Position der
Handlaufschilder:  gem. Angabe AG
Texte für
Handlaufschilder:  gem. Angabe AG
Menge: 40,000 St

### Titel 05 Stundenlohnarbeiten

#### Bereich 05.01 Stundenlohnarbeiten

*Hinweis: Abrechnungshinweise Stundenlohnarbeiten*
Stundenlohnarbeiten sind nur auf Anweisung des AG / seiner Bauleitung auszuführen. Für nicht ausdrücklich abgeforderte Stundenlohnarbeiten besteht keinerlei Vergütungsanspruch des AN.

Spätestens am folgenden Arbeitstag nach Ausführung sind die vollständigen Stundenzettel 2-fach, unter Angabe des Namens und Berufsbezeichnung des Arbeiters, der ausgeführten Arbeiten und ggf. Materialaufstellung der Bauleitung vorzulegen.

Die Nachweise über Stundenlohnarbeiten müssen enthalten:
1. Name, Beruf und tägliche Stundenleistung der im Tagelohn beschäftigten Personen
2. Aufstellung über die Verwendung der besonders zu vergütenden Materialien und Baustoffe
3. Aufstellung und Beschreibung der ausgeführten Leistungen

Sie gelten erst nach Bestätigung und Unterschrift durch die Bauleitung als anerkannt. Die Stunden sind im Bautagebuch einzutragen. Eine Abzeichnung des Bautagebuches bedeutet keine Anerkenntnis der Stunden. Nicht fristgemäß vorgelegte Stundenzettel werden nicht anerkannt.

Später verdeckte oder untergegangene Leistungen
Werden Leistungen in Form von Stundenlohnarbeiten erbracht, die später nicht mehr nachvollziehbar sind (Abbruchleistungen, später überdeckte Leistungen), so sind vom AN geeignete Maßnahmen zur Dokumentation der erbrachten Leistung zu ergreifen, beispielsweise eine Fotodokumentation mit Handykamera. Kann der AN seinen Vergütungsanspruch mangels Beleg über die Leistungserbringung nicht belegen, so entfällt die Vergütung!

Nicht vergütet werden
- Aufsichtsstunden (Bauleiter, Polier o. ä.)
- Überstundenzuschläge
- Anmarsch, Fahrzeiten, Materialbesorgung
- Materialtransport, Gerätetransport
- Sonstige Vorbereitungsarbeiten, wie Werkzeuge herrichten u. ä.

Vergütet wird
Die tatsächlich am Arbeitsplatz anfallende Arbeitszeit, verwendetes Material für diese Leistungen (nach LV oder nachrangig Tagespreis des Baustoffhandels).

Der Verrechnungssatz für die jeweilige Arbeitskraft umfasst sämtliche Aufwendungen, insbesondere den tatsächlichen Lohn einschl.:
- Lohn- und Gehaltskosten
- alle Sozialkosten
- Erschwernis- und sonstige Zuschläge
- Lohnnebenkosten (Auslösungen, Wegegelder, Unterkunfts- und Übernachtungsgelder usw.)
- Wagnis und Gewinn

Eine Einrechnung der Stundenlohnarbeiten in die LV-Summe (Angebot bzw. Auftrag) berechtigt nicht zur Ausführung dieser Arbeiten. Die Leistungen sind als Eventualposition zu verstehen und können ggf. auch unausgeführt bleiben, in diesem Fall erfolgt dann keine Abrechnung.

**05.01.10 Stundenlohn Facharbeiter**
Stundensatz für Leistungen, welche nicht in den Positionen erfasst sind und nur auf ausdrückliche Anweisung der Bauleitung gegen Nachweis zur Ausführung kommen.
Facharbeiter
Menge: 5,000 h

**05.01.20 Stundenlohn Bauhelfer**
Stundensatz für Leistungen, welche nicht in den Positionen erfasst sind und nur auf ausdrückliche Anweisung der Bauleitung gegen Nachweis zur Ausführung kommen.
Bauhelfer
Menge: 5,000 h
